# PROYECTO DE REORDENACIÓN DE ACCESOS EN EL POLIDEPORTIVO DE COBEÑ

- Propiedad del archivo: SOFT S.A.
- Formato: FIEBDC-3/2002
- Programa: Presto 8.8
- Fecha de los precios: 05/04/2001
- Divisa: EUR
- Código: PTO_M103_V1 (31/01/2000)
Importe: 1037563.04

## 1 DEMOLICIONES Y DESMONTAJES
Importe: 9038.99

**PY03E001** m2cm Fresado por centímetro M.B.C.
1083.5 m2cm × 0.53 = 574.26
Fresado por centímetro de espesor de firme de mezcla bituminosa en caliente por medios mecanicos, incluso barrido y carga, completamente ejecutado y medido según planos.

| Código | Ud | Descripción | Rendimiento | Precio | Importe |
|---|---|---|---|---|---|
| MaqPy044 | h | Fresadora de aglomerados a=1,00 m (maquinaria; 14/03/2011) | 0.001 | 95.2 | 0.10 |
| MaqPy004 | h | Barredora autopropulsada (maquinaria; 14/03/2011) | 0.001 | 109.57 | 0.11 |
| MaqPy007 | h | Camión basculante 4x4 (maquinaria; 14/03/2011) | 0.003 | 75.91 | 0.23 |
| O-Py002 | h | Capataz (mano de obra; 31/07/2021) | 0.001 | 24.92 | 0.02 |
| O-Py003 | h | Oficial primera (mano de obra; 31/07/2021) | 0.001 | 24.58 | 0.02 |
| O-Py007 | h | Peón ordinario (mano de obra; 31/07/2021) | 0.001 | 23.09 | 0.02 |
| %CI | % | Costes Indirectos | 6 % | 0.50 | 0.03 |
|  |  | Total |  |  | 0.53 |

| Medición | Uds. | Largo | Ancho | Alto | Parcial |
|---|---|---|---|---|---|
| ** s/Med Aux | 20 | 6.6 |  | 5 | 660.00 |
| Conexiones |  |  |  |  |  |
| Inicial | 1 | 18 | 2 | 5 | 180.00 |
| Final | 1 | 10 | 2 | 5 | 100.00 |
| Malla |  |  |  |  |  |
| AC22 Bin S | 2 | 205 | 0.05 | 7 | 143.50 |
| Total |  |  |  |  | 1083.5 |

**PY01A014d** m2 Demol. calzada base granular c/retro
816.2 m2 × 3.84 = 3134.21
Demolición de firme de calzada con base granular, mediante retroexcavadora con elemento pica pica, que comprende la demolición de mezclas bituminosas de hasta 30 cm de espesor, perfilado del fondo y bordes de la demolición. Incluso carga, transporte, descarga y acopio en obra de residuos resultantes y parte proporcional de medios auxiliares, totalmente ejecutada.

| Código | Ud | Descripción | Rendimiento | Precio | Importe |
|---|---|---|---|---|---|
| MaqPy039 | h | Excavadora martillo rompedor s/ruedas (maquinaria; 14/03/2011) | 0.016 | 90.08 | 1.44 |
| MaqPy037 | h | Excavadora hidraúlica s/ruedas (maquinaria; 14/03/2011) | 0.011 | 86.15 | 0.95 |
| MaqPy007 | h | Camión basculante 4x4 | 0.01 | 75.91 | 0.76 |
| O-Py005 | h | Ayudante (mano de obra; 31/07/2021) | 0.01 | 23.31 | 0.23 |
| O-Py007 | h | Peón ordinario | 0.01 | 23.09 | 0.23 |
| O%.Maux | % | Medios auxiliares (s/O) (10/06/2002) | 2 % | 0.46 | 0.01 |
| %CI | % | Costes Indirectos | 6 % | 3.62 | 0.22 |
|  |  | Total |  |  | 3.84 |

| Medición | Uds. | Largo | Parcial |
|---|---|---|---|
| S/Mediciones auxiliares | 1 | 46.2 | 46.20 |
| S/Planos |  |  |  |
| Acceso actual polideportivo | 1 | 205 | 205.00 |
| Anillo glorieta | 1 | 565 | 565.00 |
| Total |  |  | 816.2 |

**PY01A020b** m Demolición de colector c/retro
33 m × 17.42 = 574.86
Demolición de colector, mediante retroexcavadora con elemento pica pica, incluso perfilado del fondo y bordes de la demolición, limpieza, carga, transporte, descarga y acopio en obra de residuos resultantes y parte proporcional de medios auxiliares, totalmente ejecutada.

| Código | Ud | Descripción | Rendimiento | Precio | Importe |
|---|---|---|---|---|---|
| MaqPy039 | h | Excavadora martillo rompedor s/ruedas | 0.05 | 90.08 | 4.504 |
| MaqPy037 | h | Excavadora hidraúlica s/ruedas | 0.05 | 86.15 | 4.308 |
| MaqPy007 | h | Camión basculante 4x4 | 0.04 | 75.91 | 3.036 |
| O-Py002 | h | Capataz | 0.05 | 24.92 | 1.246 |
| O-Py005 | h | Ayudante | 0.07 | 23.31 | 1.632 |
| O-Py007 | h | Peón ordinario | 0.07 | 23.09 | 1.616 |
| O%.Maux | % | Medios auxiliares (s/O) | 2 % | 4.494 | 0.090 |
| %CI | % | Costes Indirectos | 6 % | 16.432 | 0.986 |
|  |  | Total |  |  | 17.42 |

| Medición | Uds. | Largo | Parcial |
|---|---|---|---|
| S/Planos |  |  |  |
| Acceso actual polideportivo | 1 | 33 | 33.00 |
| Total |  |  | 33 |

**PY01A018b** m Demol. cuneta hormigón
402 m × 11.83 = 4755.66
Demolición de cuneta de hormigón, mediante retroexcavadora con elemento pica pica, incluso perfilado del fondo y bordes de la demolición, limpieza, carga, transporte, descarga y acopio en obra de residuos resultantes y parte proporcional de medios auxiliares, totalmente ejecutada.

| Código | Ud | Descripción | Rendimiento | Precio | Importe |
|---|---|---|---|---|---|
| MaqPy039 | h | Excavadora martillo rompedor s/ruedas | 0.035 | 90.08 | 3.15 |
| MaqPy037 | h | Excavadora hidraúlica s/ruedas | 0.035 | 86.15 | 3.02 |
| MaqPy007 | h | Camión basculante 4x4 | 0.02 | 75.91 | 1.52 |
| O-Py002 | h | Capataz | 0.02 | 24.92 | 0.50 |
| O-Py005 | h | Ayudante | 0.06 | 23.31 | 1.40 |
| O-Py007 | h | Peón ordinario | 0.065 | 23.09 | 1.50 |
| O%.Maux | % | Medios auxiliares (s/O) | 2 % | 3.40 | 0.07 |
| %CI | % | Costes Indirectos | 6 % | 11.16 | 0.67 |
|  |  | Total |  |  | 11.83 |

| Medición | Uds. | Largo | Parcial |
|---|---|---|---|
| ** s/plano 2.10. Demoliciones |  |  |  |
| Margen derecha | 1 | 223 | 223.00 |
| Margen izquierda | 1 | 98 | 98.00 |
|  | 1 | 81 | 81.00 |
| Total |  |  | 402 |

## 2 MOVIMIENTO DE TIERRAS
Importe: 159475.77

**N48** m2 Despeje y desbroce
13597.93 m2 × 0.57 = 7750.82
Despeje y desbroce de cualquier tipo de terreno con medios mecánicos, con una profundidad media de 10 centímetros, incluso destoconado y carga, completamente ejecutado y medido sobre perfiles.

| Código | Ud | Descripción | Rendimiento | Precio | Importe |
|---|---|---|---|---|---|
| MaqPy037 | h | Excavadora hidraúlica s/ruedas | 0.003 | 86.15 | 0.26 |
| MaqPy007 | h | Camión basculante 4x4 | 0.003 | 75.91 | 0.23 |
| O-Py006 | h | Peón especializado (mano de obra; 31/07/2021) | 0.002 | 23.11 | 0.05 |
| %CI | % | Costes Indirectos | 6 % | 0.54 | 0.03 |
|  |  | Total |  |  | 0.57 |

| Medición | Uds. | Largo | Parcial |
|---|---|---|---|
| s/Med. Aux. |  |  |  |
| Eje 1 | 1 | 5960.36 | 5960.36 |
| Eje 2 | 1 | 914.58 | 914.58 |
| Eje 3 | 1 | 441.07 | 441.07 |
| Eje 4 | 1 | 651.6 | 651.60 |
| Eje 5 | 1 | 706.54 | 706.54 |
| Eje 6 | 1 | 645.16 | 645.16 |
| Eje 7 | 1 | 912.8 | 912.80 |
| Eje 8 | 1 | 475.13 | 475.13 |
| Eje 9 | 1 | 399.85 | 399.85 |
| Eje 10 | 1 | 1859.15 | 1859.15 |
| Eje 11 | 1 | 631.69 | 631.69 |
| Total |  |  | 13597.93 |

**N47** m3 Excavación de tierra vegetal
7544.8 m3 × 0.95 = 7167.56
Excavación de tierra vegetal por medios mecánicos, con carga y transporte de los productos resultantes a acopio temporal o lugar de empleo, incluyendo el mantenimiento de la misma en caso de acopio.

| Código | Ud | Descripción | Rendimiento | Precio | Importe |
|---|---|---|---|---|---|
| O-Py006 | h | Peón especializado | 0.004 | 23.11 | 0.09 |
| MaqPy037 | h | Excavadora hidraúlica s/ruedas | 0.005 | 86.15 | 0.43 |
| MaqPy007 | h | Camión basculante 4x4 | 0.005 | 75.91 | 0.38 |
| %CI | % | Costes Indirectos | 6 % | 0.90 | 0.05 |
|  |  | Total |  |  | 0.95 |

Relación comercial: 000, 1.02, 001, 0, 002, 003, 004, 005

| Medición | Uds. | Largo | Parcial |
|---|---|---|---|
| s/Med. Aux. |  |  |  |
| Eje 1 | 1 | 3520.2 | 3520.20 |
| Eje 2 | 1 | 488 | 488.00 |
| Eje 3 | 1 | 220.2 | 220.20 |
| Eje 4 | 1 | 342.7 | 342.70 |
| Eje 5 | 1 | 361.2 | 361.20 |
| Eje 6 | 1 | 368.4 | 368.40 |
| Eje 7 | 1 | 535.8 | 535.80 |
| Eje 8 | 1 | 276.7 | 276.70 |
| Eje 9 | 1 | 197 | 197.00 |
| Eje 10 | 1 | 928 | 928.00 |
| Eje 11 | 1 | 306.6 | 306.60 |
| Total |  |  | 7544.8 |

**PY02A011a1** m3 Excavación cualquier terreno i/roca c/acopio
3107 m3 × 2.37 = 7363.59
Excavación en cualquier clase de terreno, incluso roca, perfilado del fondo de la excavación, incluyendo clasificación del material para su posterior uso en las obras, replanteo y terminación a mano en donde sea necesario, completamente ejecutada y medida sobre perfil, incluso carga y transporte al lugar de empleo o a vertedero autorizado.

| Código | Ud | Descripción | Rendimiento | Precio | Importe |
|---|---|---|---|---|---|
| MaqPy038 | h | Excav.hidráulica neumáticos 144 CV (maquinaria; 21/02/2007) | 0.013 | 51.41 | 0.67 |
| O-Py002 | h | Capataz | 0.002 | 24.92 | 0.05 |
| O-Py007 | h | Peón ordinario | 0.02 | 23.09 | 0.46 |
| MaqPy007 | h | Camión basculante 4x4 | 0.014 | 75.91 | 1.06 |
| %CI | % | Costes Indirectos | 6 % | 2.24 | 0.13 |
|  |  | Total |  |  | 2.37 |

| Medición | Uds. | Largo | Parcial |
|---|---|---|---|
| s/Med. Aux. |  |  |  |
| Eje 1 | 1 | 525.6 | 525.60 |
| Eje 2 | 1 | 609.9 | 609.90 |
| Eje 3 | 1 | 30.5 | 30.50 |
| Eje 4 | 1 | 100 | 100.00 |
| Eje 5 | 1 | 311 | 311.00 |
| Eje 6 | 1 | 646.8 | 646.80 |
| Eje 7 | 1 | 858.5 | 858.50 |
| Eje 10 | 1 | 19.3 | 19.30 |
| Eje 11 | 1 | 5.4 | 5.40 |
| Total |  |  | 3107 |

**N16** m3 Formación de relleno con suelo para impermeabilización de bermas
292.7 m3 × 3.67 = 1074.21
Formación de relleno de bermas con suelo para impermeabilización de bermas procedente de prestamos, incluso posibles acopios intermedios hasta su traslado a lugar de empleo,
preparación de la superficie de asiento, extendido, humectación, compactado y refino de taludes.

| Código | Ud | Descripción | Rendimiento | Precio | Importe |
|---|---|---|---|---|---|
| O-Py002 | h | Capataz | 0.001 | 24.92 | 0.02 |
| O-Py007 | h | Peón ordinario | 0.006 | 23.09 | 0.14 |
| MatPyMT024 | m3 | Suelo de prestamos (material; 14/03/2011) | 1 | 2.33 | 2.33 |
| MatPyHH030 | m3 | Agua (material; 14/03/2011) | 0.15 | 1.43 | 0.21 |
| MaqPy061 | h | Motoniveladora (maquinaria; 14/03/2011) | 0.004 | 94.33 | 0.38 |
| MaqPy063 | h | Pequeño rodillo vibrante liso (maquinaria; 14/03/2011) | 0.008 | 20.69 | 0.17 |
| MaqPy009 | h | Camión cisterna agua (maquinaria; 14/03/2011) | 0.004 | 53.72 | 0.21 |
| %CI | % | Costes Indirectos | 6 % | 3.46 | 0.21 |
|  |  | Total |  |  | 3.67 |

| Medición | Uds. | Largo | Parcial |
|---|---|---|---|
| s/Med. Aux. |  |  |  |
| Eje 1 | 1 | 40.3 | 40.30 |
| Eje 2 | 1 | 63.6 | 63.60 |
| Eje 3 | 1 | 40.7 | 40.70 |
| Eje 4 | 1 | 63.2 | 63.20 |
| Eje 5 | 1 | 63 | 63.00 |
| Eje 6 | 1 | 6.8 | 6.80 |
| Eje 7 | 1 | 11.5 | 11.50 |
| Eje 8 | 1 | 2 | 2.00 |
| Eje 9 | 1 | 1.6 | 1.60 |
| Total |  |  | 292.7 |

**N08** m3 Terraplén productos excavación
3355.56 m3 × 1.09 = 3657.56
Extendido y compactación de cimiento y nucleo de terraplén con productos procedentes de la propia excavación, incluso posibles acopios intermedios hasta su traslado a lugar de empleo, perfilado de taludes y refino de la explanación, completamente ejecutado y medido según perfiles.

| Código | Ud | Descripción | Rendimiento | Precio | Importe |
|---|---|---|---|---|---|
| MatPyHH030 | m3 | Agua | 0.05 | 1.43 | 0.07 |
| MaqPy007 | h | Camión basculante 4x4 | 0.002 | 75.91 | 0.15 |
| MaqPy061 | h | Motoniveladora | 0.002 | 94.33 | 0.19 |
| MaqPy009 | h | Camión cisterna agua | 0.002 | 53.72 | 0.11 |
| MaqPy023 | h | Compactador vibrante 1 cilindro (maquinaria; 14/03/2011) | 0.005 | 46.13 | 0.23 |
| O-Py002 | h | Capataz | 0.002 | 24.92 | 0.05 |
| O-Py007 | h | Peón ordinario | 0.01 | 23.09 | 0.23 |
| %CI | % | Costes Indirectos | 6 % | 1.03 | 0.06 |
|  |  | Total |  |  | 1.09 |

| Medición | Uds. | Largo | Alto | Parcial |
|---|---|---|---|---|
| s/Med. Aux. |  |  |  |  |
| Suelos procedentes de la excavación | 1 | 3107 | 1.08 | 3355.56 |
| Total |  |  |  | 3355.56 |

**PY02C001** m3 Terraplén productos préstamo S. tolerable
15325.94 m3 × 6.5 = 99618.61
Extendido y compactación de terraplén con suelo tolerable procedente de préstamo, incluso perfilado de taludes y refino de la explanación, completamente ejecutado y medido según perfiles.

| Código | Ud | Descripción | Rendimiento | Precio | Importe |
|---|---|---|---|---|---|
| MatPyMT027 | m3 | Suelo tolerable de préstamo (material; 22/02/2022) | 1.09 | 3.38 | 3.68 |
| MatPyHH030 | m3 | Agua | 0.05 | 1.43 | 0.07 |
| MaqPy061 | h | Motoniveladora | 0.011 | 94.33 | 1.04 |
| MaqPy009 | h | Camión cisterna agua | 0.011 | 53.72 | 0.59 |
| MaqPy023 | h | Compactador vibrante 1 cilindro | 0.012 | 46.13 | 0.55 |
| O-Py002 | h | Capataz | 0.001 | 24.92 | 0.02 |
| O-Py007 | h | Peón ordinario | 0.008 | 23.09 | 0.18 |
| %CI | % | Costes Indirectos | 6 % | 6.13 | 0.37 |
|  |  | Total |  |  | 6.5 |

| Medición | Uds. | Largo | Parcial |
|---|---|---|---|
| s/Med. Aux |  |  |  |
| Eje 1 | 1 | 11815.1 | 11815.10 |
| Eje 2 | 1 | 20.9 | 20.90 |
| Eje 3 | 1 | 223.3 | 223.30 |
| Eje 4 | 1 | 69.2 | 69.20 |
| Eje 5 | 1 | 22.9 | 22.90 |
| Eje 6 | 1 | 1 | 1.00 |
| Eje 7 | 1 | 8.6 | 8.60 |
| Eje 8 | 1 | 974.5 | 974.50 |
| Eje 9 | 1 | 578.9 | 578.90 |
| Eje 10 | 1 | 4253.1 | 4253.10 |
| Eje 11 | 1 | 714 | 714.00 |
| - Suelos proc. excavación | -1 | 3355.56 | -3355.56 |
| Total |  |  | 15325.94 |

**PY02C002** m3 Terraplén productos préstamo S. seleccionado
4438.3 m3 × 7.4 = 32843.42
Extendido y compactación de terraplén con suelo seleccionado de préstamos, incluso posibles acopios intermedios hasta su traslado a lugar de empleo, perfilado de taludes y refino de la explanación, completamente ejecutado y medido según perfiles.

| Código | Ud | Descripción | Rendimiento | Precio | Importe |
|---|---|---|---|---|---|
| MatPyMT025 | m3 | Suelo seleccionado de préstamo 100% PM (material; 22/02/2022) | 1.09 | 4.13 | 4.50 |
| MatPyHH030 | m3 | Agua | 0.05 | 1.43 | 0.07 |
| MaqPy061 | h | Motoniveladora | 0.011 | 94.33 | 1.04 |
| MaqPy009 | h | Camión cisterna agua | 0.011 | 53.72 | 0.59 |
| MaqPy023 | h | Compactador vibrante 1 cilindro | 0.012 | 46.13 | 0.55 |
| O-Py002 | h | Capataz | 0.001 | 24.92 | 0.02 |
| O-Py007 | h | Peón ordinario | 0.009 | 23.09 | 0.21 |
| %CI | % | Costes Indirectos | 6 % | 6.98 | 0.42 |
|  |  | Total |  |  | 7.4 |

| Medición | Uds. | Largo | Parcial |
|---|---|---|---|
| s/Med. Aux |  |  |  |
| Eje 1 | 1 | 1792.7 | 1792.70 |
| Eje 2 | 1 | 425.7 | 425.70 |
| Eje 3 | 1 | 212.4 | 212.40 |
| Eje 4 | 1 | 402.1 | 402.10 |
| Eje 5 | 1 | 278.7 | 278.70 |
| Eje 6 | 1 | 318.9 | 318.90 |
| Eje 7 | 1 | 400.8 | 400.80 |
| Eje 8 | 1 | 177.7 | 177.70 |
| Eje 9 | 1 | 126.9 | 126.90 |
| Eje 10 | 1 | 214.9 | 214.90 |
| Eje 11 | 1 | 87.5 | 87.50 |
| Total |  |  | 4438.3 |

## 3 DRENAJE
Importe: 82293.2

### 3.1 DRENAJE LONGITUDINAL
Importe: 37460.24

**N29** m Cuneta hormigón triangular Tipo 1
597 m × 28.34 = 16918.98
Cuneta triangular en hormigón HM 20/P/20/lIa CEM II/A-P 32,5R central, de altura h=0,30 m, anchura a=1,00 m y 0,10 m de espesor. Incluso carga, transporte, descarga y acopio en obra de residuos resultantes y refino de taludes, completamente ejecutada y medida según planos.

| Código | Ud | Descripción | Rendimiento | Precio | Importe |
|---|---|---|---|---|---|
| MatPyHH015 | m3 | Hormigón HM-20/P/20/IIa central (material; 17/07/2020) | 0.224 | 72.35 | 16.21 |
| MaqPy037 | h | Excavadora hidraúlica s/ruedas | 0.01 | 86.15 | 0.86 |
| MaqPy007 | h | Camión basculante 4x4 | 0.01 | 75.91 | 0.76 |
| MaqPy061 | h | Motoniveladora | 0.005 | 94.33 | 0.47 |
| O-Py002 | h | Capataz | 0.1 | 24.92 | 2.49 |
| O-Py003 | h | Oficial primera | 0.12 | 24.58 | 2.95 |
| O-Py007 | h | Peón ordinario | 0.13 | 23.09 | 3.00 |
| %CI | % | Costes Indirectos | 6 % | 26.74 | 1.60 |
|  |  | Total |  |  | 28.34 |

| Medición | Uds. | Largo | Parcial |
|---|---|---|---|
| Cunetas tipo 1 |  |  |  |
| Eje 2 | 1 | 93 | 93.00 |
| Eje 3 | 1 | 18 | 18.00 |
| Eje 4 | 1 | 99 | 99.00 |
| Eje 5 | 1 | 98 | 98.00 |
| Eje 6 | 1 | 12 | 12.00 |
| Eje 7 | 1 | 26 | 26.00 |
| Cunetas de guarda |  |  |  |
| Ejes 3-9 | 1 | 51 | 51.00 |
|  | 1 | 19 | 19.00 |
| Ejes 10-11 | 1 | 79 | 79.00 |
| Eje 11 | 1 | 58 | 58.00 |
| Ejes 1-10 | 1 | 44 | 44.00 |
| Total |  |  | 597 |

**N30** m Cuneta hormigón triangular Tipo 2
90 m × 17.18 = 1546.20
Cuneta triangular en hormigón HM 20/P/20/lIa CEM II/A-P 32,5R central, de altura h=0,25 m, anchura a=0,50 m, con taludes 1H:1V y 0,10 m de espesor. Incluso carga, transporte, descarga y acopio en obra de residuos resultantes y refino de taludes, completamente ejecutada y medida según planos.

| Código | Ud | Descripción | Rendimiento | Precio | Importe |
|---|---|---|---|---|---|
| MatPyHH015 | m3 | Hormigón HM-20/P/20/IIa central | 0.162 | 72.35 | 11.72 |
| MaqPy037 | h | Excavadora hidraúlica s/ruedas | 0.009 | 86.15 | 0.78 |
| MaqPy007 | h | Camión basculante 4x4 | 0.009 | 75.91 | 0.68 |
| MaqPy061 | h | Motoniveladora | 0.005 | 94.33 | 0.47 |
| O-Py002 | h | Capataz | 0.08 | 24.92 | 1.99 |
| O-Py003 | h | Oficial primera | 0.012 | 24.58 | 0.29 |
| O-Py007 | h | Peón ordinario | 0.012 | 23.09 | 0.28 |
| %CI | % | Costes Indirectos | 6 % | 16.21 | 0.97 |
|  |  | Total |  |  | 17.18 |

| Medición | Uds. | Largo | Parcial |
|---|---|---|---|
| Cuneta 2 |  |  |  |
| Eje 7 | 1 | 90 | 90.00 |
| Total |  |  | 90 |

**N91** ud Arqueta sumidero de calzada
1 ud × 159 = 159.00
Arqueta sumidero de calzada de 60x40 cm de dimensiones interiores, construida con fábrica de ladrillo macizo de 1 pié de espesor, incluso solera HM 20/P/20/I CEM II/A-P 32,5 R de central, excavación a máquina, enfoscado de cemento 1/3 (M-12,5) CEM II/A-P 32,5 R, enlucido y bruñido con mortero 1/3 (M-12,5), cerco y rejilla de fundición dúctil tipo EN-GJS-500-7 ó EN-GJS-600-3 para clase de carga C-250. Incluso carga, transporte, descarga y acopio en obra de residuos resultantes, completamente ejecutada.

| Código | Ud | Descripción | Rendimiento | Precio | Importe |
|---|---|---|---|---|---|
| AuxPy008 | m3 | Excavación a maquina en zanjas o pozo (21/02/2007) | 0.94 | 7.57 | 7.12 |
| AuxPy009 | m3 | Hormigón HM-20 vert manual (14/03/2011) | 0.565 | 78.13 | 44.14 |
| AuxPy003 | m2 | Enfoscado cem. 1/3 (M-12,5) CEM II/A-P 32,5 R (14/03/2011) | 1.5 | 12.08 | 18.12 |
| AuxPy015 | m2 | Enlucido y bruñido con mortero 1/3 (M-12,5) (14/03/2011) | 1.5 | 8.05 | 12.08 |
| MatPyHH002 | m3 | HM 20/P/20/I CEM II/A-P 32,5R central (material; 19/02/2009) | 0.196 | 67.02 | 13.14 |
| Mt-0BC001 | ud | Cerco y rejilla sumidero fundición C-250 (material; 13/12/2020) | 1 | 42.5 | 42.50 |
| O-Py002 | h | Capataz | 0.05 | 24.92 | 1.25 |
| O-Py008 | h | Cuadrilla A (O.1ª+A.+P.E.) (mano de obra; 31/07/2021) | 0.2 | 58.27 | 11.65 |
| %CI | % | Costes Indirectos | 6 % | 150.00 | 9.00 |
|  |  | Total |  |  | 159 |

| Medición | Uds. | Parcial |
|---|---|---|
| Glorieta | 1 | 1.00 |
| Total |  | 1 |

**N92** m Caz con rejilla
7.5 m × 224.44 = 1683.30
Caz de hormigón, 500 mm de ancho y 500 mm de alto con rejilla entramada de acero galvanizado, clase B-125 según UNE-EN 124, de 1000 mm de longitud, colocada sobre solera de hormigón de limpieza HL-150 de 10 cm de espesor. Incluso p/p de accesorios de montaje, piezas especiales, material auxiliar, elementos de sujeción. Totalmente montada, conexionada a la red general de desagüe y probada.

| Código | Ud | Descripción | Rendimiento | Precio | Importe |
|---|---|---|---|---|---|
| AuxPy008 | m3 | Excavación a maquina en zanjas o pozo | 0.5 | 7.57 | 3.79 |
| AuxPy001 | m2 | Encofrado y desencofrado de madera (14/03/2011) | 2.4 | 11.79 | 28.30 |
| MatPyHH001 | m3 | HA 25/P/20/lIa CEM II/A-P 32,5R central (material; 14/03/2011) | 0.6 | 76.24 | 45.74 |
| MatPyAA005 | kg | Barras corrugadas B 500 S (material; 03/10/2020) | 74.02 | 0.91 | 67.36 |
| MatPyAA001 | kg | Alambre para atar (material; 14/03/2011) | 1.55 | 1.26 | 1.95 |
| MatPyHH013 | m3 | HL-150/C/TM CEM II/A-P 32,5R central (material; 14/03/2011) | 0.07 | 69.49 | 4.86 |
| Mt-0BC095 | ud | Cerco y rejilla entramada de acero galbanizado clase B-125 (material; 03/10/2020) | 1 | 49.75 | 49.75 |
| O-Py002 | h | Capataz | 0.05 | 24.92 | 1.25 |
| O-Py008 | h | Cuadrilla A (O.1ª+A.+P.E.) | 0.15 | 58.27 | 8.74 |
| %CI | % | Costes Indirectos | 6 % | 211.74 | 12.70 |
|  |  | Total |  |  | 224.44 |

| Medición | Uds. | Largo | Parcial |
|---|---|---|---|
| Acceso deportivo | 1 | 7.5 | 7.50 |
| Total |  |  | 7.5 |

**N21** m Obra de F. tubo HM machihembrado Di=50 cm
110 m × 101.62 = 11178.20
Obra de fábrica ejecutada con tubo de hormigón machihembrado de diámetro interior Di=50 cm, según planos de detalle, incluso excavación a máquina y posterir relleno localizado y relleno con hormigón HA-25/P/20/IIa CEM II/A-P 32,5 R de central, completamente ejecutada.Carga, transporte, descarga y acopio en obra de residuos resultantes.

| Código | Ud | Descripción | Rendimiento | Precio | Importe |
|---|---|---|---|---|---|
| AuxPy008 | m3 | Excavación a maquina en zanjas o pozo | 0.895 | 7.57 | 6.78 |
| AuxPy011 | m3 | Relleno localizado s. seleccionado préstamo (21/02/2007) | 0.25 | 8.05 | 2.01 |
| MatPySA052 | m | Tubo HM j.machihembrada D=500mm (material; 13/12/2020) | 1 | 8.2 | 8.20 |
| MatPyHH001 | m3 | HA 25/P/20/lIa CEM II/A-P 32,5R central | 0.407 | 76.24 | 31.03 |
| MaqPy008 | h | Camión caja fija y grua auxiliar 16 Tm (maquinaria; 14/03/2011) | 0.2 | 58.2 | 11.64 |
| O-Py002 | h | Capataz | 0.05 | 24.92 | 1.25 |
| O-Py008 | h | Cuadrilla A (O.1ª+A.+P.E.) | 0.6 | 58.27 | 34.96 |
| %CI | % | Costes Indirectos | 6 % | 95.87 | 5.75 |
|  |  | Total |  |  | 101.62 |

| Medición | Uds. | Largo | Parcial |
|---|---|---|---|
| Colector | 1 | 52 | 52.00 |
| PS-1 | 1 | 42 | 42.00 |
| PS-2 | 1 | 16 | 16.00 |
| Total |  |  | 110 |

**N04** m3 Hormigón HL-150
3.64 m3 × 89.24 = 324.83
Hormigón HL-150 fabricado en planta con cemento CEM II/A-P 32,5 R, extendido en bases de aceras, incluso replanteo, puesta en rasante de registros, vibrado, curado y juntas de dilatación con material compresible cada 20 m. Completamente ejecutado y medido sobre planos.

| Código | Ud | Descripción | Rendimiento | Precio | Importe |
|---|---|---|---|---|---|
| O-Py002 | h | Capataz | 0.05 | 24.92 | 1.25 |
| O-Py003 | h | Oficial primera | 0.25 | 24.58 | 6.15 |
| O-Py006 | h | Peón especializado | 0.3 | 23.11 | 6.93 |
| MatPyHH013 | m3 | HL-150/C/TM CEM II/A-P 32,5R central | 1 | 69.49 | 69.49 |
| MatPyHH030 | m3 | Agua | 0.01 | 1.43 | 0.01 |
| MatPyFP125 | m | Sellado poliuretano e=20 mm (material; 14/03/2011) | 0.1 | 2.81 | 0.28 |
| MaqPy078 | h | Vibrador de aguja (maquinaria; 14/03/2011) | 0.1 | 0.82 | 0.08 |
| %CI | % | Costes Indirectos | 6 % | 84.19 | 5.05 |
|  |  | Total |  |  | 89.24 |

| Medición | Uds. | Largo | Ancho | Alto | Parcial |
|---|---|---|---|---|---|
| Colector | 1 | 52 | 0.7 | 0.1 | 3.64 |
| Total |  |  |  |  | 3.64 |

**N23** ud Arqueta de hormigón de 1x1 m
4 ud × 629.77 = 2519.08
Arqueta para recogida de cunetas realizadas en hormigón armado HA 25/P/20/iIa CEM II/A-P 32,5R de central y acero B-500 S, de dimensiones interiores 1x1 m y profundidad hasta 1 m, con una o dos caras rebajadas triangularmente para conexión con cuneta, incluso excavación a máquina, encofrado, carga, transporte, descarga y acopio en obra de residuos resultantes, tapa de hormigón y parte proporcional de medios auxiliares, completamente ejecutado.

| Código | Ud | Descripción | Rendimiento | Precio | Importe |
|---|---|---|---|---|---|
| AuxPy008 | m3 | Excavación a maquina en zanjas o pozo | 8 | 7.57 | 60.56 |
| AuxPy011 | m3 | Relleno localizado s. seleccionado préstamo | 4.06 | 8.05 | 32.68 |
| AuxPy001 | m2 | Encofrado y desencofrado de madera | 10.5 | 11.79 | 123.80 |
| MatPyAA005 | kg | Barras corrugadas B 500 S | 57.25 | 0.91 | 52.10 |
| MatPyAA001 | kg | Alambre para atar | 1.25 | 1.26 | 1.58 |
| MatPyHH001 | m3 | HA 25/P/20/lIa CEM II/A-P 32,5R central | 2.44 | 76.24 | 186.03 |
| MatPyAA0021 | Ud | Tapa Hormigón (material; 16/06/2013) | 1 | 53.23 | 53.23 |
| MaqPy078 | h | Vibrador de aguja | 0.35 | 0.82 | 0.29 |
| O-Py002 | h | Capataz | 0.12 | 24.92 | 2.99 |
| O-Py008 | h | Cuadrilla A (O.1ª+A.+P.E.) | 1.2 | 58.27 | 69.92 |
| O%.Maux001500 | % | Medios auxiliares (30/03/2011) | 15 % | 72.91 | 10.94 |
| %CI | % | Costes Indirectos | 6 % | 594.12 | 35.65 |
|  |  | Total |  |  | 629.77 |

| Medición | Uds. | Parcial |
|---|---|---|
| Colector | 4 | 4.00 |
| Total |  | 4 |

**PY02A010b** m3 Excavación de zanjas con acopio
92.52 m3 × 4.44 = 410.79
Excavación en zanjas con medios mecánicos en cualquier clase de terreno, con acopio de tierras a los bordes de la excavación, perfilado del fondo, sin carga ni transporte, incluyendo replanteo, terminación a mano en donde sea necesario, completamente ejecutada y medida sobre perfil.

| Código | Ud | Descripción | Rendimiento | Precio | Importe |
|---|---|---|---|---|---|
| MaqPy037 | h | Excavadora hidraúlica s/ruedas | 0.04 | 86.15 | 3.45 |
| O-Py002 | h | Capataz | 0.002 | 24.92 | 0.05 |
| O-Py007 | h | Peón ordinario | 0.03 | 23.09 | 0.69 |
| %CI | % | Costes Indirectos | 6 % | 4.19 | 0.25 |
|  |  | Total |  |  | 4.44 |

| Medición | Uds. | Largo | Parcial |
|---|---|---|---|
| S/Mediciones auxiliares |  |  |  |
| PS-1 |  |  |  |
| * Tubo | 1 | 56.7 | 56.70 |
| ----- |  |  |  |
| PS-2 |  |  |  |
| * Tubo | 1 | 21.6 | 21.60 |
| * Salida | 1 | 5.95 | 5.95 |
| * Boquilla salida |  |  |  |
| Cimentación aletas | 1 | 7.56 | 7.56 |
| Rastrillo | 1 | 0.49 | 0.49 |
| Solera | 1 | 0.22 | 0.22 |
| Total |  |  | 92.52 |

**N09** m3 Hormigón HA-25 en cimientos vert. manual
5.45 m3 × 95.57 = 520.86
Suministro y vertido por medios manuales en cimientos de muros, de hormigón HA 25/P/20/I fabricado en planta con cemento CEM II/A-P 32,5 R, incluso preparación de la superficie de asiento, vibrado, regleado y curado, completamente ejecutado.

| Código | Ud | Descripción | Rendimiento | Precio | Importe |
|---|---|---|---|---|---|
| MatPyHH001 | m3 | HA 25/P/20/lIa CEM II/A-P 32,5R central | 1 | 76.24 | 76.24 |
| MatPyHH030 | m3 | Agua | 0.05 | 1.43 | 0.07 |
| MaqPy078 | h | Vibrador de aguja | 0.26 | 0.82 | 0.21 |
| O-Py002 | h | Capataz | 0.05 | 24.92 | 1.25 |
| O-Py003 | h | Oficial primera | 0.26 | 24.58 | 6.39 |
| O-Py007 | h | Peón ordinario | 0.26 | 23.09 | 6.00 |
| %CI | % | Costes Indirectos | 6 % | 90.16 | 5.41 |
|  |  | Total |  |  | 95.57 |

| Medición | Uds. | Largo | Parcial |
|---|---|---|---|
| S/Mediciones auxiliares |  |  |  |
| PS-2 |  |  |  |
| Cimientos | 1 | 0.98 | 0.98 |
| Alzado | 1 | 4.3 | 4.30 |
| Losa | 1 | 0.17 | 0.17 |
| Total |  |  | 5.45 |

**N06** m2 Encofrado y desencofrado de madera
28.21 m2 × 12.5 = 352.63
Encofrado y desencofrado de madera para cimentaciones (con 25 puestas de madera), incluso limpieza con liquido desencofrante, completamente ejecutado.

| Código | Ud | Descripción | Rendimiento | Precio | Importe |
|---|---|---|---|---|---|
| MatPyEN007 | m3 | Madera de pino en tablón (material; 14/03/2011) | 0.006 | 146.74 | 0.88 |
| MatPyEN006 | l | Liquido desencofrante (material; 14/03/2011) | 0.84 | 1.45 | 1.22 |
| MatPyEN001 | kg | Clavos (material; 14/03/2011) | 0.49 | 2.73 | 1.34 |
| O-Py003 | h | Oficial primera | 0.15 | 24.58 | 3.69 |
| O-Py005 | h | Ayudante | 0.2 | 23.31 | 4.66 |
| %CI | % | Costes Indirectos | 6 % | 11.79 | 0.71 |
|  |  | Total |  |  | 12.5 |

| Medición | Uds. | Largo | Parcial |
|---|---|---|---|
| S/Mediciones auxiliares |  |  |  |
| PS-2 | 1 | 28.21 | 28.21 |
| Total |  |  | 28.21 |

**PY07C010b** kg Acero corrugado B 500 S
1125.84 kg × 1.56 = 1756.31
Suministro y montaje de acero corrugado B 500 S, incluso parte proporcional de alambre de atar de 1,3 mm de diámetro, cortado, doblado y medios auxiliares, según EHE-08, completamente ejecutado y medido el peso colocado en obra.

| Código | Ud | Descripción | Rendimiento | Precio | Importe |
|---|---|---|---|---|---|
| MatPyAA005 | kg | Barras corrugadas B 500 S | 1 | 0.91 | 0.91 |
| MatPyAA001 | kg | Alambre para atar | 0.006 | 1.26 | 0.01 |
| O-Py003 | h | Oficial primera | 0.011 | 24.58 | 0.27 |
| O-Py005 | h | Ayudante | 0.012 | 23.31 | 0.28 |
| %CI | % | Costes Indirectos | 6 % | 1.47 | 0.09 |
|  |  | Total |  |  | 1.56 |

| Medición | Uds. | Largo | Parcial |
|---|---|---|---|
| S/Mediciones auxiliares |  |  |  |
| PS-2 | 1 | 1125.84 | 1125.84 |
| Total |  |  | 1125.84 |

**PY02D011b** m2 Geotextil no tejido 200 g/m2
7.07 m2 × 3.69 = 26.09
Suministro y colocación de geotextil no tejido, con un gramaje de 200 g/m2, sobre terreno previamente preparado, incluso parte proporcional de solape y unión, medida la superficie en obra.

| Código | Ud | Descripción | Rendimiento | Precio | Importe |
|---|---|---|---|---|---|
| MatPyMT010 | m2 | Geotextil no tejido 200 g/m2 (material; 03/10/2020) | 1.05 | 2.94 | 3.09 |
| O-Py002 | h | Capataz | 0.001 | 24.92 | 0.02 |
| O-Py007 | h | Peón ordinario | 0.016 | 23.09 | 0.37 |
| %CI | % | Costes Indirectos | 6 % | 3.48 | 0.21 |
|  |  | Total |  |  | 3.69 |

| Medición | Uds. | Largo | Parcial |
|---|---|---|---|
| S/Mediciones auxiliares |  |  |  |
| PS-2 | 1 | 7.07 | 7.07 |
| Total |  |  | 7.07 |

**N98** m Tubo dren PVC Di=125 mm
6.15 m × 7.98 = 49.08
Tubería rígida perforada, de sección circular y diámetro interior 125 mm, colocada en zanja, totalmente terminado.

| Código | Ud | Descripción | Rendimiento | Precio | Importe |
|---|---|---|---|---|---|
| MatPM0098 | m | Tubo rígida perforada (material; 03/10/2020) | 1 | 3.15 | 3.15 |
| O-Py003 | h | Oficial primera | 0.092 | 24.58 | 2.26 |
| O-Py007 | h | Peón ordinario | 0.092 | 23.09 | 2.12 |
| %CI | % | Costes Indirectos | 6 % | 7.53 | 0.45 |
|  |  | Total |  |  | 7.98 |

| Medición | Uds. | Largo | Parcial |
|---|---|---|---|
| S/Mediciones auxiliares |  |  |  |
| PS-2 | 1 | 6.15 | 6.15 |
| Total |  |  | 6.15 |

**PY02B011d** m3 Relleno localizado c/material filtro
1.54 m3 × 9.67 = 14.89
Relleno localizado de zanjas, de trasdós de muros o de obras de fábrica, realizado con material filtro, incluso transporte interior, extendido y compactación, completamente ejecutado y medido sobre planos.

| Código | Ud | Descripción | Rendimiento | Precio | Importe |
|---|---|---|---|---|---|
| MatPyMT019 | t | Material filtro (material; 14/03/2011) | 0.5 | 5.95 | 2.98 |
| MaqPy007 | h | Camión basculante 4x4 | 0.002 | 75.91 | 0.15 |
| MaqPy037 | h | Excavadora hidraúlica s/ruedas | 0.04 | 86.15 | 3.45 |
| MaqPy064 | h | Pisón vibrante 70 kg (maquinaria; 14/03/2011) | 0.1 | 1.83 | 0.18 |
| O-Py002 | h | Capataz | 0.002 | 24.92 | 0.05 |
| O-Py007 | h | Peón ordinario | 0.1 | 23.09 | 2.31 |
| %CI | % | Costes Indirectos | 6 % | 9.12 | 0.55 |
|  |  | Total |  |  | 9.67 |

| Medición | Uds. | Largo | Parcial |
|---|---|---|---|
| S/Mediciones auxiliares |  |  |  |
| PS-2 | 1 | 1.54 | 1.54 |
| Total |  |  | 1.54 |

### 3.2 DRENAJE TRANSVERSAL
Importe: 44832.96

**PM21** m2 Encachado de piedra
39.2 m2 × 31.06 = 1217.55
Encachado de piedra,definido según planos, ejecutado con bolos de piedra y hormigón en masa HM-20, recibida sobre mortero de cemento de dosificación 1:4, totalmente terminado.

| Código | Ud | Descripción | Rendimiento | Precio | Importe |
|---|---|---|---|---|---|
| O-Py002 | h | Capataz | 0.03 | 24.92 | 0.75 |
| O-Py003 | h | Oficial primera | 0.05 | 24.58 | 1.23 |
| O-Py007 | h | Peón ordinario | 0.25 | 23.09 | 5.77 |
| MatPM0031 | m3 | Piedra en rama de 30 cm de tamaño máximo (material; 27/06/2020) | 0.2 | 9.4 | 1.88 |
| MatPyHH015 | m3 | Hormigón HM-20/P/20/IIa central | 0.055 | 72.35 | 3.98 |
| MatPyMM005 | m3 | Mortero cemento 1/4 (M-10) BL-II 42,5 R (material; 14/03/2011) | 0.03 | 79.6 | 2.39 |
| MatPyHH030 | m3 | Agua | 0.015 | 1.43 | 0.02 |
| MaqPy007 | h | Camión basculante 4x4 | 0.175 | 75.91 | 13.28 |
| %CI | % | Costes Indirectos | 6 % | 29.30 | 1.76 |
|  |  | Total |  |  | 31.06 |

| Medición | Uds. | Largo | Parcial |
|---|---|---|---|
| Actuaciones margen derecha |  |  |  |
| Entrada ODT-1 | 1 | 16.3 | 16.30 |
| Salida ODT-1 | 1 | 22.9 | 22.90 |
| Total |  |  | 39.2 |

**PY02A010b** m3 Excavación de zanjas con acopio
301.14 m3 × 4.44 = 1337.06

| Medición | Uds. | Largo | Parcial |
|---|---|---|---|
| S/Mediciones auxiliares |  |  |  |
| ODT-1 |  |  |  |
| * Tubo | 1 | 112.2 | 112.20 |
| * Entrada | 1 | 6.53 | 6.53 |
| * Boquilla entrada |  |  |  |
| Cimentación aletas | 1 | 6.62 | 6.62 |
| Rastrillo | 1 | 0.58 | 0.58 |
| Solera | 1 | 0.31 | 0.31 |
| * Boquilla salida |  |  |  |
| Cimentación aletas | 1 | 11.87 | 11.87 |
| Rastrillo | 1 | 0.73 | 0.73 |
| Solera | 1 | 0.36 | 0.36 |
| ----- |  |  |  |
| ODT-2 |  |  |  |
| * Tubo | 1 | 138.6 | 138.60 |
| * Boquilla entrada |  |  |  |
| Cimentación aletas | 1 | 9.43 | 9.43 |
| Rastrillo | 1 | 0.51 | 0.51 |
| Solera | 1 | 0.29 | 0.29 |
| * Boquilla salida |  |  |  |
| Cimentación aletas | 1 | 11.92 | 11.92 |
| Rastrillo | 1 | 0.8 | 0.80 |
| Solera | 1 | 0.39 | 0.39 |
| Total |  |  | 301.14 |

**OF1800** m Obra de F. tubo HA machihembrado Di=180 cm
38 m × 340.36 = 12933.68
Instalación de tubería enterrada de saneamiento de hormigón armado y sección circular, de unión por enchufe y campana con junta elástica TBG-24, de diámetro interior 180 cm y una resistencia 180 kN/m2, con parte proporcional de medios auxiliares, incluso junta de goma, descolgado, nivelación y cortes. Completamente colocada en fondo de zanjas y medida según planos como longitud total de la conducción.

| Código | Ud | Descripción | Rendimiento | Precio | Importe |
|---|---|---|---|---|---|
| MatPySA060 | m | Tubería HA EC 180 kN/m2 Di=120 cm (material; 10/08/2021) | 1 | 275.15 | 275.15 |
| MatPyFP036 | ud | Junta goma para HA TBG-24 Di=120 (material; 19/02/2009) | 0.42 | 12.46 | 5.23 |
| MatPyFP035 | kg | Lubricante para tubos hormigón (material; 19/02/2009) | 0.25 | 2.92 | 0.73 |
| MaqPy065 | h | Camión con grua 12 Tm. (maquinaria; 19/02/2009) | 0.3 | 51.41 | 15.42 |
| O-Py002 | h | Capataz | 0.05 | 24.92 | 1.25 |
| O-Py008 | h | Cuadrilla A (O.1ª+A.+P.E.) | 0.4 | 58.27 | 23.31 |
| %CI | % | Costes Indirectos | 6 % | 321.09 | 19.27 |
|  |  | Total |  |  | 340.36 |

| Medición | Uds. | Largo | Parcial |
|---|---|---|---|
| ODT-1 | 1 | 21 | 21.00 |
| ODT-2 | 1 | 17 | 17.00 |
| Total |  |  | 38 |

**N04** m3 Hormigón HL-150
79.18 m3 × 89.24 = 7066.02

| Medición | Uds. | Largo | Parcial |
|---|---|---|---|
| S/Mediciones auxiliares |  |  |  |
| ODT-1 |  |  |  |
| * Tubo | 1 | 32.3 | 32.30 |
| * Boquilla entrada |  |  |  |
| Solera | 1 | 0.08 | 0.08 |
| Aletas | 1 | 1.1 | 1.10 |
| * Boquilla salida |  |  |  |
| Solera | 1 | 0.09 | 0.09 |
| Aletas | 1 | 1.98 | 1.98 |
| ----- |  |  |  |
| ODT-2 |  |  |  |
| * Tubo | 1 | 39.9 | 39.90 |
| * Boquilla entrada |  |  |  |
| Solera | 1 | 0.07 | 0.07 |
| Aletas | 1 | 1.57 | 1.57 |
| * Boquilla salida |  |  |  |
| Solera | 1 | 0.1 | 0.10 |
| Aletas | 1 | 1.99 | 1.99 |
| Total |  |  | 79.18 |

**N09** m3 Hormigón HA-25 en cimientos vert. manual
81.49 m3 × 95.57 = 7788.00

| Medición | Uds. | Largo | Parcial |
|---|---|---|---|
| S/Mediciones auxiliares |  |  |  |
| ODT-1 |  |  |  |
| Cimientos | 1 | 18.04 | 18.04 |
| Alzado | 1 | 20.61 | 20.61 |
| Losa | 1 | 0.51 | 0.51 |
| ----- |  |  |  |
| ODT-2 |  |  |  |
| Cimientos | 1 | 20.42 | 20.42 |
| Alzado | 1 | 21.4 | 21.40 |
| Losa | 1 | 0.51 | 0.51 |
| Total |  |  | 81.49 |

**N06** m2 Encofrado y desencofrado de madera
219.1 m2 × 12.5 = 2738.75

| Medición | Uds. | Largo | Parcial |
|---|---|---|---|
| S/Mediciones auxiliares |  |  |  |
| ODT-1 | 1 | 105.58 | 105.58 |
| ODT-2 | 1 | 113.52 | 113.52 |
| Total |  |  | 219.1 |

**PY07C010b** kg Acero corrugado B 500 S
7229.28 kg × 1.56 = 11277.68

| Medición | Uds. | Largo | Parcial |
|---|---|---|---|
| S/Mediciones auxiliares |  |  |  |
| ODT-1 | 1 | 3477.1 | 3477.10 |
| ODT-2 | 1 | 3752.18 | 3752.18 |
| Total |  |  | 7229.28 |

**PY02D011b** m2 Geotextil no tejido 200 g/m2
37.24 m2 × 3.69 = 137.42

| Medición | Uds. | Largo | Parcial |
|---|---|---|---|
| S/Mediciones auxiliares |  |  |  |
| ODT-1 | 1 | 17.28 | 17.28 |
| ODT-2 | 1 | 19.96 | 19.96 |
| Total |  |  | 37.24 |

**N98** m Tubo dren PVC Di=125 mm
32.39 m × 7.98 = 258.47

| Medición | Uds. | Largo | Parcial |
|---|---|---|---|
| S/Mediciones auxiliares |  |  |  |
| ODT-1 | 1 | 15.03 | 15.03 |
| ODT-2 | 1 | 17.36 | 17.36 |
| Total |  |  | 32.39 |

**PY02B011d** m3 Relleno localizado c/material filtro
8.1 m3 × 9.67 = 78.33

| Medición | Uds. | Largo | Parcial |
|---|---|---|---|
| S/Mediciones auxiliares |  |  |  |
| ODT-1 | 1 | 3.76 | 3.76 |
| ODT-2 | 1 | 4.34 | 4.34 |
| Total |  |  | 8.1 |

## 4 FIRMES
Importe: 193118.63

**N100** m3 Zahorra artificial ZA 0/20
1438.5 m3 × 17.4 = 25029.90
Zahorra artificial ZA 0/20, para capas de base, extendida y compactada, incluso transporte interior, perfilado de taludes y refino de la explanación, completamente ejecutada y medida según perfiles.

| Código | Ud | Descripción | Rendimiento | Precio | Importe |
|---|---|---|---|---|---|
| MatPyFP132A | m3 | Zahorra artificial ZA 0/20 (material; 13/12/2020) | 1.09 | 11.86 | 12.93 |
| MatPyHH030 | m3 | Agua | 0.05 | 1.43 | 0.07 |
| MaqPy007 | h | Camión basculante 4x4 | 0.002 | 75.91 | 0.15 |
| MaqPy061 | h | Motoniveladora | 0.015 | 94.33 | 1.41 |
| MaqPy009 | h | Camión cisterna agua | 0.002 | 53.72 | 0.11 |
| MaqPy023 | h | Compactador vibrante 1 cilindro | 0.02 | 46.13 | 0.92 |
| O-Py002 | h | Capataz | 0.001 | 24.92 | 0.02 |
| O-Py007 | h | Peón ordinario | 0.035 | 23.09 | 0.81 |
| %CI | % | Costes Indirectos | 6 % | 16.42 | 0.99 |
|  |  | Total |  |  | 17.4 |

| Medición | Uds. | Largo | Parcial |
|---|---|---|---|
| s/Med. Aux. |  |  |  |
| Eje 1 | 1 | 581.1 | 581.10 |
| Eje 2 | 1 | 93.9 | 93.90 |
| Eje 3 | 1 | 37.8 | 37.80 |
| Eje 4 | 1 | 88.1 | 88.10 |
| Eje 5 | 1 | 56.3 | 56.30 |
| Eje 6 | 1 | 87.5 | 87.50 |
| Eje 7 | 1 | 132.5 | 132.50 |
| Eje 8 | 1 | 76.2 | 76.20 |
| Eje 9 | 1 | 45.5 | 45.50 |
| Eje 10 | 1 | 162.9 | 162.90 |
| Eje 11 | 1 | 76.7 | 76.70 |
| Total |  |  | 1438.5 |

**PY03AC010a** t Mezcla B.C. AC32baseG excepto betún y filler
1089.72 t × 25.37 = 27646.20
Fabricación y puesta en obra de mezcla bituminosa en caliente tipo AC32baseG, excepto filler de aportación y betún, incluso transporte, extensión, compactación y cortes, completamente ejecutada y medida según perfiles.

| Código | Ud | Descripción | Rendimiento | Precio | Importe |
|---|---|---|---|---|---|
| MatPyFP099 | t | M.B.C. AC32baseG excepto filler y betún (material; 13/12/2020) | 1 | 20.3 | 20.30 |
| MaqPy042 | h | Extendedora mezcla asfáltica s/cadenas (maquinaria; 14/03/2011) | 0.01 | 109.21 | 1.09 |
| MaqPy022 | h | Compactador sobre neumaticos (maquinaria; 14/03/2011) | 0.01 | 58.42 | 0.58 |
| MaqPy024 | h | Compactador vibrante 2 cilindros (maquinaria; 14/03/2011) | 0.01 | 46.38 | 0.46 |
| O-Py001 | h | Encargado (mano de obra; 31/07/2021) | 0.008 | 25.36 | 0.20 |
| O-Py002 | h | Capataz | 0.008 | 24.92 | 0.20 |
| O-Py005 | h | Ayudante | 0.008 | 23.31 | 0.19 |
| O-Py006 | h | Peón especializado | 0.04 | 23.11 | 0.92 |
| %CI | % | Costes Indirectos | 6 % | 23.94 | 1.44 |
|  |  | Total |  |  | 25.37 |

| Medición | Uds. | Largo | Alto | Parcial |
|---|---|---|---|---|
| S/Med. aux. |  |  |  |  |
| Eje 1 | 1 | 307.5 | 2.35 | 722.63 |
| Eje 2 | 1 | 57.5 | 2.35 | 135.13 |
| Eje 3 | 1 | 18.3 | 2.35 | 43.01 |
| Eje 4 | 1 | 45.9 | 2.35 | 107.87 |
| Eje 5 | 1 | 34.5 | 2.35 | 81.08 |
| Total |  |  |  | 1089.72 |

**PY03AC011d** t Mezcla B.C. AC22bin S excepto betún y filler
829.9 t × 26.65 = 22116.84
Fabricación y puesta en obra de mezcla bituminosa en caliente tipo AC22binS, excepto filler de aportación y betún, incluso transporte, extensión, compactación y cortes, completamente ejecutada y medida según perfiles.

| Código | Ud | Descripción | Rendimiento | Precio | Importe |
|---|---|---|---|---|---|
| MatPyFP092 | t | M.B.C. AC22binS excepto filler y betún (material; 01/07/2022) | 1 | 21.5 | 21.50 |
| MaqPy042 | h | Extendedora mezcla asfáltica s/cadenas | 0.01 | 109.21 | 1.09 |
| MaqPy022 | h | Compactador sobre neumaticos | 0.01 | 58.42 | 0.58 |
| MaqPy024 | h | Compactador vibrante 2 cilindros | 0.01 | 46.38 | 0.46 |
| O-Py001 | h | Encargado | 0.008 | 25.36 | 0.20 |
| O-Py002 | h | Capataz | 0.008 | 24.92 | 0.20 |
| O-Py005 | h | Ayudante | 0.008 | 23.31 | 0.19 |
| O-Py006 | h | Peón especializado | 0.04 | 23.11 | 0.92 |
| %CI | % | Costes Indirectos | 6 % | 25.14 | 1.51 |
|  |  | Total |  |  | 26.65 |

| Medición | Uds. | Largo | Alto | Parcial |
|---|---|---|---|---|
| S/Med. Aux. |  |  |  |  |
| Eje 1 | 1 | 163.8 | 2.38 | 389.84 |
| Eje 2 | 1 | 52 | 2.38 | 123.76 |
| Eje 3 | 1 | 23 | 2.38 | 54.74 |
| Eje 4 | 1 | 27.5 | 2.38 | 65.45 |
| Eje 5 | 1 | 28.8 | 2.38 | 68.54 |
| Eje 6 | 1 | 17 | 2.38 | 40.46 |
| Eje 7 | 1 | 24.6 | 2.38 | 58.55 |
| Eje 8 | 1 | 6.2 | 2.38 | 14.76 |
| Eje 9 | 1 | 4.8 | 2.38 | 11.42 |
| Eje 10 | 1 | 1 | 2.38 | 2.38 |
| Total |  |  |  | 829.9 |

**PY03AC012c** t Mezcla B.C. AC22surf S excepto betún y filler
721.44 t × 27.41 = 19774.67
Fabricación y puesta en obra de mezcla bituminosa en caliente tipo tipo AC22surfS con árido porfídico o similar, excepto betún y fíller de aportación, incluso transporte, extensión, compactación y cortes, completamente ejecutada y medida según perfiles.

| Código | Ud | Descripción | Rendimiento | Precio | Importe |
|---|---|---|---|---|---|
| MatPyFP095 | t | M.B.C. AC22surfS excepto betún y filler (material; 01/07/2022) | 1 | 22.5 | 22.50 |
| MaqPy042 | h | Extendedora mezcla asfáltica s/cadenas | 0.01 | 109.21 | 1.09 |
| MaqPy022 | h | Compactador sobre neumaticos | 0.01 | 58.42 | 0.58 |
| MaqPy024 | h | Compactador vibrante 2 cilindros | 0.01 | 46.38 | 0.46 |
| O-Py001 | h | Encargado | 0.008 | 25.36 | 0.20 |
| O-Py002 | h | Capataz | 0.008 | 24.92 | 0.20 |
| O-Py005 | h | Ayudante | 0.006 | 23.31 | 0.14 |
| O-Py006 | h | Peón especializado | 0.03 | 23.11 | 0.69 |
| %CI | % | Costes Indirectos | 6 % | 25.86 | 1.55 |
|  |  | Total |  |  | 27.41 |

| Medición | Uds. | Largo | Alto | Parcial |
|---|---|---|---|---|
| s/Med. Aux. |  |  |  |  |
| Eje 1 | 1 | 115.7 | 2.4 | 277.68 |
| Eje 2 | 1 | 42 | 2.4 | 100.80 |
| Eje 3 | 1 | 34.8 | 2.4 | 83.52 |
| Eje 4 | 1 | 29 | 2.4 | 69.60 |
| Eje 5 | 1 | 27.6 | 2.4 | 66.24 |
| Eje 6 | 1 | 16.8 | 2.4 | 40.32 |
| Eje 7 | 1 | 23.8 | 2.4 | 57.12 |
| Eje 8 | 1 | 6.1 | 2.4 | 14.64 |
| Eje 9 | 1 | 4.7 | 2.4 | 11.28 |
| Eje 10 | 1 | 0.1 | 2.4 | 0.24 |
| Total |  |  |  | 721.44 |

**N1A** t Betún asfáltico convencional tipo 50/70 para M.B.C.
116.67 t × 492.9 = 57506.64
Suministro de betún asfáltico convencional 50/70 empleado en la fabricación de mezclas bituminosas en caliente, puesto en planta.

| Código | Ud | Descripción | Rendimiento | Precio | Importe |
|---|---|---|---|---|---|
| MatPyFP0361 | t | Betún asfáltico convencional 50/70 a pie de planta (material; 18/06/2022) | 1 | 465 | 465.00 |
| %CI | % | Costes Indirectos | 6 % | 465.00 | 27.90 |
|  |  | Total |  |  | 492.9 |

| Medición | Uds. | Largo | Alto | Parcial |
|---|---|---|---|---|
| PARA AC32 base G | 0.01 | 1089.72 | 4.3 | 46.86 |
| PARA AC22 BIN S | 0.01 | 829.9 | 4.5 | 37.35 |
| PARA AC22 SURF S | 0.01 | 721.44 | 4.5 | 32.46 |
| Total |  |  |  | 116.67 |

**N4** t Aditivo de caucho de NFU
20.8 t × 649.78 = 13515.42
Aditivo de caucho de NFU a pie de planta de fabricación de mezcla bituminosa en caliente.

| Código | Ud | Descripción | Rendimiento | Precio | Importe |
|---|---|---|---|---|---|
| MatPyFP0372 | t | Aditivo de caucho de NFU a pie de planta (material; 14/06/2022) | 1 | 613 | 613.00 |
| %CI | % | Costes Indirectos | 6 % | 613.00 | 36.78 |
|  |  | Total |  |  | 649.78 |

| Medición | Uds. | Largo | Alto | Parcial |
|---|---|---|---|---|
| PARA AC32 base G | 0.01 | 1089.72 | 0.77 | 8.39 |
| PARA AC22 BIN S | 0.01 | 829.9 | 0.8 | 6.64 |
| PARA AC22 SURF S | 0.01 | 721.44 | 0.8 | 5.77 |
| Total |  |  |  | 20.8 |

**PY03AC002** t Filler de cemento de aportación
88.52 t × 71.18 = 6300.85
Cemento CEM II/A-P 32,5R a granel, empleado como filler de aportación en la fabricación de mezclas bituminosas en caliente, medido como contenido real de éstas, puesto a pie de planta.

| Código | Ud | Descripción | Rendimiento | Precio | Importe |
|---|---|---|---|---|---|
| MatPyFP057 | t | Cemento CEM II/A-P 32,5 R granel (material; 01/07/2022) | 1 | 67.15 | 67.15 |
| %CI | % | Costes Indirectos | 6 % | 67.15 | 4.03 |
|  |  | Total |  |  | 71.18 |

| Medición | Uds. | Largo | Ancho | Alto | Parcial |
|---|---|---|---|---|---|
| PARA AC32 base G | 0.005 | 1089.72 | 4.6 | 1 | 25.06 |
| PARA AC22 BIN S | 0.005 | 829.9 | 4.8 | 1.1 | 21.91 |
| PARA AC22 SURF S | 0.01 | 721.44 | 4.8 | 1.2 | 41.55 |
| Total |  |  |  |  | 88.52 |

**N102** m2 Riego de imprimación con emulsión asfál. C60BF4IMP
10138.3 m2 × 1.33 = 13483.94
Riego de imprimación con emulsión C60BF4IMP sobre capas granulares, incluso transporte a pie de obra, barrido y preparación de la superficie, y extensión, completamente ejecutado y medido según planos.

| Código | Ud | Descripción | Rendimiento | Precio | Importe |
|---|---|---|---|---|---|
| MatPyFP064A | kg | Emulsion C60BF4IMP (material; 13/12/2020) | 1.5 | 0.37 | 0.56 |
| MaqPy005 | h | Camion cisterna riego con lanza 8000 l (maquinaria; 14/03/2011) | 0.003 | 108.69 | 0.33 |
| MaqPy004 | h | Barredora autopropulsada | 0.002 | 109.57 | 0.22 |
| O-Py002 | h | Capataz | 0.001 | 24.92 | 0.02 |
| O-Py007 | h | Peón ordinario | 0.005 | 23.09 | 0.12 |
| %CI | % | Costes Indirectos | 6 % | 1.25 | 0.08 |
|  |  | Total |  |  | 1.33 |

| Medición | Uds. | Largo | Parcial |
|---|---|---|---|
| s/Med. aux |  |  |  |
| Sobre Zahorra | 1 | 5526.2 | 5526.20 |
| --- |  |  |  |
| s/Med. Aux. |  |  |  |
| Sobre la ZA |  |  |  |
| Eje 1 | 1 | 2372.8 | 2372.80 |
| Eje 2 | 1 | 374.1 | 374.10 |
| Eje 3 | 1 | 146.1 | 146.10 |
| Eje 4 | 1 | 359.2 | 359.20 |
| Eje 5 | 1 | 257 | 257.00 |
| Eje 6 | 1 | 348.2 | 348.20 |
| Eje 7 | 1 | 516.6 | 516.60 |
| Bajo la MBC AC22 Bin S |  |  |  |
| Eje 8 | 1 | 123.5 | 123.50 |
| Eje 9 | 1 | 94.9 | 94.90 |
| Eje 10 | 1 | 19.7 | 19.70 |
| Total |  |  | 10138.3 |

**PY03C013c1** m2 Riego de adherencia termoadherente con emulsión asfál.C60B3TER
9825.6 m2 × 0.62 = 6091.87
Riego de adherencia termoadherente con emulsión asfáltica C60B3TER, sobre capas bituminosas, incluso transporte a pie de obra, barrido y preparación de la superficie, y extensión, completamente ejecutado y medido según planos

| Código | Ud | Descripción | Rendimiento | Precio | Importe |
|---|---|---|---|---|---|
| MatPyFP0771A | kg | Emulsion C60B3TER (material; 31/07/2021) | 0.7 | 0.38 | 0.27 |
| MaqPy005 | h | Camion cisterna riego con lanza 8000 l | 0.001 | 108.69 | 0.11 |
| MaqPy004 | h | Barredora autopropulsada | 0.001 | 109.57 | 0.11 |
| O-Py002 | h | Capataz | 0.001 | 24.92 | 0.02 |
| O-Py007 | h | Peón ordinario | 0.003 | 23.09 | 0.07 |
| %CI | % | Costes Indirectos | 6 % | 0.58 | 0.03 |
|  |  | Total |  |  | 0.62 |

| Medición | Uds. | Largo | Parcial |
|---|---|---|---|
| s/Med. aux. |  |  |  |
| Sobre capa AC32 Base G |  |  |  |
| EJE 1 | 1 | 2368.8 | 2368.80 |
| EJE 2 | 1 | 619.4 | 619.40 |
| EJE 3 | 1 | 155.7 | 155.70 |
| EJE 4 | 1 | 363.8 | 363.80 |
| EJE 5 | 1 | 320.1 | 320.10 |
| Sobre capa AC22 Bin S |  |  |  |
| EJE 1 | 1 | 2347.1 | 2347.10 |
| EJE 2 | 1 | 850.5 | 850.50 |
| EJE 3 | 1 | 696.9 | 696.90 |
| EJE 4 | 1 | 480.9 | 480.90 |
| EJE 5 | 1 | 554.1 | 554.10 |
| EJE 6 | 1 | 339.8 | 339.80 |
| EJE 7 | 1 | 490.4 | 490.40 |
| EJE 8 | 1 | 123.5 | 123.50 |
| EJE 9 | 1 | 94.9 | 94.90 |
| EJE 10 | 1 | 19.7 | 19.70 |
| Total |  |  | 9825.6 |

**PM032** m2 Geomalla antifisuras de refuerzo en cosido de firme
410 m2 × 4.03 = 1652.30
Geomalla antifisuras de refuerzo en cosido de firme formada por geomalla de fibra de vidrio, reistencia a tracción de 50 kN/m, incluso suministro, colocación y anclaje.

| Código | Ud | Descripción | Rendimiento | Precio | Importe |
|---|---|---|---|---|---|
| O-Py002 | h | Capataz | 0.005 | 24.92 | 0.12 |
| O-Py003 | h | Oficial primera | 0.04 | 24.58 | 0.98 |
| O-Py006 | h | Peón especializado | 0.04 | 23.11 | 0.92 |
| MatPM0025 | m2 | Geomalla de fibra de vidrio de 50 kN/m (material; 03/10/2020) | 1 | 1.78 | 1.78 |
| %CI | % | Costes Indirectos | 6 % | 3.80 | 0.23 |
|  |  | Total |  |  | 4.03 |

| Medición | Uds. | Largo | Ancho | Parcial |
|---|---|---|---|---|
| AC22 Bin S | 1 | 205 | 2 | 410.00 |
| Total |  |  |  | 410 |

## 5 SEÑALIZACIÓN, BALIZAMIENTO Y DEFENSAS
Importe: 56218.39

### 4.1 SEÑALIZACION VERTICAL
Importe: 10659.49

**PM047** ud Retirada de señal existente
2 ud × 5.97 = 11.94
Retirada de señal existente. incluye el desmontaje y traslado de la señal a almacén o lugar indicado por la dirección de la obra, la demolición de la cimentación por medios mecánicos y la carga de los productos resultantes de la demolición.

| Código | Ud | Descripción | Rendimiento | Precio | Importe |
|---|---|---|---|---|---|
| MaqPy039 | h | Excavadora martillo rompedor s/ruedas | 0.01 | 90.08 | 0.90 |
| MaqPy037 | h | Excavadora hidraúlica s/ruedas | 0.01 | 86.15 | 0.86 |
| MaqPy008 | h | Camión caja fija y grua auxiliar 16 Tm | 0.03 | 58.2 | 1.75 |
| O-Py007 | h | Peón ordinario | 0.09 | 23.09 | 2.08 |
| O%.Maux | % | Medios auxiliares (s/O) | 2 % | 2.08 | 0.04 |
| %CI | % | Costes Indirectos | 6 % | 5.63 | 0.34 |
|  |  | Total |  |  | 5.97 |

| Medición | Uds. | Parcial |
|---|---|---|
| s/Planos |  |  |
| Hitos parada | 2 | 2.00 |
| Total |  | 2 |

**N108** ud Señal circular refl. RA3-ZA D=90 cm con poste
18 ud × 173.16 = 3116.88
Suministro y colocación de señal circular reflexiva Nivel RA3-ZA, troquelada, de chapa de acero de 90 cm de diámetro, sobre poste de acero galvanizado de 100x50x3 mm de 3,50 m de longitud, tapado en su parte superior, incluso excavación a máquina, cimiento de hormigón HM-20/P/20/IIa CEM II/A-P 32,5 R de 50x50x60 cm. Incluso carga, transporte, descarga y acopio en obra de residuos resultantes, elementos de fijación, piezas de anclaje o atado y tornillería inoxidable, completamente ejecutada.

| Código | Ud | Descripción | Rendimiento | Precio | Importe |
|---|---|---|---|---|---|
| AuxPy008 | m3 | Excavación a maquina en zanjas o pozo | 0.15 | 7.57 | 1.14 |
| MatPyHH015 | m3 | Hormigón HM-20/P/20/IIa central | 0.15 | 72.35 | 10.85 |
| MatPySÑ207 | m | Poste galvanizado 100x50x3 mm (material; 14/03/2011) | 3.5 | 11.82 | 41.37 |
| MatPySÑ158 | ud | Pieza de anclaje poste 100x50 mm (material; 14/03/2011) | 2 | 0.88 | 1.76 |
| MatPySÑ235A | ud | Señal circular reflexiva RA3-ZA. D=90 cm (material; 13/12/2020) | 1 | 96.76 | 96.76 |
| O-Py002 | h | Capataz | 0.04 | 24.92 | 1.00 |
| O-Py004 | h | Oficial segunda (mano de obra; 09/08/2021) | 0.15 | 23.67 | 3.55 |
| O-Py007 | h | Peón ordinario | 0.3 | 23.09 | 6.93 |
| %CI | % | Costes Indirectos | 6 % | 163.36 | 9.80 |
|  |  | Total |  |  | 173.16 |

| Medición | Uds. | Parcial |
|---|---|---|
| R-301 (40) | 2 | 2.00 |
| R-301 (70) | 2 | 2.00 |
| R-305 | 4 | 4.00 |
| R-101 | 2 | 2.00 |
| R-401a | 4 | 4.00 |
| R-402 | 4 | 4.00 |
| Total |  | 18 |

**PM045** ud Señal cuadrada de 90 cm de lado y retroreflectancia de clase RA
1 ud × 222.28 = 222.28
Señal cuadrada de 90 cm de lado, retrorreflectante de clase RA2, colocada sobre poste galvanizado, fijado a tierra mediante hormigonado i/ tornillería y elementos de fijación y transporte a lugar de empleo.

| Código | Ud | Descripción | Rendimiento | Precio | Importe |
|---|---|---|---|---|---|
| AuxPy008 | m3 | Excavación a maquina en zanjas o pozo | 0.15 | 7.57 | 1.14 |
| MatPyHH015 | m3 | Hormigón HM-20/P/20/IIa central | 0.16 | 72.35 | 11.58 |
| MatPySÑ207 | m | Poste galvanizado 100x50x3 mm | 3.5 | 11.82 | 41.37 |
| MatPySÑ175A | ud | Placa cuadrada de 90 cm de lado con RA3 (material; 08/08/2021) | 1 | 126.03 | 126.03 |
| MatPySÑ158 | ud | Pieza de anclaje poste 100x50 mm | 2 | 0.88 | 1.76 |
| O-Py004 | h | Oficial segunda | 0.2 | 23.67 | 4.73 |
| O-Py007 | h | Peón ordinario | 1 | 23.09 | 23.09 |
| %CI | % | Costes Indirectos | 6 % | 209.70 | 12.58 |
|  |  | Total |  |  | 222.28 |

| Medición | Uds. | Parcial |
|---|---|---|
| S-13 | 1 | 1.00 |
| Total |  | 1 |

**PM041** ud Señal triangular L=135, RA3
8 ud × 174.48 = 1395.84
Señal triangular de 135 cm de lado, retrorreflectante de clase ra3, colocada sobre poste de acero galvanizado fijado a tierra mediante hormigonado. incluye suministro, excavación, cimentación, tornillería, elementos de fijación y transporte a lugar de empleo.

| Código | Ud | Descripción | Rendimiento | Precio | Importe |
|---|---|---|---|---|---|
| AuxPy008 | m3 | Excavación a maquina en zanjas o pozo | 0.15 | 7.57 | 1.14 |
| MatPyHH015 | m3 | Hormigón HM-20/P/20/IIa central | 0.15 | 72.35 | 10.85 |
| MatPySÑ207 | m | Poste galvanizado 100x50x3 mm | 3.2 | 11.82 | 37.82 |
| MatPySÑ158 | ud | Pieza de anclaje poste 100x50 mm | 2 | 0.88 | 1.76 |
| MatPySÑ299A | ud | Señal triangular reflexiva RA3-ZA. L=90 cm (material; 27/06/2020) | 1 | 103.89 | 103.89 |
| O-Py002 | h | Capataz | 0.04 | 24.92 | 1.00 |
| O-Py004 | h | Oficial segunda | 0.1 | 23.67 | 2.37 |
| O-Py007 | h | Peón ordinario | 0.25 | 23.09 | 5.77 |
| %CI | % | Costes Indirectos | 6 % | 164.60 | 9.88 |
|  |  | Total |  |  | 174.48 |

| Medición | Uds. | Parcial |
|---|---|---|
| R-1 | 6 | 6.00 |
| P-4 | 2 | 2.00 |
| Total |  | 8 |

**N37** m2 Panel direccional tipo flecha
1.67 m2 × 207.75 = 346.94
Suministro y colocación de panel direccional, reflexivo nivel II (H.I.), de chapa de acero galvanizada, sobre postes de acero galvanizado, tapados en su parte superior, incluso excavación a máquina, cimientos de hormigón HM 20/P/20/I CEM II/A-P 32,5 R de 40x40x60 cm, elementos de fijación, piezas de anclaje o atado y tornillería inoxidable, completamente instalado.

| Código | Ud | Descripción | Rendimiento | Precio | Importe |
|---|---|---|---|---|---|
| AuxPy008 | m3 | Excavación a maquina en zanjas o pozo | 0.25 | 7.57 | 1.89 |
| MatPyHH015 | m3 | Hormigón HM-20/P/20/IIa central | 0.25 | 72.35 | 18.09 |
| MatPySÑ216 | m2 | Panel direccional H.I. de 160x40 cm (material; 08/08/2021) | 1 | 133.97 | 133.97 |
| MatPySÑ206 | m | Poste galvanizado 80x40x2 mm (material; 19/11/2020) | 2.4 | 6.73 | 16.15 |
| MatPySÑ157 | ud | Pieza de anclaje poste 80x40 mm (material; 19/11/2020) | 4 | 0.63 | 2.52 |
| O-Py002 | h | Capataz | 0.1 | 24.92 | 2.49 |
| O-Py004 | h | Oficial segunda | 0.3 | 23.67 | 7.10 |
| O-Py007 | h | Peón ordinario | 0.48 | 23.09 | 11.08 |
| MaqPy039 | h | Excavadora martillo rompedor s/ruedas | 0.03 | 90.08 | 2.70 |
| %CI | % | Costes Indirectos | 6 % | 195.99 | 11.76 |
|  |  | Total |  |  | 207.75 |

| Medición | Uds. | Largo | Alto | Parcial |
|---|---|---|---|---|
| Algete | 1 | 1.45 | 0.45 | 0.65 |
| Cobeña | 1 | 1.2 | 0.55 | 0.66 |
| La Dehesa | 1 | 1.2 | 0.3 | 0.36 |
| Total |  |  |  | 1.67 |

**PM046** m2 Cartel en chapa de acero galvanizado RA2
24.94 m2 × 223.16 = 5565.61
Cartel en chapa de acero galvanizado retrorreflectante de clase RA2, totalmente colocado. Incluye transporte a lugar de empleo y la parte proporcional de tornillería, elementos de fijación, postes de sustentación, excavación y hormigonado de cimientos.

| Código | Ud | Descripción | Rendimiento | Precio | Importe |
|---|---|---|---|---|---|
| O-Py002 | h | Capataz | 0.025 | 24.92 | 0.62 |
| O-Py003 | h | Oficial primera | 0.25 | 24.58 | 6.15 |
| O-Py007 | h | Peón ordinario | 1.1 | 23.09 | 25.40 |
| MatPM0011 | m2 | Cartel de chapa de acero de retrorreflectancia RA2 (material; 03/10/2020) | 1 | 93.1 | 93.10 |
| MatPySÑ206 | m | Poste galvanizado 80x40x2 mm | 6 | 6.73 | 40.38 |
| MatPyHH015 | m3 | Hormigón HM-20/P/20/IIa central | 0.35 | 72.35 | 25.32 |
| MaqPy008 | h | Camión caja fija y grua auxiliar 16 Tm | 0.04 | 58.2 | 2.33 |
| MaqPy037 | h | Excavadora hidraúlica s/ruedas | 0.2 | 86.15 | 17.23 |
| %CI | % | Costes Indirectos | 6 % | 210.53 | 12.63 |
|  |  | Total |  |  | 223.16 |

| Medición | Uds. | Ancho | Alto | Parcial |
|---|---|---|---|---|
| Eje 2 | 1 | 5.25 | 2.25 | 11.81 |
| Eje 4 | 1 | 5.25 | 2.5 | 13.13 |
| Total |  |  |  | 24.94 |

### 4.2 SEÑALIZACION HORIZONTAL
Importe: 27183.52

**N103** m Marca vial termopl. en caliente blanca 10 cm
88.36 m × 1.06 = 93.66
Marca vial longitudinal continua, de 10 cm de ancha Tipo II P-RR2 realizada con pintura termoplástica en caliente blanca de carreteras, con una dotación de 3.000 gramos/m2 y aplicación de microesferas reflexivas de vidrio con una dotación de 500 gramos/m2, incluso premarcaje, realmente pintada y medida en obra.

| Código | Ud | Descripción | Rendimiento | Precio | Importe |
|---|---|---|---|---|---|
| MatPySÑ173 | kg | Pintura termoplástica en caliente blanca (material; 13/12/2020) | 0.3 | 1.83 | 0.55 |
| MatPySÑ129 | kg | Micoesferas reflexivas de vidrio (material; 03/10/2020) | 0.05 | 0.75 | 0.04 |
| MaqPy055 | h | Maquina pintabandas en caliente (maquinaria; 14/03/2011) | 0.002 | 107.91 | 0.22 |
| O-Py003 | h | Oficial primera | 0.002 | 24.58 | 0.05 |
| O-Py005 | h | Ayudante | 0.003 | 23.31 | 0.07 |
| O-Py006 | h | Peón especializado | 0.003 | 23.11 | 0.07 |
| %CI | % | Costes Indirectos | 6 % | 1.00 | 0.06 |
|  |  | Total |  |  | 1.06 |

| Medición | Uds. | Largo | Parcial |
|---|---|---|---|
| M-1.3 |  |  |  |
| Eje 1. Glorieta | 0.27 | 189 | 51.03 |
| Eje 2 | 0.27 | 79 | 21.33 |
| M-2.2 |  |  |  |
| Eje 2 | 1 | 16 | 16.00 |
| Total |  |  | 88.36 |

**N104** m Marca vial termopl. en caliente amarilla10 cm
25 m × 1.1 = 27.50
Marca vial longitudinal continua, de 10 cm de ancha Tipo II P-RR2 realizada con pintura termoplástica en caliente amarilla, con una dotación de 3.000 gramos/m2 y aplicación de microesferas reflexivas de vidrio con una dotación de 500 gramos/m2, incluso premarcaje, realmente pintada y medida en obra.

| Código | Ud | Descripción | Rendimiento | Precio | Importe |
|---|---|---|---|---|---|
| MatPySÑ173B | kg | Pintura termoplástica en caliente amarilla (material; 08/08/2021) | 0.3 | 1.97 | 0.59 |
| MatPySÑ129 | kg | Micoesferas reflexivas de vidrio | 0.05 | 0.75 | 0.04 |
| MaqPy055 | h | Maquina pintabandas en caliente | 0.002 | 107.91 | 0.22 |
| O-Py003 | h | Oficial primera | 0.002 | 24.58 | 0.05 |
| O-Py005 | h | Ayudante | 0.003 | 23.31 | 0.07 |
| O-Py006 | h | Peón especializado | 0.003 | 23.11 | 0.07 |
| %CI | % | Costes Indirectos | 6 % | 1.04 | 0.06 |
|  |  | Total |  |  | 1.1 |

| Medición | Uds. | Largo | Parcial |
|---|---|---|---|
| M-7.9 | 1 | 25 | 25.00 |
| Total |  |  | 25 |

**N41** m Marca vial termopl. contínua en caliente blanca 15 cm
1505 m × 1.49 = 2242.45
Marca vial longitudinal continua, de 15 cm de ancha Tipo II P-RR2, realizada con pintura termoplástica en caliente blanca de carreteras, con una dotación de 3.000 gramos/m2 y aplicación de microesferas reflexivas de vidrio con una dotación de 500 gramos/m2, incluso premarcaje, realmente pintada y medida en obra.

| Código | Ud | Descripción | Rendimiento | Precio | Importe |
|---|---|---|---|---|---|
| MatPySÑ173 | kg | Pintura termoplástica en caliente blanca | 0.42 | 1.83 | 0.77 |
| MatPySÑ129 | kg | Micoesferas reflexivas de vidrio | 0.07 | 0.75 | 0.05 |
| MaqPy055 | h | Maquina pintabandas en caliente | 0.002 | 107.91 | 0.22 |
| O-Py003 | h | Oficial primera | 0.002 | 24.58 | 0.05 |
| O-Py005 | h | Ayudante | 0.007 | 23.31 | 0.16 |
| O-Py006 | h | Peón especializado | 0.007 | 23.11 | 0.16 |
| %CI | % | Costes Indirectos | 6 % | 1.41 | 0.08 |
|  |  | Total |  |  | 1.49 |

| Medición | Uds. | Largo | Parcial |
|---|---|---|---|
| M-2.6 |  |  |  |
| Borde calzada |  |  |  |
| Eje 1 | 1 | 160 | 160.00 |
|  | 1 | 38 | 38.00 |
|  | 1 | 29 | 29.00 |
| Eje 2 | 1 | 103 | 103.00 |
| Eje 3 | 1 | 104 | 104.00 |
| Eje 4 | 1 | 102 | 102.00 |
| Eje 5 | 1 | 102 | 102.00 |
| Eje 6 | 1 | 71 | 71.00 |
| Eje 7 | 1 | 110 | 110.00 |
| Eje 8 | 1 | 26 | 26.00 |
| Eje 9 | 1 | 20 | 20.00 |
| - Isletas |  |  |  |
| Cobeña | 1 | 204 | 204.00 |
| Algete | 1 | 204 | 204.00 |
| Polideportivo | 1 | 189 | 189.00 |
| Camino | 1 | 43 | 43.00 |
| Total |  |  | 1505 |

**N39** m Marca vial termopl. disc. en caliente blanca 30 cm
11 m × 3.22 = 35.42
Marca vial longitudinal discontinua, de 30 cm de ancha Tipo II P-RR2, realizada con pintura termoplástica en caliente blanca de carreteras, con una dotación de 3.000 gramos/m2 y aplicación de microesferas reflexivas de vidrio con una dotación de 500 gramos/m2, incluso premarcaje, realmente pintada y medida en obra.

| Código | Ud | Descripción | Rendimiento | Precio | Importe |
|---|---|---|---|---|---|
| MatPySÑ173 | kg | Pintura termoplástica en caliente blanca | 0.9 | 1.83 | 1.65 |
| MatPySÑ129 | kg | Micoesferas reflexivas de vidrio | 0.15 | 0.75 | 0.11 |
| MaqPy055 | h | Maquina pintabandas en caliente | 0.002 | 107.91 | 0.22 |
| O-Py003 | h | Oficial primera | 0.03 | 24.58 | 0.74 |
| O-Py005 | h | Ayudante | 0.007 | 23.31 | 0.16 |
| O-Py006 | h | Peón especializado | 0.007 | 23.11 | 0.16 |
| %CI | % | Costes Indirectos | 6 % | 3.04 | 0.18 |
|  |  | Total |  |  | 3.22 |

| Medición | Uds. | Largo | Parcial |
|---|---|---|---|
| M-1.7 |  |  |  |
| Eje 3 | 0.5 | 22 | 11.00 |
| Total |  |  | 11 |

**N40** m Marca vial plástica disc. en frío blanca 40 cm
26.5 m × 3.35 = 88.78
Marca vial longitudinal discontinua, de 40 cm de ancha Tipo II P-RR2, realizada con pintura plástica en frio de dos componentes Tipo II P-RR2 blanca de carreteras, con una dotación de 3.000 gramos/m2 y aplicación de microesferas reflexivas de vidrio con una dotación de 500 gramos/m2, incluso premarcaje, realmente pintada y medida en obra.

| Código | Ud | Descripción | Rendimiento | Precio | Importe |
|---|---|---|---|---|---|
| MatPySÑ171 | kg | Pintura plástica en frio blanca (2 comp.) (material; 03/10/2020) | 1.2 | 1.44 | 1.73 |
| MatPySÑ129 | kg | Micoesferas reflexivas de vidrio | 0.2 | 0.75 | 0.15 |
| MaqPy055 | h | Maquina pintabandas en caliente | 0.002 | 107.91 | 0.22 |
| O-Py003 | h | Oficial primera | 0.03 | 24.58 | 0.74 |
| O-Py005 | h | Ayudante | 0.007 | 23.31 | 0.16 |
| O-Py006 | h | Peón especializado | 0.007 | 23.11 | 0.16 |
| %CI | % | Costes Indirectos | 6 % | 3.16 | 0.19 |
|  |  | Total |  |  | 3.35 |

| Medición | Uds. | Largo | Parcial |
|---|---|---|---|
| M-4.1 |  |  |  |
| Eje 6 | 1 | 6 | 6.00 |
| M-4.2 |  |  |  |
| Eje 2 | 0.5 | 16 | 8.00 |
| Eje 4 | 0.5 | 8 | 4.00 |
| Eje 6 | 0.5 | 6 | 3.00 |
| Eje 9 | 0.5 | 11 | 5.50 |
| Total |  |  | 26.5 |

**N106** m2 Pintura plást. en frio blanca (2 c.) cebreado
176.5 m2 × 14.98 = 2643.97
Superficie realmente pintada en cebreados y pasos de cebra, con pintura plástica en frio de dos componentes Tipo II P-RR2 blanca de carreteras, con una dotación de 3.000 gramos/m2 y aplicación de microesferas reflexivas de vidrio con una dotación de 500 gramos/m2, incluso replanteo y plantillas, completamente ejecutada.

| Código | Ud | Descripción | Rendimiento | Precio | Importe |
|---|---|---|---|---|---|
| MatPySÑ171 | kg | Pintura plástica en frio blanca (2 comp.) | 3 | 1.44 | 4.32 |
| MatPySÑ129 | kg | Micoesferas reflexivas de vidrio | 0.5 | 0.75 | 0.38 |
| O-Py003 | h | Oficial primera | 0.1 | 24.58 | 2.46 |
| O-Py005 | h | Ayudante | 0.15 | 23.31 | 3.50 |
| O-Py006 | h | Peón especializado | 0.15 | 23.11 | 3.47 |
| %CI | % | Costes Indirectos | 6 % | 14.13 | 0.85 |
|  |  | Total |  |  | 14.98 |

| Medición | Uds. | Largo | Ancho | Parcial |
|---|---|---|---|---|
| M-7.1. Cebreados |  |  |  |  |
| Cobeña | 0.5 | 106 |  | 53.00 |
| Algete | 0.5 | 150 |  | 75.00 |
| Polideportivo | 0.5 | 44 |  | 22.00 |
| Camino | 0.5 | 29 |  | 14.50 |
| M-4.3 |  |  |  |  |
| Paso de cebra | 0.5 | 6 | 4 | 12.00 |
| Total |  |  |  | 176.5 |

**N107** m2 Pintura plást. en frio blanca (2 c.) símbolos
21.99 m2 × 17.67 = 388.56
Superficie realmente pintada en símbolos y flechas, con pintura plástica en frio de dos componentes Tipo II P-RR2 blanca de carreteras, con una dotación de 3.000 gramos/m2 y aplicación de microesferas reflexivas de vidrio con una dotación de 500 gramos/m2, incluso replanteo y plantillas, completamente ejecutada.

| Código | Ud | Descripción | Rendimiento | Precio | Importe |
|---|---|---|---|---|---|
| MatPySÑ171 | kg | Pintura plástica en frio blanca (2 comp.) | 3 | 1.44 | 4.32 |
| MatPySÑ129 | kg | Micoesferas reflexivas de vidrio | 0.5 | 0.75 | 0.38 |
| O-Py003 | h | Oficial primera | 0.1 | 24.58 | 2.46 |
| O-Py005 | h | Ayudante | 0.2 | 23.31 | 4.66 |
| O-Py006 | h | Peón especializado | 0.21 | 23.11 | 4.85 |
| %CI | % | Costes Indirectos | 6 % | 16.67 | 1.00 |
|  |  | Total |  |  | 17.67 |

| Medición | Uds. | Largo | Parcial |
|---|---|---|---|
| M-6.5. Ceda el Paso | 5 | 1.43 | 7.15 |
| M-5.2.1. Flechas | 6 | 1.2 | 7.20 |
| M-5.2.3. Flechas | 1 | 2.18 | 2.18 |
| M-6.2 (BUS) |  |  |  |
| Parada de bus | 2 | 2.73 | 5.46 |
| Total |  |  | 21.99 |

**PY03D067** m2 Pintura plástica en frio (2 c.) Isletas y bordillos
872.11 m2 × 23.12 = 20163.18
Pintura plástica en frio de dos componentes Tipo II P-RR2 de carreteras, con una dotación de pintura de 3 kg/m2, en isletas y bordillos, color segú RAL Dirección General de Carreteras, realmente pintado, incluso barrido y premarcaje sobre el pavimento. Totalmente terminado.

| Código | Ud | Descripción | Rendimiento | Precio | Importe |
|---|---|---|---|---|---|
| O-Py003 | h | Oficial primera | 0.35 | 24.58 | 8.60 |
| O-Py006 | h | Peón especializado | 0.35 | 23.11 | 8.09 |
| MaqPy101 | h | Dumper de descarga frontal de 1,5 t de carga útil (maquinaria; 13/10/2020) | 0.015 | 5.31 | 0.08 |
| MaqPy003 | h | Barredora remolcada con motor auxiliar (maquinaria; 27/06/2020) | 0.015 | 17.91 | 0.27 |
| MatPySÑ172 | kg | Pintura plástica en frio (2 comp.) (material; 03/10/2020) | 3 | 1.44 | 4.32 |
| MatPySÑ129 | kg | Micoesferas reflexivas de vidrio | 0.6 | 0.75 | 0.45 |
| %CI | % | Costes Indirectos | 6 % | 21.81 | 1.31 |
|  |  | Total |  |  | 23.12 |

Claves: frío, blanco, pintura, reflexivo, vidrio, flecha, componente, pavimentación, plástico

| Medición | Uds. | Largo | Parcial |
|---|---|---|---|
| ** Bordillos |  |  |  |
| Camino | 1 | 31.6 | 31.60 |
| Algete | 1 | 66.4 | 66.40 |
| Cobeña | 1 | 49.14 | 49.14 |
| Glorieta central | 1 | 157.1 | 157.10 |
| Polideportivo | 1 | 60.4 | 60.40 |
| ** Isletas |  |  |  |
| Camino | 1 | 34.14 | 34.14 |
| Algete | 1 | 85.5 | 85.50 |
| Cobeña | 1 | 112.11 | 112.11 |
| Polideportivo | 1 | 275.72 | 275.72 |
| Total |  |  | 872.11 |

**N42** ud Equipo de pintura termoplástica
1 ud × 1500 = 1500.00
Puesta a disposición de equipo de aplicación de pintura termoplástica en caliente, incluso transportes a lugar de obra, cargas y descargas, montajes y puestas a punto, totalmente equipado, revisiones y mantenimientos, y en condiciones de uso.

| Código | Ud | Descripción | Rendimiento | Precio | Importe |
|---|---|---|---|---|---|
| MaqPy071 | h | Equipo de pintura termoplástica (maquinaria; 27/06/2022) | 1 | 1367.2 | 1367.20 |
| O-Py003 | h | Oficial primera | 1 | 24.58 | 24.58 |
| O-Py005 | h | Ayudante | 1 | 23.31 | 23.31 |
| %CI | % | Costes Indirectos | 6 % | 1415.09 | 84.91 |
|  |  | Total |  |  | 1500 |

### 4.3 BARRERAS
Importe: 18375.38

**N110** m Barrera seguridad simple, clase contención normal, N2, W4
350 m × 26.29 = 9201.50
Barrera de seguridad simple, con nivel de contención N2, anchura de trabajo W4 o inferior, deflexión dinámica máxima de 1,20 m, índice de severidad a i/ captafaros, postes, p.p. de uniones, tornillería y anclajes, totalmente instalada. Incluido parte proporcional de terminales de abatimiento.

| Código | Ud | Descripción | Rendimiento | Precio | Importe |
|---|---|---|---|---|---|
| O-Py003 | h | Oficial primera | 0.045 | 24.58 | 1.11 |
| O-Py007 | h | Peón ordinario | 0.135 | 23.09 | 3.12 |
| O-Py005 | h | Ayudante | 0.045 | 23.31 | 1.05 |
| MaqPy007 | h | Camión basculante 4x4 | 0.003 | 75.91 | 0.23 |
| MaqPy035 | h | Maquina colocación bionda. Automotriz. De 10 kW de potencia (maquinaria; 17/03/2014) | 0.012 | 11.85 | 0.14 |
| MatPySE001 | ud | CAPTAFAROS TRIANGULAR BARRERA DOS CARAS H.I. (material; 27/03/2019) | 0.125 | 2.83 | 0.35 |
| MatPySE002 | m | Barrera metálica simple galvanizada de contención normal N2 (material; 21/04/2014) | 1 | 18.69 | 18.69 |
| O%.Maux | % | Medios auxiliares (s/O) | 2 % | 5.28 | 0.11 |
| %CI | % | Costes Indirectos | 6 % | 24.80 | 1.49 |
|  |  | Total |  |  | 26.29 |

| Medición | Uds. | Largo | Parcial |
|---|---|---|---|
| Dirección Algete | 1 | 156 | 156.00 |
| Dirección Cobeña | 1 | 118 | 118.00 |
|  | 1 | 76 | 76.00 |
| Total |  |  | 350 |

**N111** m Barrera seguridad simple con SPM, clase contención normal, N2,W4
204 m × 44.97 = 9173.88
Barrera de seguridad simple con sistema de protección de motociclistas (SPM), con nivel de contención N2, anchura de trabajo W4 o inferior, deflexión dinámica máxima de 1,20 m, índice de severidad a i/ captafaros, postes, p.p. de uniones, tornillería y anclajes, totalmente instalada. Incluido parte proporcional de terminales de abatimiento.

| Código | Ud | Descripción | Rendimiento | Precio | Importe |
|---|---|---|---|---|---|
| O-Py003 | h | Oficial primera | 0.055 | 24.58 | 1.35 |
| O-Py007 | h | Peón ordinario | 0.165 | 23.09 | 3.81 |
| O-Py005 | h | Ayudante | 0.055 | 23.31 | 1.28 |
| MaqPy007 | h | Camión basculante 4x4 | 0.004 | 75.91 | 0.30 |
| MaqPy035 | h | Maquina colocación bionda. Automotriz. De 10 kW de potencia | 0.012 | 11.85 | 0.14 |
| MatPySE001 | ud | Captafaros triangular barrera dos caras H.I. | 0.125 | 2.83 | 0.35 |
| MatPySE003 | m | Barrera metálica simple galvanizada con SPM de contención normal (material; 02/06/2014) | 1 | 35.07 | 35.07 |
| O%.Maux | % | Medios auxiliares (s/O) | 2 % | 6.44 | 0.13 |
| %CI | % | Costes Indirectos | 6 % | 42.43 | 2.55 |
|  |  | Total |  |  | 44.97 |

| Medición | Uds. | Largo | Parcial |
|---|---|---|---|
| Glorieta | 1 | 55 | 55.00 |
|  | 1 | 42 | 42.00 |
|  | 1 | 55 | 55.00 |
|  | 1 | 52 | 52.00 |
| Total |  |  | 204 |

### 4.4 VARIOS
Importe: 3467.91

**PM053** m2 Cartel de anuncio de obras
15.54 m2 × 223.16 = 3467.91
Cartel de anuncio de obras con chapa de acero galvanizado retrorreflectante de clase RA2, totalmente colocado. Incluye transporte a lugar de empleo y la parte proporcional de tornillería, elementos de fijación, postes de sustentación, excavación y hormigonado de cimientos.

| Código | Ud | Descripción | Rendimiento | Precio | Importe |
|---|---|---|---|---|---|
| O-Py002 | h | Capataz | 0.025 | 24.92 | 0.62 |
| O-Py003 | h | Oficial primera | 0.25 | 24.58 | 6.15 |
| O-Py007 | h | Peón ordinario | 1.1 | 23.09 | 25.40 |
| MatPM0011 | m2 | Cartel de chapa de acero de retrorreflectancia RA2 | 1 | 93.1 | 93.10 |
| MatPySÑ206 | m | Poste galvanizado 80x40x2 mm | 6 | 6.73 | 40.38 |
| MatPyHH015 | m3 | Hormigón HM-20/P/20/IIa central | 0.35 | 72.35 | 25.32 |
| MaqPy008 | h | Camión caja fija y grua auxiliar 16 Tm | 0.04 | 58.2 | 2.33 |
| MaqPy037 | h | Excavadora hidraúlica s/ruedas | 0.2 | 86.15 | 17.23 |
| %CI | % | Costes Indirectos | 6 % | 210.53 | 12.63 |
|  |  | Total |  |  | 223.16 |

| Medición | Uds. | Largo | Ancho | Parcial |
|---|---|---|---|---|
| Cartel de anuncio de obras |  |  |  |  |
| En ambas márgenes | 2 | 3.7 | 2.1 | 15.54 |
| Total |  |  |  | 15.54 |

## 6 SERVICIOS AFECTADOS (31/01/2000)
Importe: 382198.35

### 6.1 TELEFÓNICA (02/05/2022)
Importe: 46748.88

**PY06B120** PA PA de abono íntegro de reposición de línea telefónica (02/05/2022)
1 PA × 46748.88 = 46748.88
PA de abono íntegro de reposición de línea telefónica, al 50%, según Presupuesto de Telefónica, incluyendo desmontajes, excavaciones y rellenos localizados, nueva canalización subterránea completa, postes y riostras nuevos, arquetas, cableado de fibra óptica, empalmes, fusiones y permisos, totalmente terminada.

| Código | Ud | Descripción | Rendimiento | Precio | Importe |
|---|---|---|---|---|---|
| MATPYB120 | PA | PA de abono íntegro de reposición de línea telefónica (material; 02/05/2022) | 1 | 46748.88 | 46748.88 |
|  |  | Total |  |  | 46748.88 |

### 6.2 ZENER (31/01/2000)
Importe: 113971.3

**PM075** ud Cala para detección de servicios afectados
4 ud × 116.77 = 467.08
Cala para detección de servicios afectados, realizada por medios mecánicos o manuales.

| Código | Ud | Descripción | Rendimiento | Precio | Importe |
|---|---|---|---|---|---|
| O-Py0010 | h | Personal Técnico de Compañía de Servicios (mano de obra; 09/08/2021) | 1.35 | 31.88 | 43.04 |
| MaqPy037 | h | Excavadora hidraúlica s/ruedas | 0.4 | 86.15 | 34.46 |
| O-Py002 | h | Capataz | 0.4 | 24.92 | 9.97 |
| O-Py006 | h | Peón especializado | 0.45 | 23.11 | 10.40 |
| O-Py003 | h | Oficial primera | 0.5 | 24.58 | 12.29 |
| %CI | % | Costes Indirectos | 6 % | 110.16 | 6.61 |
|  |  | Total |  |  | 116.77 |

**PY01A012b** m Demolición de prisma de canalización existente (31/01/2000)
282 m × 7.14 = 2013.48
Demolición de cualquier tipo de prisma de canalización. Incluso carga y transporte de productos a lugar de acopio.

| Código | Ud | Descripción | Rendimiento | Precio | Importe |
|---|---|---|---|---|---|
| MaqPy096 | h | Equipo oxicorte (maquinaria; 31/01/2000) | 0.1 | 3.94 | 0.39 |
| MaqPy038 | h | Excav.hidráulica neumáticos 144 CV | 0.02 | 51.41 | 1.03 |
| MaqPy025 | h | Compresor insonorizado 5 m3/min. (maquinaria; 14/03/2011) | 0.05 | 12.07 | 0.60 |
| MaqPy058 | h | Martillo picad. neumat. c/manguera (maquinaria; 14/03/2011) | 0.02 | 1.06 | 0.02 |
| MaqPy006 | h | Camión basculante 6x4 20 t. (maquinaria; 24/01/2002) | 0.02 | 32.37 | 0.65 |
| O-Py004 | h | Oficial segunda | 0.07 | 23.67 | 1.66 |
| O-Py007 | h | Peón ordinario | 0.1 | 23.09 | 2.31 |
| O%.Maux | % | Medios auxiliares (s/O) | 2 % | 3.97 | 0.08 |
| %CI | % | Costes Indirectos | 6 % | 6.74 | 0.40 |
|  |  | Total |  |  | 7.14 |

| Medición | Uds. | Largo | Parcial |
|---|---|---|---|
| S/ Planos | 1 | 282 | 282.00 |
| Total |  |  | 282 |

**PY02A010b** m3 Excavación de zanjas con acopio
80.94 m3 × 4.44 = 359.37

| Medición | Uds. | Largo | Ancho | Alto | Parcial |
|---|---|---|---|---|---|
| S/ Planos |  |  |  |  |  |
| En tierras | 1 | 265 | 0.25 | 1.1 | 72.88 |
| Bajo calzada | 1 | 43 | 0.25 | 0.75 | 8.06 |
| Total |  |  |  |  | 80.94 |

**PY02B011a** m3 Relleno localizado c/productos excavación
39.75 m3 × 3.83 = 152.24
Relleno localizado de zanjas, de trasdós de muros o de obras de fábrica, realizado con suelos procedentes de la excavación, incluso transporte interior, extendido, humectación y compactación en capas de 20 cm de espesor, completamente ejecutado y medido sobre planos.

| Código | Ud | Descripción | Rendimiento | Precio | Importe |
|---|---|---|---|---|---|
| MatPyHH030 | m3 | Agua | 0.01 | 1.43 | 0.01 |
| MaqPy007 | h | Camión basculante 4x4 | 0.002 | 75.91 | 0.15 |
| MaqPy037 | h | Excavadora hidraúlica s/ruedas | 0.02 | 86.15 | 1.72 |
| MaqPy064 | h | Pisón vibrante 70 kg | 0.05 | 1.83 | 0.09 |
| O-Py002 | h | Capataz | 0.001 | 24.92 | 0.02 |
| O-Py007 | h | Peón ordinario | 0.07 | 23.09 | 1.62 |
| %CI | % | Costes Indirectos | 6 % | 3.61 | 0.22 |
|  |  | Total |  |  | 3.83 |

| Medición | Uds. | Largo | Ancho | Alto | Parcial |
|---|---|---|---|---|---|
| S/ Planos |  |  |  |  |  |
| En tierras | 1 | 265 | 0.25 | 0.6 | 39.75 |
| Total |  |  |  |  | 39.75 |

**PY02B021A** m3 Relleno localizado s. seleccionado préstamo 100% PM
3.23 m3 × 8.54 = 27.58
Relleno localizado realizado con suelo de préstamo tipo suelo seleccionado procedente de préstamos, compactado al 100% del Próctor Modificado, completamente ejecutado y medido sobre planos.

| Código | Ud | Descripción | Rendimiento | Precio | Importe |
|---|---|---|---|---|---|
| MatPyMT025 | m3 | Suelo seleccionado de préstamo 100% PM | 1.09 | 4.13 | 4.50 |
| MatPyHH030 | m3 | Agua | 0.06 | 1.43 | 0.09 |
| MaqPy038 | h | Excav.hidráulica neumáticos 144 CV | 0.03 | 51.41 | 1.54 |
| MaqPy064 | h | Pisón vibrante 70 kg | 0.075 | 1.83 | 0.14 |
| O-Py002 | h | Capataz | 0.002 | 24.92 | 0.05 |
| O-Py007 | h | Peón ordinario | 0.075 | 23.09 | 1.73 |
| %CI | % | Costes Indirectos | 6 % | 8.05 | 0.48 |
|  |  | Total |  |  | 8.54 |

| Medición | Uds. | Largo | Ancho | Alto | Parcial |
|---|---|---|---|---|---|
| S/ Planos |  |  |  |  |  |
| Bajo calzada | 1 | 43 | 0.25 | 0.3 | 3.23 |
| Total |  |  |  |  | 3.23 |

**PY02B013a** m3 Relleno con arena de río
28.9 m3 × 9.46 = 273.39
Relleno localizado de zanjas con arena de río, extendido, humectación y compactación, completamente ejecutado y medido sobre planos.

| Código | Ud | Descripción | Rendimiento | Precio | Importe |
|---|---|---|---|---|---|
| MatPyHH030 | m3 | Agua | 0.01 | 1.43 | 0.01 |
| MaqPy007 | h | Camión basculante 4x4 | 0.002 | 75.91 | 0.15 |
| MaqPy037 | h | Excavadora hidraúlica s/ruedas | 0.02 | 86.15 | 1.72 |
| MaqPy064 | h | Pisón vibrante 70 kg | 0.05 | 1.83 | 0.09 |
| O-Py002 | h | Capataz | 0.001 | 24.92 | 0.02 |
| O-Py007 | h | Peón ordinario | 0.048 | 23.09 | 1.11 |
| MatPyFP015 | m3 | Arena de río 0/6 mm (material; 28/07/2021) | 1.02 | 5.72 | 5.83 |
| %CI | % | Costes Indirectos | 6 % | 8.93 | 0.54 |
|  |  | Total |  |  | 9.46 |

| Medición | Uds. | Largo | Ancho | Alto | Parcial |
|---|---|---|---|---|---|
| S/ Planos |  |  |  |  |  |
| En tierras | 1 | 265 | 0.25 | 0.5 | 33.13 |
| - Tubos | -1.8 | 265 |  | 0.01 | -4.77 |
| Bajo calzada | 1 | 43 | 0.25 | 0.05 | 0.54 |
| Total |  |  |  |  | 28.9 |

**PY02B187a** m Cinta de señalización de polietileno
308 m × 0.52 = 160.16
Cinta de señalización de polietileno de 1500 mm de anchura en canalizaciones eléctricas, conduciones hidráulicas, de alumbrado o telecumunicaciones.

| Código | Ud | Descripción | Rendimiento | Precio | Importe |
|---|---|---|---|---|---|
| O-Py007 | h | Peón ordinario | 0.01 | 23.09 | 0.23 |
| MatPyFP019 | m | Cinta de señalización de polietileno, de 150 mm de anchura (material; 29/07/2021) | 1 | 0.26 | 0.26 |
| %CI | % | Costes Indirectos | 6 % | 0.49 | 0.03 |
|  |  | Total |  |  | 0.52 |

Claves: diámetro, excavación, ejecución, norma, interior, teléfono, canalización, capa, tierra, canal, relleno, conducción, obra, compacto, zanja, areno

| Medición | Uds. | Largo | Parcial |
|---|---|---|---|
| S/ Planos |  |  |  |
| En tierras | 1 | 265 | 265.00 |
| Bajo calzada | 1 | 43 | 43.00 |
| Total |  |  | 308 |

**PY02B177a** m Canalización tubo PEAD D= 40 mm (31/01/2000)
5544 m × 2.52 = 13970.88
Tubo de polietileno de alta densidad (PEAD) de 3x40 mm de diámetro, 3 mm de espesor y 10 atm de presión, incluso suministro, colocación y uniones, totalmente terminado.

| Código | Ud | Descripción | Rendimiento | Precio | Importe |
|---|---|---|---|---|---|
| O-Py003 | h | Oficial primera | 0.01 | 24.58 | 0.25 |
| O-Py007 | h | Peón ordinario | 0.01 | 23.09 | 0.23 |
| MatPyFP017 | m | Tubo PEAD D=40 mm (material; 21/02/2022) | 3.05 | 0.58 | 1.77 |
| MatPyFP018 | m | Cuerda plástico N-5 guía cable (material; 31/01/2000) | 3.3 | 0.04 | 0.13 |
| %CI | % | Costes Indirectos | 6 % | 2.38 | 0.14 |
|  |  | Total |  |  | 2.52 |

Claves: diámetro, excavación, ejecución, norma, interior, teléfono, canalización, capa, tierra, canal, relleno, conducción, obra, compacto, zanja, areno

| Medición | Uds. | Largo | Parcial |
|---|---|---|---|
| S/ Planos |  |  |  |
| En tierras | 18 | 265 | 4770.00 |
| Bajo calzada | 18 | 43 | 774.00 |
| Total |  |  | 5544 |

**PY09DB010a** ud Cámara de 1500x800
2 ud × 1461.91 = 2923.82
Cámara 1500x800 Zener con tapa FD.

| Código | Ud | Descripción | Rendimiento | Precio | Importe |
|---|---|---|---|---|---|
| AuxPy008 | m3 | Excavación a maquina en zanjas o pozo | 2.7 | 7.57 | 20.44 |
| AuxPy011 | m3 | Relleno localizado s. seleccionado préstamo | 1.2 | 8.05 | 9.66 |
| MatPyHH015 | m3 | Hormigón HM-20/P/20/IIa central | 0.15 | 72.35 | 10.85 |
| MatPyZE002 | ud | Cámara 1500x800 Zener con tapa FD (material; 08/08/2021) | 1 | 1267.5 | 1267.50 |
| MaqPy008 | h | Camión caja fija y grua auxiliar 16 Tm | 0.15 | 58.2 | 8.73 |
| O-Py002 | h | Capataz | 0.1 | 24.92 | 2.49 |
| O-Py008 | h | Cuadrilla A (O.1ª+A.+P.E.) | 1 | 58.27 | 58.27 |
| O%.Maux | % | Medios auxiliares (s/O) | 2 % | 60.76 | 1.22 |
| %CI | % | Costes Indirectos | 6 % | 1379.16 | 82.75 |
|  |  | Total |  |  | 1461.91 |

**PY06B025** Pa Desmontaje e instalación de fibra óptica (13/08/2021)
1 Pa × 92622.3 = 92622.30
Desmontaje de cable existente y tendido de nuevo cable de fibra óptica, incluso pequeño material, cajas de empalme, empalme de fibra óptica, medidas reflectométricas y de potencia, traslado de material y de personal, con suplemento para trabajos nocturnos, completamente instalado, según presupuesto de Zener.

**PY06B026** m Pruebas de presión y mandrilado de todos los tubos
308 m × 3.25 = 1001.00
Pruebas de presión y mandrilado de todos los tubos, según procedimientos de la Red Interoute.

| Código | Ud | Descripción | Rendimiento | Precio | Importe |
|---|---|---|---|---|---|
| O-Py0010 | h | Personal Técnico de Compañía de Servicios | 0.055 | 31.88 | 1.75 |
| O-Py005 | h | Ayudante | 0.05 | 23.31 | 1.17 |
| MatPyVA001 | ud | Pequeño material (material; 01/01/2010) | 0.1 | 1.35 | 0.14 |
| %CI | % | Costes Indirectos | 6 % | 3.06 | 0.18 |
|  |  | Total |  |  | 3.25 |

### 6.3 RED DE GAS (31/01/2000)
Importe: 61753.68

**PM075** ud Cala para detección de servicios afectados
4 ud × 116.77 = 467.08

**PY01A012b** m Demolición de prisma de canalización existente
292 m × 7.14 = 2084.88

| Medición | Uds. | Largo | Parcial |
|---|---|---|---|
| S/ Planos | 1 | 292 | 292.00 |
| Total |  |  | 292 |

**PY02A010b** m3 Excavación de zanjas con acopio
203.96 m3 × 4.44 = 905.58

| Medición | Uds. | Largo | Ancho | Alto | Parcial |
|---|---|---|---|---|---|
| S/ Planos |  |  |  |  |  |
| En tierras | 1 | 270 | 0.6 | 1.1 | 178.20 |
| Bajo calzada | 1 | 46 | 0.7 | 0.8 | 25.76 |
| Total |  |  |  |  | 203.96 |

**PY02B021A** m3 Relleno localizado s. seleccionado préstamo 100% PM
48.6 m3 × 8.54 = 415.04

| Medición | Uds. | Largo | Ancho | Alto | Parcial |
|---|---|---|---|---|---|
| S/ Planos |  |  |  |  |  |
| En tierras | 1 | 270 | 0.6 | 0.3 | 48.60 |
| Total |  |  |  |  | 48.6 |

**PY02B013a** m3 Relleno con arena de río
105.2 m3 × 9.46 = 995.19

| Medición | Uds. | Largo | Ancho | Alto | Parcial |
|---|---|---|---|---|---|
| S/ Planos |  |  |  |  |  |
| En tierras | 1 | 270 | 0.6 | 0.6 | 97.20 |
| - Tubos | -1 | 270 |  | 0.03 | -8.10 |
| Bajo calzada | 1 | 46 | 0.7 | 0.6 | 19.32 |
| - Tubos | -1 | 46 |  | 0.07 | -3.22 |
| Total |  |  |  |  | 105.2 |

**N45** m3 Hormigón HM-20 vert manual
38.84 m3 × 82.82 = 3216.73
Suministro y vertido con medios manuales de hormigón HM-20/P/40/IIa fabricado en planta con cemento CEM II/A-P 32,5 R, incluso preparación de la superficie de asiento, regleado y nivelado, completamente ejecutado.

| Código | Ud | Descripción | Rendimiento | Precio | Importe |
|---|---|---|---|---|---|
| MatPyHH018 | m3 | Hormigón HM-20/P/40/IIa central (material; 14/03/2011) | 1 | 66.59 | 66.59 |
| MatPyHH030 | m3 | Agua | 0.05 | 1.43 | 0.07 |
| MaqPy078 | h | Vibrador de aguja | 0.26 | 0.82 | 0.21 |
| O-Py002 | h | Capataz | 0.05 | 24.92 | 1.25 |
| O-Py003 | h | Oficial primera | 0.21 | 24.58 | 5.16 |
| O-Py007 | h | Peón ordinario | 0.21 | 23.09 | 4.85 |
| %CI | % | Costes Indirectos | 6 % | 78.13 | 4.69 |
|  |  | Total |  |  | 82.82 |

| Medición | Uds. | Largo | Ancho | Alto | Parcial |
|---|---|---|---|---|---|
| S/ Planos |  |  |  |  |  |
| Bajo calzada | 1 | 46 | 0.7 | 0.2 | 6.44 |
| En tierras | 1 | 270 | 0.6 | 0.2 | 32.40 |
| Total |  |  |  |  | 38.84 |

**PY02B187a** m Cinta de señalización de polietileno
316 m × 0.52 = 164.32

| Medición | Uds. | Largo | Parcial |
|---|---|---|---|
| S/ Planos |  |  |  |
| En tierras | 1 | 270 | 270.00 |
| Bajo calzada | 1 | 46 | 46.00 |
| Total |  |  | 316 |

**PY02B275** m Tubo de acero D300
46 m × 25.4 = 1168.40
Camisa de acero de diámetro 300 mm. El precio incluye los equipos y la maquinaria necesarios para el desplazamiento y la disposición en obra de los elementos.

| Código | Ud | Descripción | Rendimiento | Precio | Importe |
|---|---|---|---|---|---|
| O-Py003 | h | Oficial primera | 0.12 | 24.58 | 2.95 |
| O-Py005 | h | Ayudante | 0.12 | 23.31 | 2.80 |
| MatPyFP275 | m | Tubo de acero D300 (material; 10/08/2021) | 1.05 | 12.45 | 13.07 |
| MaqPy065 | h | Camión con grua 12 Tm. | 0.1 | 51.41 | 5.14 |
| %CI | % | Costes Indirectos | 6 % | 23.96 | 1.44 |
|  |  | Total |  |  | 25.4 |

Claves: diámetro, excavación, ejecución, norma, interior, teléfono, canalización, capa, tierra, canal, relleno, conducción, obra, compacto, zanja, areno

| Medición | Uds. | Largo | Parcial |
|---|---|---|---|
| S/ Planos |  |  |  |
| Bajo calzada | 1 | 46 | 46.00 |
| Total |  |  | 46 |

**PY02B215** m Tubo de polietileno PE-200
316 m × 165.26 = 52222.16
Instalación de tubo de polietileno PE 200, de 200 mm de diámetro exterior y 11,9 mm de espesor, SDR17, PN=4 bares, incluso equipos y maquinaria necesarios para el desplazamiento y la disposición en obra de los elementos, montaje mecánico, accesorios, válvulas y pequeño material, incluyendo, gestión, administración, supervisión, control de calidad y Dirección facultativa, totalmente instalado y terminado.

| Código | Ud | Descripción | Rendimiento | Precio | Importe |
|---|---|---|---|---|---|
| O-Py003 | h | Oficial primera | 0.2 | 24.58 | 4.92 |
| O-Py005 | h | Ayudante | 0.2 | 23.31 | 4.66 |
| MatPyFP215 | m | Tubo de polietileno PE-200 (material; 14/10/2021) | 1 | 141.95 | 141.95 |
| MaqPy066 | h | Camión con grua 6 Tm. (maquinaria; 19/02/2009) | 0.1 | 43.8 | 4.38 |
| %CI | % | Costes Indirectos | 6 % | 155.91 | 9.35 |
|  |  | Total |  |  | 165.26 |

Claves: diámetro, excavación, ejecución, norma, interior, teléfono, canalización, capa, tierra, canal, relleno, conducción, obra, compacto, zanja, areno

| Medición | Uds. | Largo | Parcial |
|---|---|---|---|
| S/ Planos |  |  |  |
| Bajo calzada | 1 | 46 | 46.00 |
| En tierras | 1 | 270 | 270.00 |
| Total |  |  | 316 |

**PY02SE165** ud Respiradero gas
2 ud × 57.15 = 114.30
Respiradero DN-3", incluido transporte y acopio hasta su instalación. Excepto montaje.

| Código | Ud | Descripción | Rendimiento | Precio | Importe |
|---|---|---|---|---|---|
| O-Py003 | h | Oficial primera | 0.15 | 24.58 | 3.687 |
| O-Py005 | h | Ayudante | 0.15 | 23.31 | 3.497 |
| MatPySE115 | ud | Respiradero de tubería de gas (material; 10/08/2021) | 1 | 45.85 | 45.850 |
| MaqPy066 | h | Camión con grua 6 Tm. | 0.02 | 43.8 | 0.876 |
| %CI | % | Costes Indirectos | 6 % | 53.910 | 3.235 |
|  |  | Total |  |  | 57.15 |

Claves: diámetro, excavación, ejecución, norma, interior, teléfono, canalización, capa, tierra, canal, relleno, conducción, obra, compacto, zanja, areno

| Medición | Uds. | Parcial |
|---|---|---|
| S/ Planos | 2 | 2.00 |
| Total |  | 2 |

### 6.4 CANAL ISABEL II (31/01/2000)
Importe: 155524.49

**PM075** ud Cala para detección de servicios afectados
2 ud × 116.77 = 233.54

**N101** m2 Demol. muro bloque hormigón
13 m2 × 38.3 = 497.90
Demolición de muros de bloques prefabricados de hormigón de hasta 30 cm de espesor, por medios manuales, incluso limpieza, carga, transporte, descarga y acopio en obra de residuos resultantes y p.p. de medios auxiliares, medido en obra.

| Código | Ud | Descripción | Rendimiento | Precio | Importe |
|---|---|---|---|---|---|
| O-Py007 | h | Peón ordinario | 0.78 | 23.09 | 18.01 |
| O-Py006 | h | Peón especializado | 0.72 | 23.11 | 16.64 |
| MaqPy062 | h | Camión basculante (maquinaria; 19/02/2009) | 0.04 | 37.1 | 1.48 |
| %CI | % | Costes Indirectos | 6 % | 36.13 | 2.17 |
|  |  | Total |  |  | 38.3 |

| Medición | Uds. | Largo | Alto | Parcial |
|---|---|---|---|---|
| Muro centro deportivo | 1 | 6.5 | 2 | 13.00 |
| Total |  |  |  | 13 |

**N126** m2 Fáb. bloque horm. gris 40x20x10 cm armado (31/01/2000)
13 m2 × 26.36 = 342.68
Fábrica de bloques huecos de hormigón gris estándar de 40x20x10 cm para revestir, recibidos con mortero de cemento CEM II/A-P 32,5R y arena de río 1/6, rellenos de hormigón HM-20 y armadura según normativa, i/p.p. de formación de dinteles, zunchos, jambas, ejecución de encuentros, piezas especiales, roturas, replanteo, nivelación, aplomado, rejuntado, limpieza y medios auxiliares, s/NTE-FFB-6, medida deduciendo huecos superiores a 1 m2.

| Código | Ud | Descripción | Rendimiento | Precio | Importe |
|---|---|---|---|---|---|
| MatPyMM151 | ud | Bloque hormigón gris 40x20x10 cm (material; 31/01/2000) | 13 | 0.5 | 6.50 |
| MatPyMM006 | m3 | Mortero cemento 1/6 (M-5) CEM II/A-P 32,5R (material; 14/03/2011) | 0.013 | 57.83 | 0.75 |
| MatPyHH015 | m3 | Hormigón HM-20/P/20/IIa central | 0.01 | 72.35 | 0.72 |
| MatPyAA005 | kg | Barras corrugadas B 500 S | 1.5 | 0.91 | 1.37 |
| O-Py003 | h | Oficial primera | 0.43 | 24.58 | 10.57 |
| O-Py007 | h | Peón ordinario | 0.215 | 23.09 | 4.96 |
| %CI | % | Costes Indirectos | 6 % | 24.87 | 1.49 |
|  |  | Total |  |  | 26.36 |

| Medición | Uds. | Largo | Alto | Parcial |
|---|---|---|---|---|
| Muro centro deportivo | 1 | 6.5 | 2 | 13.00 |
| Total |  |  |  | 13 |

**N105** m2 Demol. pavimento de hormigón
70 m2 × 3.86 = 270.20
Demolición y levantado de pavimento de hormigón de cualquier espesor, con martillo rompedor montado sobre retroexcavadora, incluso limpieza, carga, transporte, descarga y acopio en obra de residuos resultantes y p.p. de medios auxiliares, medido en obra.

| Código | Ud | Descripción | Rendimiento | Precio | Importe |
|---|---|---|---|---|---|
| MaqPy039 | h | Excavadora martillo rompedor s/ruedas | 0.015 | 90.08 | 1.35 |
| O-Py007 | h | Peón ordinario | 0.025 | 23.09 | 0.58 |
| MaqPy062 | h | Camión basculante | 0.046 | 37.1 | 1.71 |
| %CI | % | Costes Indirectos | 6 % | 3.64 | 0.22 |
|  |  | Total |  |  | 3.86 |

**N45** m3 Hormigón HM-20 vert manual
10.5 m3 × 82.82 = 869.61

| Medición | Uds. | Largo | Alto | Parcial |
|---|---|---|---|---|
| Reposición aparcamiento | 1 | 70 | 0.15 | 10.50 |
| Total |  |  |  | 10.5 |

**N125** m2 Demol. Cubierta de chapa metálica
33 m2 × 13.81 = 455.73
Demolición de cubierta metálica, por medios manuales, incluso limpieza, carga, transporte, descarga y acopio en obra de residuos resultantes y p.p. de medios auxiliares, medido en obra.

| Código | Ud | Descripción | Rendimiento | Precio | Importe |
|---|---|---|---|---|---|
| O-Py007 | h | Peón ordinario | 0.25 | 23.09 | 5.77 |
| O-Py006 | h | Peón especializado | 0.25 | 23.11 | 5.78 |
| MaqPy062 | h | Camión basculante | 0.04 | 37.1 | 1.48 |
| %CI | % | Costes Indirectos | 6 % | 13.03 | 0.78 |
|  |  | Total |  |  | 13.81 |

**N127** m2 Cubierta de chapa metálica
33 m2 × 67.38 = 2223.54
Cubierta de chapa metálica para aparcamiento, incluso transporte, parte proporcional de estructura metálica soporte y su cimentación, excavaciones y rellenos localizados, pintura, instalación, completamente terminada.

| Código | Ud | Descripción | Rendimiento | Precio | Importe |
|---|---|---|---|---|---|
| O-Py002 | h | Capataz | 0.005 | 24.92 | 0.12 |
| O-Py003 | h | Oficial primera | 0.03 | 24.58 | 0.74 |
| O-Py007 | h | Peón ordinario | 0.78 | 23.09 | 18.01 |
| MaqPy008 | h | Camión caja fija y grua auxiliar 16 Tm | 0.15 | 58.2 | 8.73 |
| MATPYMM101 | ud | Chapa metálica (material; 21/02/2022) | 1.02 | 35.25 | 35.96 |
| %CI | % | Costes Indirectos | 6 % | 63.56 | 3.81 |
|  |  | Total |  |  | 67.38 |

**PY01A012b** m Demolición de prisma de canalización existente
125 m × 7.14 = 892.50

| Medición | Uds. | Largo | Parcial |
|---|---|---|---|
| S/ Planos | 1 | 125 | 125.00 |
| Total |  |  | 125 |

**PY01A019b** ud Demolición de arqueta de hormigón con retroexcavadora
3 ud × 112.61 = 337.83
Demolición de arqueta de hormigón, mediante retroexcavadora con martillo demoledor, incluso perfilado del fondo y bordes de la demolición, limpieza, carga, transporte, descarga y acopio en obra de residuos resultantes y parte proporcional de medios auxiliares, totalmente ejecutada.

| Código | Ud | Descripción | Rendimiento | Precio | Importe |
|---|---|---|---|---|---|
| O-Py006 | h | Peón especializado | 0.2 | 23.11 | 4.62 |
| MaqPy039 | h | Excavadora martillo rompedor s/ruedas | 1 | 90.08 | 90.08 |
| MaqPy007 | h | Camión basculante 4x4 | 0.04 | 75.91 | 3.04 |
| MaqPy077 | h | Equipo y elementos auxiliares (maquinaria; 03/02/2009) | 1 | 8.5 | 8.50 |
| %CI | % | Costes Indirectos | 6 % | 106.24 | 6.37 |
|  |  | Total |  |  | 112.61 |

| Medición | Uds. | Parcial |
|---|---|---|
| S/Planos | 3 | 3.00 |
| Total |  | 3 |

**PY02A010b** m3 Excavación de zanjas con acopio
1711.57 m3 × 4.44 = 7599.37

| Medición | Uds. | Largo | Ancho | Alto | Parcial |
|---|---|---|---|---|---|
| S/ Planos |  |  |  |  |  |
| Zanja | 1 | 46.1 |  | 9.66 | 445.33 |
| Galería | 1 | 66.02 |  | 18.84 | 1243.82 |
| Comunicaciones | 1 | 112.12 | 0.25 | 0.8 | 22.42 |
| Total |  |  |  |  | 1711.57 |

**PY02B021A** m3 Relleno localizado s. seleccionado préstamo 100% PM
907.03 m3 × 8.54 = 7746.04

| Medición | Uds. | Largo | Ancho | Alto | Parcial |
|---|---|---|---|---|---|
| S/ Planos |  |  |  |  |  |
| Zona Alta CYII |  |  |  |  |  |
| Zanja | 1 | 46.1 | 7.51 |  | 346.21 |
| Galería | 1 | 66.02 | 8.24 |  | 544.00 |
| Comunicaciones | 1 | 112.12 | 0.25 | 0.6 | 16.82 |
| Total |  |  |  |  | 907.03 |

**PY02B023A** m3 Relleno localizado s. seleccionado préstamo 95% PM
61.77 m3 × 7.54 = 465.75
Relleno localizado realizado con suelo de préstamo tipo suelo seleccionado procedente de préstamos, compactado al 95% del Próctor Modificado, completamente ejecutado y medido sobre planos.

| Código | Ud | Descripción | Rendimiento | Precio | Importe |
|---|---|---|---|---|---|
| MatPyMT026 | m3 | Suelo seleccionado de préstamo 95% PM (material; 19/02/2022) | 1.09 | 3.5 | 3.82 |
| MatPyHH030 | m3 | Agua | 0.06 | 1.43 | 0.09 |
| MaqPy038 | h | Excav.hidráulica neumáticos 144 CV | 0.025 | 51.41 | 1.29 |
| MaqPy064 | h | Pisón vibrante 70 kg | 0.07 | 1.83 | 0.13 |
| O-Py002 | h | Capataz | 0.002 | 24.92 | 0.05 |
| O-Py007 | h | Peón ordinario | 0.075 | 23.09 | 1.73 |
| %CI | % | Costes Indirectos | 6 % | 7.11 | 0.43 |
|  |  | Total |  |  | 7.54 |

| Medición | Uds. | Largo | Ancho | Parcial |
|---|---|---|---|---|
| S/ Planos |  |  |  |  |
| Zona Baja CYII |  |  |  |  |
| Zanja | 1 | 46.1 | 1.34 | 61.77 |
| Total |  |  |  | 61.77 |

**PY02B013a** m3 Relleno con arena de río
31.59 m3 × 9.46 = 298.84

| Medición | Uds. | Largo | Ancho | Alto | Parcial |
|---|---|---|---|---|---|
| S/ Planos |  |  |  |  |  |
| Zanja | 1 | 66.02 | 0.4 |  | 26.41 |
| Comunicaciones | 1 | 112.12 | 0.25 | 0.2 | 5.61 |
|  | -1 | 0.43 |  |  | -0.43 |
| Total |  |  |  |  | 31.59 |

**N04** m3 Hormigón HL-150
26.41 m3 × 89.24 = 2356.83

| Medición | Uds. | Largo | Ancho | Alto | Parcial |
|---|---|---|---|---|---|
| S/ Planos |  |  |  |  |  |
| Galería | 1 | 66.02 | 4 | 0.1 | 26.41 |
| Total |  |  |  |  | 26.41 |

**PY02B187a** m Cinta de señalización de polietileno
224.24 m × 0.52 = 116.60

| Medición | Uds. | Largo | Parcial |
|---|---|---|---|
| S/ Planos |  |  |  |
| Zanja | 1 | 46.1 | 46.10 |
| Galería | 1 | 66.02 | 66.02 |
| Comunicaciones | 1 | 112.12 | 112.12 |
| Total |  |  | 224.24 |

**N80** m Galería de hormigón de 2,50x2 m (31/01/2000)
58.02 m × 502.48 = 29153.89
Galería prefabricada de hormigón armado de medidas interiores H:2,50 x V:2,00 m con espesores de 0,20 m según planos i/ suministro, sobre solera de hormigón no estructual HNE-150 no incluido, incluyendo junta, totalmente instalado.

| Código | Ud | Descripción | Rendimiento | Precio | Importe |
|---|---|---|---|---|---|
| O-Py002 | h | Capataz | 0.5 | 24.92 | 12.46 |
| O-Py003 | h | Oficial primera | 0.5 | 24.58 | 12.29 |
| O-Py007 | h | Peón ordinario | 1.5 | 23.09 | 34.64 |
| MaqPy070 | h | Grúa telescópica autoprop. 25 t. (maquinaria; 31/01/2000) | 0.5 | 52.8 | 26.40 |
| MatPyMT073 | m | Galería prefabricada HA 2,0x2,5 (material; 22/02/2022) | 1 | 285 | 285.00 |
| MaqPy069 | t | km transporte prefabricados (maquinaria; 01/05/2004) | 1220 | 0.08 | 97.60 |
| MatPyFP121 | m2 | Lám.oxiasfto.Glasdan 30 plast. (material; 31/01/2000) | 2.1 | 2.69 | 5.65 |
| %CI | % | Costes Indirectos | 6 % | 474.04 | 28.44 |
|  |  | Total |  |  | 502.48 |

| Medición | Uds. | Largo | Parcial |
|---|---|---|---|
| Galería | 1 | 66.02 | 66.02 |
| Acceso hombre | -1 | 2 | -2.00 |
| Acceso materiales/hombre | -1 | 6 | -6.00 |
| Total |  |  | 58.02 |

**N81** m Galería de hormigón de 2,50x2 m, acceso hombre (31/01/2000)
2 m × 809.88 = 1619.76
Galería prefabricada de hormigón armado de medidas interiores H:2,50 x V:2,00 m con espesores de 0,20 m según planos i/ suministro, sobre solera de hormigón no estructual HNE-150 no incluido, incluyendo junta, totalmente instalado. Incluido acceso de hombre.

| Código | Ud | Descripción | Rendimiento | Precio | Importe |
|---|---|---|---|---|---|
| O-Py002 | h | Capataz | 0.5 | 24.92 | 12.46 |
| O-Py003 | h | Oficial primera | 0.5 | 24.58 | 12.29 |
| O-Py007 | h | Peón ordinario | 1.5 | 23.09 | 34.64 |
| MaqPy070 | h | Grúa telescópica autoprop. 25 t. | 0.5 | 52.8 | 26.40 |
| MatPyMT074 | m | Galería prefabricada HA 2,0x2,5, con acceso hombre (material; 21/02/2022) | 1 | 575 | 575.00 |
| MaqPy069 | t | km transporte prefabricados | 1220 | 0.08 | 97.60 |
| MatPyFP121 | m2 | Lám.oxiasfto.Glasdan 30 plast. | 2.1 | 2.69 | 5.65 |
| %CI | % | Costes Indirectos | 6 % | 764.04 | 45.84 |
|  |  | Total |  |  | 809.88 |

| Medición | Uds. | Parcial |
|---|---|---|
| Galería | 2 | 2.00 |
| Total |  | 2 |

**N82** m Galería de hormigón de 2,50x2 m, acceso materiales/hombre (31/01/2000)
6 m × 1149.08 = 6894.48
Galería prefabricada de hormigón armado de medidas interiores H:2,50 x V:2,00 m con espesores de 0,20 m según planos i/ suministro, sobre solera de hormigón no estructual HNE-150 no incluido, incluyendo junta, totalmente instalado. Incluido accesos de materiales y hombre.

| Código | Ud | Descripción | Rendimiento | Precio | Importe |
|---|---|---|---|---|---|
| O-Py002 | h | Capataz | 0.5 | 24.92 | 12.46 |
| O-Py003 | h | Oficial primera | 0.5 | 24.58 | 12.29 |
| O-Py007 | h | Peón ordinario | 1.5 | 23.09 | 34.64 |
| MaqPy070 | h | Grúa telescópica autoprop. 25 t. | 0.5 | 52.8 | 26.40 |
| MatPyMT075 | m | Galería prefabricada HA 2,0x2,5, con acceso materiales/hombre (material; 21/02/2022) | 1 | 895 | 895.00 |
| MaqPy069 | t | km transporte prefabricados | 1220 | 0.08 | 97.60 |
| MatPyFP121 | m2 | Lám.oxiasfto.Glasdan 30 plast. | 2.1 | 2.69 | 5.65 |
| %CI | % | Costes Indirectos | 6 % | 1084.04 | 65.04 |
|  |  | Total |  |  | 1149.08 |

| Medición | Uds. | Parcial |
|---|---|---|
| Galería | 6 | 6.00 |
| Total |  | 6 |

**N24** ud Arqueta prefabricada de hormigón 1000x1000x1000
3 ud × 633.72 = 1901.16
Arqueta prefabricada de hormigón de 1000x1000x1000 mm con tapa de hormigón, incluso transporte a lugar de instalación, excavación, relleno y Incluso carga, transporte, descarga y acopio en obra de residuos resultantes, completamente instalada y terminada.

| Código | Ud | Descripción | Rendimiento | Precio | Importe |
|---|---|---|---|---|---|
| AuxPy008 | m3 | Excavación a maquina en zanjas o pozo | 8 | 7.57 | 60.56 |
| AuxPy011 | m3 | Relleno localizado s. seleccionado préstamo | 4.06 | 8.05 | 32.68 |
| AuxPy001 | m2 | Encofrado y desencofrado de madera | 10.5 | 11.79 | 123.80 |
| MatPyAA005 | kg | Barras corrugadas B 500 S | 57.25 | 0.91 | 52.10 |
| MatPyAA001 | kg | Alambre para atar | 1.25 | 1.26 | 1.58 |
| MatPyHH001 | m3 | HA 25/P/20/lIa CEM II/A-P 32,5R central | 2.44 | 76.24 | 186.03 |
| MatPyAA0021 | Ud | Tapa Hormigón | 1 | 53.23 | 53.23 |
| MaqPy078 | h | Vibrador de aguja | 0.35 | 0.82 | 0.29 |
| O-Py002 | h | Capataz | 0.25 | 24.92 | 6.23 |
| O-Py008 | h | Cuadrilla A (O.1ª+A.+P.E.) | 1.2 | 58.27 | 69.92 |
| O%.Maux001500 | % | Medios auxiliares | 15 % | 76.15 | 11.42 |
| %CI | % | Costes Indirectos | 6 % | 597.84 | 35.87 |
|  |  | Total |  |  | 633.72 |

| Medición | Uds. | Parcial |
|---|---|---|
| Comunicaciones | 3 | 3.00 |
| Total |  | 3 |

**PY02SA201** m Tubo de fundición ductil de 600
112.12 m × 281 = 31505.72
Suministro e instalación de tubería de fundición dúctil para abastecimiento/reutilización, diámetro nominal DN 600 mm, conforme a norma UNE-EN 545 y/o según normativa vigente, Clase 30 con revestimiento interior de mortero de cemento y revestimiento exterior de zinc (min 200 g/m2) ó zinc-aluminio (min 400 g/m2) con o sin otros metales y capa de acabado de producto bituminoso o resina sintética compatible con zinc, color exterior y marcado según Normas de Canal de Isabel II vigentes, incluso parte proporcional de junta automática flexible de EPDM, medios auxiliares y pruebas necesarias para su correcto funcionamiento.

| Código | Ud | Descripción | Rendimiento | Precio | Importe |
|---|---|---|---|---|---|
| O-Py003 | h | Oficial primera | 0.132 | 24.58 | 3.24 |
| O-Py005 | h | Ayudante | 0.132 | 23.31 | 3.08 |
| MatPyFP230 | m | Tubo de fundición dúctil de 600 (material; 20/02/2022) | 1 | 256.58 | 256.58 |
| MaqPy066 | h | Camión con grua 6 Tm. | 0.05 | 43.8 | 2.19 |
| %CI | % | Costes Indirectos | 6 % | 265.09 | 15.91 |
|  |  | Total |  |  | 281 |

Claves: diámetro, excavación, ejecución, norma, interior, teléfono, canalización, capa, tierra, canal, relleno, conducción, obra, compacto, zanja, areno

| Medición | Uds. | Largo | Parcial |
|---|---|---|---|
| S/ Planos | 1 | 112.12 | 112.12 |
| Total |  |  | 112.12 |

**PY02B177a** m Canalización tubo PEAD D= 40 mm
336.36 m × 2.52 = 847.63

| Medición | Uds. | Largo | Parcial |
|---|---|---|---|
| S/ Planos |  |  |  |
| Comunicaciones | 3 | 112.12 | 336.36 |
| Total |  |  | 336.36 |

**N128** m Cable de fibra óptica
500 m × 7.07 = 3535.00
Cable de fibra óptica, incluso transporte, pequeño material, tendido, empalmes, y medidas reflectométricas y de potencia, totalmente instalado

| Código | Ud | Descripción | Rendimiento | Precio | Importe |
|---|---|---|---|---|---|
| O-Py003 | h | Oficial primera | 0.05 | 24.58 | 1.23 |
| O-Py007 | h | Peón ordinario | 0.05 | 23.09 | 1.15 |
| MATPYCT101 | m | Cable de fibra óptica (material; 22/02/2022) | 1.01 | 4.25 | 4.29 |
| %CI | % | Costes Indirectos | 6 % | 6.67 | 0.40 |
|  |  | Total |  |  | 7.07 |

**N84** ud Dado de hormigón para anclaje de tubería
41 ud × 204.17 = 8370.97
Anclaje de hormigón armado con hormigón HA-25, incluso acero de armaduras B 500 S, encofrado y desencofrado, totalmente colocado y terminado.

| Código | Ud | Descripción | Rendimiento | Precio | Importe |
|---|---|---|---|---|---|
| O-Py003 | h | Oficial primera | 0.2 | 24.58 | 4.92 |
| O-Py007 | h | Peón ordinario | 0.2 | 23.09 | 4.62 |
| AuxPy010 | m3 | Hormigón HA-25 en cimientos vert. manual (14/03/2011) | 0.027 | 90.16 | 2.43 |
| AuxPy016 | kg | Acero corrugado B 500 S (14/03/2011) | 120 | 1.47 | 176.40 |
| AuxPy001 | m2 | Encofrado y desencofrado de madera | 0.36 | 11.79 | 4.24 |
| %CI | % | Costes Indirectos | 6 % | 192.61 | 11.56 |
|  |  | Total |  |  | 204.17 |

| Medición | Uds. | Parcial |
|---|---|---|
| Apoyos | 41 | 41.00 |
| Total |  | 41 |

**N86** ud Hito prefabricado de hormigón CYII
6 ud × 47.89 = 287.34
Hito prefabricado de hormigón tipo Canal de Isabel II, pintado en blanco, con caperuza cónica pintada en color rojo o amarillo, con macizo de cimentación de hormigón en masa HM-20 de dimensiones 0,50x0,50x0,60 m, incluso barras de anclaje, instalado y acabado.

| Código | Ud | Descripción | Rendimiento | Precio | Importe |
|---|---|---|---|---|---|
| O-Py003 | h | Oficial primera | 0.15 | 24.58 | 3.69 |
| O-Py007 | h | Peón ordinario | 0.15 | 23.09 | 3.46 |
| MatPyHP001 | ud | Hito prefabricado CYII (material; 20/02/2022) | 1 | 38.03 | 38.03 |
| %CI | % | Costes Indirectos | 6 % | 45.18 | 2.71 |
|  |  | Total |  |  | 47.89 |

**N87** ud Codo EE fundición dúctil DN600
2 ud × 2389.55 = 4779.10
Codo de fundición dúctil con dos enchufes en junta mecánica, C 40, DN 600 mm, ángulo 90° (1/4), conforme a norma UNE-EN 545 o UNE-EN 598 y/o según normativa vigente, con revestimiento interior y exterior de resina epoxi, color exterior y marcado según Normas de Canal de Isabel II vigentes, incluso colocación, juntas elastoméricas de estanquidad en EPDM, medios auxiliares y pruebas necesarias para su correcto funcionamiento.

| Código | Ud | Descripción | Rendimiento | Precio | Importe |
|---|---|---|---|---|---|
| O-Py003 | h | Oficial primera | 1 | 24.58 | 24.58 |
| O-Py007 | h | Peón ordinario | 1 | 23.09 | 23.09 |
| MATPYVV002 | ud | Codo EE fundición dúctil DN600 (material; 20/02/2022) | 1 | 2206.62 | 2206.62 |
| %CI | % | Costes Indirectos | 6 % | 2254.29 | 135.26 |
|  |  | Total |  |  | 2389.55 |

**N85** ud Válvula de mariposa motorizada D 600 mm PN25
2 ud × 13452.39 = 26904.78
Válvula de mariposa, DN 600 mm, PN25, serie 14 conforme a norma UNE-EN 558 y/o según normativa vigente, céntrica o excéntrica, con unión mediante bridas,
revestimiento de epoxi o vitrocerámico y reductor y actuador motorizado según Especificación Técnica Vigente de Canal de Isabel II de elementos de Maniobra y Control, Válvulas de Mariposa, incluso juntas elastoméricas de estanquidad, tornillería de acero inoxidable, instalación y pruebas necesarias para su correcto funcionamiento.

| Código | Ud | Descripción | Rendimiento | Precio | Importe |
|---|---|---|---|---|---|
| O-Py003 | h | Oficial primera | 0.5 | 24.58 | 12.290 |
| O-Py007 | h | Peón ordinario | 0.5 | 23.09 | 11.545 |
| MatPyVV001 | ud | Válvula de mariposa motorizada D 600 mm PN25 (material; 12/03/2022) | 1 | 12667.1 | 12667.100 |
| %CI | % | Costes Indirectos | 6 % | 12690.935 | 761.456 |
|  |  | Total |  |  | 13452.39 |

**N88** ud Carrete de anclaje (pasamuros) FD DN600 PN25
2 ud × 2722.42 = 5444.84
Carrete de anclaje (pasamuros) de fundición dúctil con dos bridas, PN 25, DN 600 mm, conforme a norma UNE-EN 545 o UNE-EN 598 y/o según normativa vigente, con varios anillos de anclaje y longitud 1.000 mm, con revestimiento interior y exterior de resina epoxi, color exterior y marcado según Normas de Canal de Isabel II vigentes, incluso colocación, juntas elastoméricas de estanquidad en EPDM, tornillería de acero inoxidable, bridas según norma UNE-EN 1092-2, medios auxiliares y pruebas necesarias para su correcto funcionamiento.

| Código | Ud | Descripción | Rendimiento | Precio | Importe |
|---|---|---|---|---|---|
| O-Py003 | h | Oficial primera | 0.2 | 24.58 | 4.92 |
| O-Py007 | h | Peón ordinario | 0.2 | 23.09 | 4.62 |
| MATPYVV008 | ud | Carrete de anclaje (pasamuros) FD DN600 PN25 (material; 12/03/2022) | 1 | 2558.78 | 2558.78 |
| %CI | % | Costes Indirectos | 6 % | 2568.32 | 154.10 |
|  |  | Total |  |  | 2722.42 |

**N90** ud Brida-enchufe FD DN600 PN25
2 ud × 1855.91 = 3711.82
Brida enchufe de desmontaje de fundición dúctil, con enchufe de junta mecánica, C 30, DN 600 y unión brida, PN 25, conforme a norma UNE-EN 545 o UNE-EN 598 y/o según normativa vigente, con revestimiento interior y exterior de resina de epoxi, color exterior y marcado según Normas de Canal de Isabel II vigentes, incluso colocación, bulones de acero y juntas elastoméricas de estanquidad en EPDM, medios auxiliares y pruebas necesarias para su correcto funcionamiento.

| Código | Ud | Descripción | Rendimiento | Precio | Importe |
|---|---|---|---|---|---|
| O-Py003 | h | Oficial primera | 0.45 | 24.58 | 11.06 |
| O-Py007 | h | Peón ordinario | 0.45 | 23.09 | 10.39 |
| MATPYVV004 | ud | Brida-enchufe FD DN600 PN25 (material; 12/03/2022) | 1 | 1729.41 | 1729.41 |
| %CI | % | Costes Indirectos | 6 % | 1750.86 | 105.05 |
|  |  | Total |  |  | 1855.91 |

**N95** ud Legalización de instalación de equipos a presión
1 ud × 3000 = 3000.00
Legalización de la instalación de equipos a presión (calderines, aire comprimido, tuberías…) según la legislación vigente que le sea de aplicación, incluso proyecto técnico, suscrito por técnico titulado competente y visado por el Colegio Oficial correspondiente, Certificado de instalación por empresa instaladora habilitada, certificado de pruebas en el lugar de emplazamiento, Certificado de un Organismo de Control Autorizado, abono de tasas oficiales (DGIEM y EICI) y cualquier otra gestión necesaria ante Organismos competentes para el Registro y puesta en servicio de la instalación.

| Código | Ud | Descripción | Rendimiento | Precio | Importe |
|---|---|---|---|---|---|
| O-Py0010 | h | Personal Técnico de Compañía de Servicios | 51 | 31.88 | 1625.88 |
| O-Py005 | h | Ayudante | 51 | 23.31 | 1188.81 |
| MatPyVA001 | ud | Pequeño material | 11.48 | 1.35 | 15.50 |
| %CI | % | Costes Indirectos | 6 % | 2830.19 | 169.81 |
|  |  | Total |  |  | 3000 |

**N96** ud Corte de urgencia para DN superior a 500 mm
1 ud × 59.19 = 59.19
Corte de urgencia para reparaciones, injertos o derivaciones, en tubería de Canal de Isabel II, de diámetro menor o igual a 500 mm, incluso restablecimiento del servicio, sin incluir piezas necesarias.

| Código | Ud | Descripción | Rendimiento | Precio | Importe |
|---|---|---|---|---|---|
| O-Py003 | h | Oficial primera | 1.15 | 24.58 | 28.27 |
| O-Py005 | h | Ayudante | 1.12 | 23.31 | 26.11 |
| MatPyVA001 | ud | Pequeño material | 1.08 | 1.35 | 1.46 |
| %CI | % | Costes Indirectos | 6 % | 55.84 | 3.35 |
|  |  | Total |  |  | 59.19 |

**N97** ud Vigilancia, cortes y maniobras
1 ud × 2801.85 = 2801.85
Vigilancia, cortes y maniobras, incluso consumo de agua en concepto de vaciado y limpieza.

| Código | Ud | Descripción | Rendimiento | Precio | Importe |
|---|---|---|---|---|---|
| O-Py020 | ud | Vigilancia, cortes y maniobras (mano de obra; 12/03/2022) | 1 | 2643.25 | 2643.25 |
| %CI | % | Costes Indirectos | 6 % | 2643.25 | 158.60 |
|  |  | Total |  |  | 2801.85 |

### 6.5 DGC (18/10/2018)
Importe: 4200
Retirada, traslado y posterior montaje de estación de aforo.

**PY06SA001** PA Retranqueo estación de aforo (18/10/2018)
1 PA × 4200 = 4200.00

| Código | Ud | Descripción | Rendimiento | Precio | Importe |
|---|---|---|---|---|---|
| MatPySE015 | PA | TRABAJOS DE RETRANQUEO (material; 18/10/2018) | 1 | 4200 | 4200.00 |
|  |  | Total |  |  | 4200 |

| Medición | Uds. | Parcial |
|---|---|---|
| Trabajos de retranqueo de estaci´n de aforos | 1 | 1.00 |
| Total |  | 1 |

## 7 ORDENACIÓN ECOLÓGICA
Importe: 72472.07

**PY07OE001** ud Plantación de Olea europaea (olivo o aceituno)
3 ud × 90.8 = 272.40
Ejecución de plantación Olea europaea (olivo o aceituno) de 25-30 cm de diámetro, en contenedor, excavación de hoyo de plantación con las dimensiones necesarias con medios manuales y relleno del hoyo con tierra de la excavación y tierra vegetal i/ formación alcorque, colocación de tutor de caña de bambú si fuera necesario, abono mineral y primer riego de plantación, suministro, transporte y descarga de la planta.

| Código | Ud | Descripción | Rendimiento | Precio | Importe |
|---|---|---|---|---|---|
| O-Py003 | h | Oficial primera | 0.04 | 24.58 | 0.98 |
| O-Py006 | h | Peón especializado | 0.4 | 23.11 | 9.24 |
| MaqPy009 | h | Camión cisterna agua | 0.01 | 53.72 | 0.54 |
| MaqPy007 | h | Camión basculante 4x4 | 0.002 | 75.91 | 0.15 |
| MatPyHH030 | m3 | Agua | 0.05 | 1.43 | 0.07 |
| MatPyMO001 | kg | ESTIÉRCOL (material; 16/04/2014) | 0.5 | 0.35 | 0.18 |
| MatPyMO002 | kg | Abono mineral simple, no solubre (material; 16/04/2014) | 0.05 | 0.61 | 0.03 |
| MatPyMO003 | ud | Tutor de caña de bambú (material; 16/04/2014) | 1 | 0.23 | 0.23 |
| MatPyMO004 | ud | OLEA EUROPAEA (OLIVO O ACEITUNO) DE 25-30 cm DE DIÁMETRO, EN CONTENEDOR (material; 14/04/2014) | 1 | 74.24 | 74.24 |
| %CI | % | Costes Indirectos | 6 % | 85.66 | 5.14 |
|  |  | Total |  |  | 90.8 |

Claves: mineral, alcorque, suministro, bambú, colocación, tierra, plantación, dimensión, caña, EXCAVACIÓN, planta, diámetro, riego, ejecución, abono, relleno, contenedor, manual, descarga, olivo, vegetal, medio, transporte

| Medición | Uds. | Parcial |
|---|---|---|
| glorieta | 3 | 3.00 |
| Total |  | 3 |

**PY07OE002** m2 Cubrición de macizo con picón
1925 m2 × 11.7 = 22522.50
Formación de cubrición decorativa del terreno con capa uniforme de 10 cm de espesor de picón volcánico seleccionado de textura gruesa, de granulometría comprendida entre 9 y 12 mm y color rojo, suministrada en sacos y extendida con medios manuales sobre malla de polipropileno no tejido, de 180 g/m2 especial antihierbas, permeable al aire y a los nutrientes, químicamente inerte y estable tanto a suelos ácidos como alcalinos y con resistencia a los rayos UV. Incluso p/p de preparación del terreno, solapes, elementos de anclaje de fijación de la malla en el terreno y riego de limpieza.

| Código | Ud | Descripción | Rendimiento | Precio | Importe |
|---|---|---|---|---|---|
| O-Py003 | h | Oficial primera | 0.016 | 24.58 | 0.39 |
| O-Py006 | h | Peón especializado | 0.054 | 23.11 | 1.25 |
| MatPyMO005 | m2 | Malla antihierba polipr.180g/m2 (material; 08/08/2021) | 1.1 | 0.68 | 0.75 |
| MatPyMO006 | m3 | Picón volcánico grueso seleccion (material; 08/08/2021) | 0.1 | 77.85 | 7.79 |
| MatPyAP152 | ud | Anclaje de acero corrugado en forma de U, de 8 mm de diámetro (material; 08/08/2021) | 5 | 0.15 | 0.75 |
| MatPyHH030 | m3 | Agua | 0.075 | 1.43 | 0.11 |
| %CI | % | Costes Indirectos | 6 % | 11.04 | 0.66 |
|  |  | Total |  |  | 11.7 |

Claves: capa, textura, macizo, enano, lámina, tejido, grueso, preparación, previo, terreno, limpieza, cubrición, especial, polipropileno

| Medición | Uds. | Largo | Parcial |
|---|---|---|---|
| glorieta | 1 | 1925 | 1925.00 |
| Total |  |  | 1925 |

**PY10AI014** m2 Hidrosiembra en taludes
7374 m2 × 1.62 = 11945.88
Hidrosiembra de mezcla (según dirección facultativa), de especies rústicas, hérbaceas y arbustivas, incluso estabilizante de suelos, abonos de liberación lenta, mulch, rastrillado de superficie, y primeros riegos hasta su total nacimiento o 1ª siega, limpieza y parte proporcional de medios auxiliares, completamente ejecutado por personal especializado, medida la superficie ejecutada en obra.

| Código | Ud | Descripción | Rendimiento | Precio | Importe |
|---|---|---|---|---|---|
| MatPyJA003 | kg | Abono mineral (material; 28/04/2004) | 0.04 | 0.71 | 0.03 |
| MatPyJA164 | kg | Mulch hidrosembra (material; 18/08/2008) | 0.15 | 0.76 | 0.11 |
| MatPyJA094 | kg | Estabilizante orgánico de suelos (material; 18/08/2008) | 0.03 | 3.14 | 0.09 |
| MatPyJA019 | l | Acidos húmicos hidrosiembra (material; 18/08/2008) | 0.02 | 0.48 | 0.01 |
| MatPyJA163 | kg | Mulch celulósico biodegradable (material; 15/09/2008) | 0.039 | 2.86 | 0.11 |
| MatPyJA158 | kg | Mezcla semilla hidrosiembra suelo ácido (material; 15/09/2008) | 0.048 | 3.75 | 0.18 |
| MaqPy050 | h | Hidrosembradora s/remolque 1400 l. (maquinaria; 15/09/2008) | 0.02 | 36.6 | 0.73 |
| O-Py003 | h | Oficial primera | 0.005 | 24.58 | 0.12 |
| O-Py006 | h | Peón especializado | 0.006 | 23.11 | 0.14 |
| O%.Maux | % | Medios auxiliares (s/O) | 2 % | 0.26 | 0.01 |
| %CI | % | Costes Indirectos | 6 % | 1.53 | 0.09 |
|  |  | Total |  |  | 1.62 |

| Medición | Uds. | Largo | Parcial |
|---|---|---|---|
| s/Med. Aux. |  |  |  |
| Talud desmonte | 1 | 5547 | 5547.00 |
| Talud terraplén | 1 | 1827 | 1827.00 |
| Total |  |  | 7374 |

**N02** m3 Reparto Tierra Vegetal
8877.95 m3 × 4.25 = 37731.29
Transporte y extensión a máquina y perfilado a mano de tierra vegetal procedente del desbroce de obra, libre de elementos gruesos ( piedras, cascotes, etc.), y de residuos vegetales (gramas, raíces, etc.) no arcillosas, drenantes, extendida en capas uniformes, incluidos remates por medios manuales y parte proporcional de medios auxiliares, totalmente ejecutada.

| Código | Ud | Descripción | Rendimiento | Precio | Importe |
|---|---|---|---|---|---|
| MaqPy038 | h | Excav.hidráulica neumáticos 144 CV | 0.026 | 51.41 | 1.34 |
| MaqPy007 | h | Camión basculante 4x4 | 0.02 | 75.91 | 1.52 |
| O-Py007 | h | Peón ordinario | 0.05 | 23.09 | 1.15 |
| %CI | % | Costes Indirectos | 6 % | 4.01 | 0.24 |
|  |  | Total |  |  | 4.25 |

| Medición | Uds. | Largo | Alto | Parcial |
|---|---|---|---|---|
| s/Med. Aux. |  |  |  |  |
| Talud desmonte | 1 | 5547 | 0.3 | 1664.10 |
| Talud terraplén | 1 | 1827 | 0.3 | 548.10 |
| ***** |  |  |  |  |
| -- Material sobrante de tierra vegetal |  |  |  |  |
| Excavada | 1 | 7544.8 | 1.25 | 9431.00 |
| Reutilizada | -1 | 2212.2 | 1.25 | -2765.25 |
| Total |  |  |  | 8877.95 |

## 8 DESVÍOS PROVISIONALES
Importe: 9679.38

### 8.1 FASE 0-1
Importe: 6184.31

**PY04BA013a** m Marca vial acrílica amarilla 10 cm
839 m × 0.39 = 327.21
Marca vial longitudinal continua, de 10 cm de ancha, realizada con pintura acrílica amarilla de carreteras con una dotación de 720 gramos/m2 y aplicación de microesferas reflexivas de vidrio con una dotación de 480 gramos/m2, incluso premarcaje, realmente pintada y medida en obra.

| Código | Ud | Descripción | Rendimiento | Precio | Importe |
|---|---|---|---|---|---|
| MatPySÑ166 | kg | Pintura acrilica amarilla (material; 14/03/2011) | 0.072 | 1.65 | 0.12 |
| MatPySÑ129 | kg | Micoesferas reflexivas de vidrio | 0.048 | 0.75 | 0.04 |
| MaqPy054 | h | Maquina pintabandas (maquinaria; 14/03/2011) | 0.002 | 29.45 | 0.06 |
| O-Py003 | h | Oficial primera | 0.002 | 24.58 | 0.05 |
| O-Py005 | h | Ayudante | 0.002 | 23.31 | 0.05 |
| O-Py006 | h | Peón especializado | 0.002 | 23.11 | 0.05 |
| %CI | % | Costes Indirectos | 6 % | 0.37 | 0.02 |
|  |  | Total |  |  | 0.39 |

| Medición | Uds. | Largo | Parcial |
|---|---|---|---|
| Bordes de calzada |  |  |  |
| C. Derecha | 1 | 221 | 221.00 |
|  | 1 | 13 | 13.00 |
| C. Izquierda | 1 | 151 | 151.00 |
|  | 1 | 91 | 91.00 |
| Separación de carriles |  |  |  |
| Continua | 1 | 221 | 221.00 |
|  | 1 | 13 | 13.00 |
| Discontinua | 0.5 | 95 | 47.50 |
|  | 0.5 | 114 | 57.00 |
|  | 0.5 | 11 | 5.50 |
|  | 0.5 | 19 | 9.50 |
|  | 0.5 | 19 | 9.50 |
| Total |  |  | 839 |

**PM201** m Eliminación de marca vial longitudinal
839 m × 0.43 = 360.77
Eliminación de marca vial longitudinal continua, de pintura, mediante fresadora manual.

| Código | Ud | Descripción | Rendimiento | Precio | Importe |
|---|---|---|---|---|---|
| O-Py007 | h | Peón ordinario | 0.01 | 23.09 | 0.23 |
| MaqPy101 | h | Dumper de descarga frontal de 1,5 t de carga útil | 0.005 | 5.31 | 0.03 |
| MaqPy003 | h | Barredora remolcada con motor auxiliar | 0.005 | 17.91 | 0.09 |
| MaqPy045 | h | Fresadora manual para pavimento de hormigón (maquinaria; 13/10/2020) | 0.01 | 5.72 | 0.06 |
| %CI | % | Costes Indirectos | 6 % | 0.41 | 0.02 |
|  |  | Total |  |  | 0.43 |

| Medición | Uds. | Largo | Parcial |
|---|---|---|---|
| Bordes de calzada |  |  |  |
| C. Derecha | 1 | 221 | 221.00 |
|  | 1 | 13 | 13.00 |
| C. Izquierda | 1 | 151 | 151.00 |
|  | 1 | 91 | 91.00 |
| Separación de carriles |  |  |  |
| Continua | 1 | 221 | 221.00 |
|  | 1 | 13 | 13.00 |
| Discontinua | 0.5 | 95 | 47.50 |
|  | 0.5 | 114 | 57.00 |
|  | 0.5 | 11 | 5.50 |
|  | 0.5 | 19 | 9.50 |
|  | 0.5 | 19 | 9.50 |
| Total |  |  | 839 |

**PY13BC010a** m Barrera de seguridad de plástico
235 m × 5.15 = 1210.25
Barrera de seguridad rellenable nueva, de material plástico reflectante nivel II (H.I.), blanca y roja, incluso colocación y transporte interior durante la ejecución de las obras a las ubicaciones requeridas tantas veces como fueran necesarias, relleno, mantenimiento y retirada (Amortizable en 10 usos).

| Código | Ud | Descripción | Rendimiento | Precio | Importe |
|---|---|---|---|---|---|
| MatPySS009 | m | Barrera de seguridad de plástico (material; 31/07/2021) | 0.1 | 37.05 | 3.71 |
| O-Py007 | h | Peón ordinario | 0.05 | 23.09 | 1.15 |
| %CI | % | Costes Indirectos | 6 % | 4.86 | 0.29 |
|  |  | Total |  |  | 5.15 |

| Medición | Uds. | Largo | Parcial |
|---|---|---|---|
| Obras en margen derecha | 1 | 222 | 222.00 |
|  | 1 | 13 | 13.00 |
| Total |  |  | 235 |

**PY13BB018b** ud Baliza cilíndrica CH-75 de clase RA2
16 ud × 38.06 = 608.96
BALIZA CILÍNDRICA CH-75 CON MATERIAL REFLECTANTE CLASE RA2, TOTALMENTE COLOCADA.

| Código | Ud | Descripción | Rendimiento | Precio | Importe |
|---|---|---|---|---|---|
| O-Py007 | h | Peón ordinario | 0.1 | 23.09 | 2.31 |
| MatPySÑ221 | m | Baliza CH-75 retrorreflectante de clase RA2 con base y anclaje (material; 08/08/2021) | 1 | 33.6 | 33.60 |
| %CI | % | Costes Indirectos | 6 % | 35.91 | 2.15 |
|  |  | Total |  |  | 38.06 |

| Medición | Uds. | Parcial |
|---|---|---|
| Fase 0-1 | 16 | 16.00 |
| Total |  | 16 |

**PY13BA011b** ud Señal triangular H.I. L=90 sobre cruceta
6 ud × 128.65 = 771.90
Señal triangular en desvíos de obra, reflexiva nivel II (H.I.), troquelada, de chapa de acero de 90 cm de lado, sobre poste de acero galvanizado de 80x40x2 mm de 2,30 m de longitud, tapado en su parte superior, incluso cruceta galvanizada de sustentación, elementos de fijación, piezas de anclaje o atado, tornillería inoxidable, mantenimiento y retirada. (Amortizable en 4 usos).

| Código | Ud | Descripción | Rendimiento | Precio | Importe |
|---|---|---|---|---|---|
| MatPySÑ206 | m | Poste galvanizado 80x40x2 mm | 3.5 | 6.73 | 23.56 |
| MatPySÑ157 | ud | Pieza de anclaje poste 80x40 mm | 2 | 0.63 | 1.26 |
| MatPySS033 | ud | Cruceta galvanizada sustentación (material; 19/11/2020) | 1 | 22.09 | 22.09 |
| MatPySÑ299 | ud | Señal triangular reflexiva H.I. L=90 cm (material; 19/11/2020) | 1 | 62.98 | 62.98 |
| O-Py002 | h | Capataz | 0.04 | 24.92 | 1.00 |
| O-Py004 | h | Oficial segunda | 0.15 | 23.67 | 3.55 |
| O-Py007 | h | Peón ordinario | 0.3 | 23.09 | 6.93 |
| %CI | % | Costes Indirectos | 6 % | 121.37 | 7.28 |
|  |  | Total |  |  | 128.65 |

| Medición | Uds. | Parcial |
|---|---|---|
| Obras en margen derecha |  |  |
| TP-18 | 4 | 4.00 |
| TP-25 | 2 | 2.00 |
| Total |  | 6 |

**PY13BA013b** ud Señal circular H.I. D=90 sobre cruceta
9 ud × 173.64 = 1562.76
Señal circular en desvíos de obra, reflexiva nivel II (H.I.), troquelada, de chapa de acero de 90 cm de diámetro, sobre poste de acero galvanizado de 80x40x2 mm de 2,20 m de longitud, tapado en su parte superior, incluso cruceta galvanizada de sustentación, elementos de fijación, piezas de anclaje o atado, tornillería inoxidable, mantenimiento y retirada. (Amortizable en 4 usos).

| Código | Ud | Descripción | Rendimiento | Precio | Importe |
|---|---|---|---|---|---|
| MatPySÑ206 | m | Poste galvanizado 80x40x2 mm | 3.5 | 6.73 | 23.56 |
| MatPySÑ157 | ud | Pieza de anclaje poste 80x40 mm | 2 | 0.63 | 1.26 |
| MatPySS033 | ud | Cruceta galvanizada sustentación | 1 | 22.09 | 22.09 |
| MatPySÑ235 | ud | Señal circular reflexiva H.I. D=90 cm (material; 19/11/2020) | 1 | 105.42 | 105.42 |
| O-Py002 | h | Capataz | 0.04 | 24.92 | 1.00 |
| O-Py004 | h | Oficial segunda | 0.15 | 23.67 | 3.55 |
| O-Py007 | h | Peón ordinario | 0.3 | 23.09 | 6.93 |
| %CI | % | Costes Indirectos | 6 % | 163.81 | 9.83 |
|  |  | Total |  |  | 173.64 |

| Medición | Uds. | Parcial |
|---|---|---|
| Obras en margen derecha |  |  |
| TR-301 (70) | 2 | 2.00 |
| TR-301 (30) | 3 | 3.00 |
| TR-500 | 2 | 2.00 |
| TR-305 | 2 | 2.00 |
| Total |  | 9 |

**PY13BA014b** ud Señal octogonal reflexiva H.I. 2A=90 cm
2 ud × 192.5 = 385.00
Señal octogonal reflexiva nivel II (H.I.), troquelada, de chapa de acero de 90 cm de doble apotema, sobre poste de acero galvanizado de 100x50x3 mm de 3,50 m de longitud, tapado en su parte superior, incluso excavación a máquina, cimiento de hormigón HM 20/P/20/I CEM II/A-P 32,5 R de 50x50x60 cm, elementos de fijación, piezas de anclaje o atado y tornillería inoxidable, completamente instalada.

| Código | Ud | Descripción | Rendimiento | Precio | Importe |
|---|---|---|---|---|---|
| MatPySÑ206 | m | Poste galvanizado 80x40x2 mm | 3.5 | 6.73 | 23.56 |
| MatPySÑ157 | ud | Pieza de anclaje poste 80x40 mm | 2 | 0.63 | 1.26 |
| MatPySÑ239 | ud | Señal octogonal reflexiva H.I. 2A=90 cm (material; 19/02/2009) | 1 | 123.21 | 123.21 |
| MatPySS033 | ud | Cruceta galvanizada sustentación | 1 | 22.09 | 22.09 |
| O-Py002 | h | Capataz | 0.04 | 24.92 | 1.00 |
| O-Py004 | h | Oficial segunda | 0.15 | 23.67 | 3.55 |
| O-Py007 | h | Peón ordinario | 0.3 | 23.09 | 6.93 |
| %CI | % | Costes Indirectos | 6 % | 181.60 | 10.90 |
|  |  | Total |  |  | 192.5 |

| Medición | Uds. | Parcial |
|---|---|---|
| STOP | 2 | 2.00 |
| Total |  | 2 |

**PM046B** m2 Cartel en chapa de acero galvanizado RA2 (AMARILLO)
3.6 m2 × 265.96 = 957.46
Cartel en chapa de acero galvanizado retrorreflectante de clase RA2 (amarillo), totalmente colocado. Incluye transporte a lugar de empleo y la parte proporcional de tornillería, elementos de fijación, postes de sustentación, excavación y hormigonado de cimientos.

| Código | Ud | Descripción | Rendimiento | Precio | Importe |
|---|---|---|---|---|---|
| O-Py002 | h | Capataz | 0.025 | 24.92 | 0.62 |
| O-Py003 | h | Oficial primera | 0.25 | 24.58 | 6.15 |
| O-Py007 | h | Peón ordinario | 1.1 | 23.09 | 25.40 |
| MatPM0011B | m2 | Cartel de chapa de acero de retrorreflectancia RA2 (amarillo) (material; 03/10/2020) | 1 | 93.1 | 93.10 |
| MatPySÑ206 | m | Poste galvanizado 80x40x2 mm | 6 | 6.73 | 40.38 |
| MatPyHH015 | m3 | Hormigón HM-20/P/20/IIa central | 0.35 | 72.35 | 25.32 |
| MaqPy008 | h | Camión caja fija y grua auxiliar 16 Tm | 0.04 | 58.2 | 2.33 |
| MaqPy037 | h | Excavadora hidraúlica s/ruedas | 0.2 | 86.15 | 17.23 |
| MatPySÑ206B | m | Poste galvanizado 80x40x2 mm (material; 19/11/2020) | 6 | 6.73 | 40.38 |
| %CI | % | Costes Indirectos | 6 % | 250.91 | 15.05 |
|  |  | Total |  |  | 265.96 |

| Medición | Uds. | Largo | Alto | Parcial |
|---|---|---|---|---|
| Carteles Obras |  |  |  |  |
| Acceso provisional obras | 2 | 2 | 0.6 | 2.40 |
| Acceso polideportivo | 1 | 2 | 0.6 | 1.20 |
| Total |  |  |  | 3.6 |

### 8.2 FASE 2
Importe: 1393.63

**PY04BA013a** m Marca vial acrílica amarilla 10 cm
819.5 m × 0.39 = 319.61

| Medición | Uds. | Largo | Parcial |
|---|---|---|---|
| Bordes de calzada |  |  |  |
| C. Derecha | 1 | 116 | 116.00 |
|  | 1 | 28 | 28.00 |
|  | 1 | 102 | 102.00 |
| C. Izquierda | 1 | 267 | 267.00 |
| Separación de carriles |  |  |  |
| Continua | 1 | 213 | 213.00 |
|  | 1 | 35 | 35.00 |
| Discontinua | 0.5 | 22 | 11.00 |
|  | 0.5 | 53 | 26.50 |
|  | 0.5 | 11 | 5.50 |
|  | 0.5 | 11 | 5.50 |
|  | 0.5 | 20 | 10.00 |
| Total |  |  | 819.5 |

**PM201** m Eliminación de marca vial longitudinal
819.5 m × 0.43 = 352.39

| Medición | Uds. | Largo | Parcial |
|---|---|---|---|
| Bordes de calzada |  |  |  |
| C. Derecha | 1 | 116 | 116.00 |
|  | 1 | 28 | 28.00 |
|  | 1 | 102 | 102.00 |
| C. Izquierda | 1 | 267 | 267.00 |
| Separación de carriles |  |  |  |
| Continua | 1 | 213 | 213.00 |
|  | 1 | 35 | 35.00 |
| Discontinua | 0.5 | 22 | 11.00 |
|  | 0.5 | 53 | 26.50 |
|  | 0.5 | 11 | 5.50 |
|  | 0.5 | 11 | 5.50 |
|  | 0.5 | 20 | 10.00 |
| Total |  |  | 819.5 |

**PY13BC010a** m Barrera de seguridad de plástico
81 m × 5.15 = 417.15

| Medición | Uds. | Largo | Parcial |
|---|---|---|---|
| Margen derecha | 1 | 55 | 55.00 |
|  | 1 | 27 | 27.00 |
| Margen izquierda | 1 | 202 | 202.00 |
|  | 1 | 32 | 32.00 |
| -Fase 0-1 | -1 | 235 | -235.00 |
| Total |  |  | 81 |

**PY13BB018b** ud Baliza cilíndrica CH-75 de clase RA2
8 ud × 38.06 = 304.48

| Medición | Uds. | Parcial |
|---|---|---|
| Fase 2 | 8 | 8.00 |
| Total |  | 8 |

**PY13BA011b** ud Señal triangular H.I. L=90 sobre cruceta
0 ud × 128.65 = 0.00

| Medición | Uds. | Parcial |
|---|---|---|
| Obras en margen derecha |  |  |
| TP-18 | 4 | 4.00 |
| TP-25 | 2 | 2.00 |
| -Fase 0-1 | -6 | -6.00 |
| Total |  | 0 |

**PY13BA013b** ud Señal circular H.I. D=90 sobre cruceta
0 ud × 173.64 = 0.00

| Medición | Uds. | Parcial |
|---|---|---|
| Obras en margen derecha |  |  |
| TR-301 (70) | 2 | 2.00 |
| TR-301 (30) | 3 | 3.00 |
| TR-500 | 2 | 2.00 |
| TR-305 | 2 | 2.00 |
| -Fase 0-1 | -9 | -9.00 |
| Total |  | 0 |

**PM046B** m2 Cartel en chapa de acero galvanizado RA2 (AMARILLO)
0 m2 × 265.96 = 0.00

| Medición | Uds. | Largo | Alto | Parcial |
|---|---|---|---|---|
| Carteles Obras |  |  |  |  |
| Acceso provisional obras | 2 | 2 | 0.6 | 2.40 |
| Acceso polideportivo | 1 | 2 | 0.6 | 1.20 |
| -Fase 0-1 | -3.6 |  |  | -3.60 |
| Total |  |  |  | 0 |

### 8.3 FASE 3
Importe: 2101.44

**PY04BA013a** m Marca vial acrílica amarilla 10 cm
1050.5 m × 0.39 = 409.70

| Medición | Uds. | Largo | Parcial |
|---|---|---|---|
| Bordes de calzada |  |  |  |
| C. Derecha | 1 | 116 | 116.00 |
|  | 1 | 28 | 28.00 |
|  | 1 | 103 | 103.00 |
|  | 1 | 265 | 265.00 |
| C. Izquierda | 1 | 110 | 110.00 |
|  | 1 | 124 | 124.00 |
|  | 1 | 244 | 244.00 |
| Separación de carriles |  |  |  |
| Continua | 1 | 20 | 20.00 |
| Discontinua | 0.5 | 11 | 5.50 |
|  | 0.5 | 11 | 5.50 |
|  | 0.5 | 24 | 12.00 |
|  | 0.5 | 35 | 17.50 |
| Total |  |  | 1050.5 |

**PM201** m Eliminación de marca vial longitudinal
1050.5 m × 0.43 = 451.72

| Medición | Uds. | Largo | Parcial |
|---|---|---|---|
| Bordes de calzada |  |  |  |
| C. Derecha | 1 | 116 | 116.00 |
|  | 1 | 28 | 28.00 |
|  | 1 | 103 | 103.00 |
|  | 1 | 265 | 265.00 |
| C. Izquierda | 1 | 110 | 110.00 |
|  | 1 | 124 | 124.00 |
|  | 1 | 244 | 244.00 |
| Separación de carriles |  |  |  |
| Continua | 1 | 20 | 20.00 |
| Discontinua | 0.5 | 11 | 5.50 |
|  | 0.5 | 11 | 5.50 |
|  | 0.5 | 24 | 12.00 |
|  | 0.5 | 35 | 17.50 |
| Total |  |  | 1050.5 |

**PY13BC010a** m Barrera de seguridad de plástico
226 m × 5.15 = 1163.90

| Medición | Uds. | Largo | Parcial |
|---|---|---|---|
| Fase 3 | 1 | 542 | 542.00 |
| -Fase 0-1 | -1 | 316 | -316.00 |
| Total |  |  | 226 |

**PY13BB018b** ud Baliza cilíndrica CH-75 de clase RA2
2 ud × 38.06 = 76.12

| Medición | Uds. | Parcial |
|---|---|---|
| Fase 3 | 2 | 2.00 |
| Total |  | 2 |

**PY13BA011b** ud Señal triangular H.I. L=90 sobre cruceta
0 ud × 128.65 = 0.00

| Medición | Uds. | Parcial |
|---|---|---|
| Obras en margen derecha |  |  |
| TP-18 | 4 | 4.00 |
| TP-25 | 2 | 2.00 |
| -Fase 0-1 | -6 | -6.00 |
| Total |  | 0 |

**PY13BA013b** ud Señal circular H.I. D=90 sobre cruceta
0 ud × 173.64 = 0.00

| Medición | Uds. | Parcial |
|---|---|---|
| Obras en margen derecha |  |  |
| TR-301 (70) | 2 | 2.00 |
| TR-301 (30) | 3 | 3.00 |
| TR-500 | 2 | 2.00 |
| TR-305 | 2 | 2.00 |
| -Fase 0-1 | -9 | -9.00 |
| Total |  | 0 |

**PY13BA014b** ud Señal octogonal reflexiva H.I. 2A=90 cm
0 ud × 192.5 = 0.00

| Medición | Uds. | Parcial |
|---|---|---|
| STOP | 2 | 2.00 |
| -Fase 0-1 | -2 | -2.00 |
| Total |  | 0 |

**PM046B** m2 Cartel en chapa de acero galvanizado RA2 (AMARILLO)
0 m2 × 265.96 = 0.00

| Medición | Uds. | Largo | Alto | Parcial |
|---|---|---|---|---|
| Carteles Obras |  |  |  |  |
| Acceso provisional obras | 2 | 2 | 0.6 | 2.40 |
| Acceso polideportivo | 1 | 2 | 0.6 | 1.20 |
| -Fase 0-1 | -3.6 |  |  | -3.60 |
| Total |  |  |  | 0 |

## 9 OBRAS COMPLEMENTARIAS (31/01/2000)
Importe: 25973.79

**N55** ud Acometida eléctrica de marquesina de bus
1 ud × 1012.94 = 1012.94
Acomentida eléctrica para marquesina de BUS

| Código | Ud | Descripción | Rendimiento | Precio | Importe |
|---|---|---|---|---|---|
| PY09BA010a | m | Canaliz 2 tubos D=160 mm+1 D=125 mm acera | 26.5 | 21.43 | 567.90 |
| PY09BB010a | m | Conductor BT XZ1 0,6/1 kV 4x(1x240) mm2 Al | 26.5 | 14.63 | 387.70 |
| %CI | % | Costes Indirectos | 6 % | 955.60 | 57.34 |
|  |  | Total |  |  | 1012.94 |

**N44** ud Cimentación de marquesina autobus
1 ud × 341.55 = 341.55
Ejecución de cimentación para Marquesina de autobus incluyendo excavación y transporte de material esultante a obra.

| Código | Ud | Descripción | Rendimiento | Precio | Importe |
|---|---|---|---|---|---|
| O-Py002 | h | Capataz | 0.2 | 24.92 | 4.98 |
| O-Py007 | h | Peón ordinario | 0.25 | 23.09 | 5.77 |
| AuxPy008 | m3 | Excavación a maquina en zanjas o pozo | 4.2 | 7.57 | 31.79 |
| MatPyHH018 | m3 | Hormigón HM-20/P/40/IIa central | 4.2 | 66.59 | 279.68 |
| %CI | % | Costes Indirectos | 6 % | 322.22 | 19.33 |
|  |  | Total |  |  | 341.55 |

Claves: suministro, apoyo, cubierta, opaco, limpieza, suelo, nivel, transparente, policarbonato, colocación, hormigón, cerramiento, base, bóveda, marquesina, resistencia, prefabricado, autoportante, estructura, perfil, metal, vidrio

**PY03D010G** m Bordillo hormigón bicapa gris T.2 4-20x22 cm
364.64 m × 13.84 = 5046.62
Bordillo de hormigón bicapa, de color gris, tipo II Ayuntamiento de Madrid, achaflanado, de 4 y 20 cm de bases superior e inferior y 22 cm de altura, colocado sobre solera de hormigón HM-20/P/20/I, de 10 cm de espesor, rejuntado y limpieza, sin incluir la excavación previa ni el relleno posterior. Bordillo con marcado CE y DdP (Declaración de prestaciones) según Reglamento (UE) 305/2011.

| Código | Ud | Descripción | Rendimiento | Precio | Importe |
|---|---|---|---|---|---|
| MatPyHH015 | m3 | Hormigón HM-20/P/20/IIa central | 0.05 | 72.35 | 3.618 |
| MatPyHH115 | m | Bordillo hormigón bicapa gris t.II 4-20x22 cm (material; 02/01/2016) | 1 | 5.19 | 5.190 |
| MatPyMM003 | m3 | Mortero cemento 1/4 (M-10) CEM II/A-P 32,5R (material; 14/03/2011) | 0.001 | 61.01 | 0.061 |
| O-Py002 | h | Capataz | 0.001 | 24.92 | 0.025 |
| O-Py008 | h | Cuadrilla A (O.1ª+A.+P.E.) | 0.07 | 58.27 | 4.079 |
| O%.Maux | % | Medios auxiliares (s/O) | 2 % | 4.104 | 0.082 |
| %CI | % | Costes Indirectos | 6 % | 13.055 | 0.783 |
|  |  | Total |  |  | 13.84 |

Claves: junta, bordillo, capa, color, gris, chaflán, inferior, base, solera, colocación, marco, relleno, Madrid, previo, excavación, limpieza, círculo, hormigón

| Medición | Uds. | Largo | Parcial |
|---|---|---|---|
| Isletas: |  |  |  |
| Camino | 1 | 31.6 | 31.60 |
| Algete | 1 | 66.4 | 66.40 |
| Cobeña | 1 | 49.14 | 49.14 |
| Glorieta central | 1 | 157.1 | 157.10 |
| Polideportivo | 1 | 60.4 | 60.40 |
| Total |  |  | 364.64 |

**PY03D010b** m Bordillo hormigón bicapa 17x28 R-5
82 m × 15.67 = 1284.94
Suministro y colocación de bordillo prefabricado de hormigón bicapa clase R-5 de 17x28 cm, sobre cimiento de 37x20 cm y refuerzo trasdós de 13x10 cm, de hormigón Hormigón HM-20/P/20/IIa fabricado en planta con cemento CEM II/A-P 32,5 R, incluso rejuntado con mortero de cemento 1/4 (M-10) CEM II/A-P 32,5 R y limpieza, para delimitación de aceras con calzadas, completamente ejecutado y medido según planos.

| Código | Ud | Descripción | Rendimiento | Precio | Importe |
|---|---|---|---|---|---|
| MatPyFP049 | m | Bordillo horm. bicapa 17x28 cm clase R=5 (material; 25/09/2020) | 1 | 4.25 | 4.25 |
| MatPyHH015 | m3 | Hormigón HM-20/P/20/IIa central | 0.087 | 72.35 | 6.29 |
| MatPyMM003 | m3 | Mortero cemento 1/4 (M-10) CEM II/A-P 32,5R | 0.001 | 61.01 | 0.06 |
| O-Py002 | h | Capataz | 0.001 | 24.92 | 0.02 |
| O-Py008 | h | Cuadrilla A (O.1ª+A.+P.E.) | 0.07 | 58.27 | 4.08 |
| O%.Maux | % | Medios auxiliares (s/O) | 2 % | 4.10 | 0.08 |
| %CI | % | Costes Indirectos | 6 % | 14.78 | 0.89 |
|  |  | Total |  |  | 15.67 |

| Medición | Uds. | Largo | Parcial |
|---|---|---|---|
| Acera acceso polideportivo | 1 | 57 | 57.00 |
| Parada de bus | 1 | 37 | 37.00 |
| - Barbacana central | -1 | 8 | -8.00 |
| - Barbacana lateral | -1 | 4 | -4.00 |
| Total |  |  | 82 |

**PY03D010d** m Bordillo hormigón bicapa 10x20 R-5
79 m × 6.84 = 540.36
Suministro y colocación de bordillo prefabricado de hormigón bicapa clase R-5 de 10x20 cm, sobre cimiento de 20x10 cm, de hormigón HM 20/P/20/lIa CEM II/A-P 32,5R , incluso rejuntado con mortero de cemento 1/4 (M-10) CEM II/A-P 32,5 R y limpieza, para delimitación de alcorques sin rejilla o peldaños de escaleras, completamente ejecutado y medido según planos.

| Código | Ud | Descripción | Rendimiento | Precio | Importe |
|---|---|---|---|---|---|
| MatPyFP047 | m | Bordillo horm. bicapa 10x20 cm clase R=5 (material; 25/09/2020) | 1 | 1.95 | 1.95 |
| MatPyHH015 | m3 | Hormigón HM-20/P/20/IIa central | 0.02 | 72.35 | 1.45 |
| MatPyMM003 | m3 | Mortero cemento 1/4 (M-10) CEM II/A-P 32,5R | 0.001 | 61.01 | 0.06 |
| O-Py002 | h | Capataz | 0.001 | 24.92 | 0.02 |
| O-Py008 | h | Cuadrilla A (O.1ª+A.+P.E.) | 0.05 | 58.27 | 2.91 |
| O%.Maux | % | Medios auxiliares (s/O) | 2 % | 2.93 | 0.06 |
| %CI | % | Costes Indirectos | 6 % | 6.45 | 0.39 |
|  |  | Total |  |  | 6.84 |

| Medición | Uds. | Largo | Parcial |
|---|---|---|---|
| Acera acceso polideportivo | 1 | 57 | 57.00 |
| Parada de bus | 1 | 22 | 22.00 |
| Total |  |  | 79 |

**PY03D010E** u Bordillo barbacana central
8 u × 32.43 = 259.44
Bordillo rebajado de dimensiones especiales tipo Barbacana central para realizar la parte central para vados en las aceras para ayudar a eliminar barreras arquitectónicas Bordillo con marcado CE y DdP (Declaración de prestaciones) según Reglamento (UE) 305/2011.

| Código | Ud | Descripción | Rendimiento | Precio | Importe |
|---|---|---|---|---|---|
| O-Py002 | h | Capataz | 0.001 | 24.92 | 0.02 |
| O-Py008 | h | Cuadrilla A (O.1ª+A.+P.E.) | 0.05 | 58.27 | 2.91 |
| MatPyHH015 | m3 | Hormigón HM-20/P/20/IIa central | 0.032 | 72.35 | 2.32 |
| MatPyMM003 | m3 | Mortero cemento 1/4 (M-10) CEM II/A-P 32,5R | 0.001 | 61.01 | 0.06 |
| MatPyFP151 | u | Bordillo barbacana central (material; 02/01/2016) | 2 | 12.61 | 25.22 |
| O%.Maux | % | Medios auxiliares (s/O) | 2 % | 2.93 | 0.06 |
| %CI | % | Costes Indirectos | 6 % | 30.59 | 1.84 |
|  |  | Total |  |  | 32.43 |

Claves: barrera, bordillo, central, círculo, especial, arquitectónico, marco, rebajado, acera, dimensión

| Medición | Uds. | Largo | Parcial |
|---|---|---|---|
| isleta autobús | 1 | 4 | 4.00 |
| paseo peatonal | 1 | 4 | 4.00 |
| Total |  |  | 8 |

**PY03D010F** u Bordillo barbacana lateral
4 u × 38.38 = 153.52
Bordillo rebajado de dimensiones especiales tipo Barbacana derecho para realizar la parte derecha en intersección con los bordillos de sección constante para vados en las aceras para ayudar a eliminar barreras arquitectónicas. Bordillo con marcado CE y DdP (Declaración de prestaciones) según Reglamento (UE) 305/2011.

| Código | Ud | Descripción | Rendimiento | Precio | Importe |
|---|---|---|---|---|---|
| O-Py002 | h | Capataz | 0.001 | 24.92 | 0.02 |
| O-Py008 | h | Cuadrilla A (O.1ª+A.+P.E.) | 0.05 | 58.27 | 2.91 |
| MatPyHH015 | m3 | Hormigón HM-20/P/20/IIa central | 0.032 | 72.35 | 2.32 |
| MatPyMM003 | m3 | Mortero cemento 1/4 (M-10) CEM II/A-P 32,5R | 0.001 | 61.01 | 0.06 |
| MatPyFP152 | u | Bordillo barbacana lateral (material; 02/01/2016) | 2 | 15.42 | 30.84 |
| O%.Maux | % | Medios auxiliares (s/O) | 2 % | 2.93 | 0.06 |
| %CI | % | Costes Indirectos | 6 % | 36.21 | 2.17 |
|  |  | Total |  |  | 38.38 |

Claves: especial, lateral, bordillo, dimensión, sección, barrera, arquitectónico, círculo, marco, acera, rebajado

| Medición | Uds. | Largo | Parcial |
|---|---|---|---|
| acera a polideportivo | 1 | 2 | 2.00 |
| isleta autobus | 1 | 2 | 2.00 |
| Total |  |  | 4 |

**PY03D013a** m2 Pavimento baldosa hidr. gris 15x15x3,5 cm
143.8 m2 × 12.64 = 1817.63
Suministro y colocación en aceras de baldosa hidraúlica gris de 15x15x3,5 cm, con parte proporcional de cartabones de 15x15x3,5 cm y de cenefa negra de 21x21x3,5 cm, sobre capa de mortero de cemento 1/6 (M-5) CEM II/A-P 32,5 R de 2 cm de espesor, incluso enlechado de juntas con lechada de cemento 1/3 CEM II/A-P 32,5 R, cortes, remates junto a registros y juntas de dilatación cada 20 m2, completamente ejecutada y medida según planos.

| Código | Ud | Descripción | Rendimiento | Precio | Importe |
|---|---|---|---|---|---|
| MatPyFP028 | m2 | Baldosa hidraúlica gris 15x15x3,5 cm (material; 25/09/2020) | 0.7 | 4.55 | 3.185 |
| MatPyFP056 | m2 | Cartabón hidraúlico gris 15x15x3,5 cm (material; 25/09/2020) | 0.1 | 6.15 | 0.615 |
| MatPyFP024 | m2 | Baldosa hidraúlica 4 past. negra 21x21x3,5 cm (material; 14/03/2011) | 0.2 | 7.15 | 1.430 |
| MatPyMM006 | m3 | Mortero cemento 1/6 (M-5) CEM II/A-P 32,5R | 0.02 | 57.83 | 1.157 |
| MatPyMM020 | m3 | Lechada cemento 1/3 CEM II/A-P 32,5R (material; 14/03/2011) | 0.004 | 61.02 | 0.244 |
| MatPyFP125 | m | Sellado poliuretano e=20 mm | 0.1 | 2.81 | 0.281 |
| O-Py002 | h | Capataz | 0.01 | 24.92 | 0.249 |
| O-Py008 | h | Cuadrilla A (O.1ª+A.+P.E.) | 0.08 | 58.27 | 4.662 |
| O%.Maux | % | Medios auxiliares (s/O) | 2 % | 4.911 | 0.098 |
| %CI | % | Costes Indirectos | 6 % | 11.921 | 0.715 |
|  |  | Total |  |  | 12.64 |

| Medición | Uds. | Largo | Parcial |
|---|---|---|---|
| Acera acceso polideportivo | 1 | 87 | 87.00 |
| Parada de bus | 1 | 88 | 88.00 |
| - Botones | -1 | 20.7 | -20.70 |
| - Acanadalada | -1 | 10.5 | -10.50 |
| Total |  |  | 143.8 |

**N99** m2 Pavimento baldosa hidr. color botones 40x40x4
20.7 m2 × 19.45 = 402.62
Suministro y colocación en aceras, para pasos de peatones, de baldosa hidraúlica antideslizante con botones cilíndricos de color rojo de 40x40x4 cm, sobre capa de mortero de cemento 1/6 (M-5) CEM II/A-P 32,5 R de 2 cm de espesor, incluso enlechado de juntas con lechada de cemento 1/3 CEM II/A-P 32,5 R, cortes, remates junto a registros y juntas de dilatación cada 20 m2, completamente ejecutada y medida según planos.

| Código | Ud | Descripción | Rendimiento | Precio | Importe |
|---|---|---|---|---|---|
| MatPyFP026 | m2 | Baldosa hidraúlica color botones 21x21x3,5 cm (material; 31/07/2022) | 1 | 11.3 | 11.30 |
| MatPyMM006 | m3 | Mortero cemento 1/6 (M-5) CEM II/A-P 32,5R | 0.03 | 57.83 | 1.73 |
| MatPyMM020 | m3 | Lechada cemento 1/3 CEM II/A-P 32,5R | 0.004 | 61.02 | 0.24 |
| MatPyFP125 | m | Sellado poliuretano e=20 mm | 0.1 | 2.81 | 0.28 |
| O-Py002 | h | Capataz | 0.002 | 24.92 | 0.05 |
| O-Py008 | h | Cuadrilla A (O.1ª+A.+P.E.) | 0.08 | 58.27 | 4.66 |
| O%.Maux | % | Medios auxiliares (s/O) | 2 % | 4.71 | 0.09 |
| %CI | % | Costes Indirectos | 6 % | 18.35 | 1.10 |
|  |  | Total |  |  | 19.45 |

| Medición | Uds. | Largo | Ancho | Parcial |
|---|---|---|---|---|
| Acera acceso polideportivo | 1 | 4 | 0.9 | 3.60 |
| Parada de bus | 1 | 4 | 0.9 | 3.60 |
|  | 1 | 10.3 |  | 10.30 |
|  | 1 | 3.2 |  | 3.20 |
| Total |  |  |  | 20.7 |

**N05** m2 Loseta de acanaladura de color 40x40x5 cm
10.5 m2 × 16.98 = 178.29
Suministro y colocación de loseta de acanaladura de color de 40x40 cm, según UNE 127029.

| Código | Ud | Descripción | Rendimiento | Precio | Importe |
|---|---|---|---|---|---|
| O-Py008 | h | Cuadrilla A (O.1ª+A.+P.E.) | 0.185 | 58.27 | 10.78 |
| MatPyMM005 | m3 | Mortero cemento 1/4 (M-10) BL-II 42,5 R | 0.001 | 79.6 | 0.08 |
| MatPyMM006 | m3 | Mortero cemento 1/6 (M-5) CEM II/A-P 32,5R | 0.02 | 57.83 | 1.16 |
| MatPyFP027 | m2 | Loseta acanaladura (material; 13/12/2020) | 1 | 4 | 4.00 |
| %CI | % | Costes Indirectos | 6 % | 16.02 | 0.96 |
|  |  | Total |  |  | 16.98 |

| Medición | Uds. | Largo | Ancho | Parcial |
|---|---|---|---|---|
| PARADA BUS | 1 | 1.2 | 1.75 | 2.10 |
|  | 1 | 1.2 | 7 | 8.40 |
| Total |  |  |  | 10.5 |

**N04** m3 Hormigón HL-150
102.39 m3 × 89.24 = 9137.28

| Medición | Uds. | Largo | Alto | Parcial |
|---|---|---|---|---|
| ** Aceras |  |  |  |  |
| Baldosa gris | 1 | 152.86 | 0.15 | 22.93 |
| Baldosa botones | 1 | 20.7 | 0.15 | 3.11 |
| Baldosa acanalada | 1 | 1.44 | 0.15 | 0.22 |
| ** Isletas |  |  |  |  |
| Camino | 1 | 34.14 | 0.15 | 5.12 |
| Algete | 1 | 85.5 | 0.15 | 12.83 |
| Cobeña | 1 | 112.11 | 0.15 | 16.82 |
| Polideportivo | 1 | 275.72 | 0.15 | 41.36 |
| Total |  |  |  | 102.39 |

**PY08E014A** ud Cancela corredera para vehículos, 9X2 m
1 ud × 4018.73 = 4018.73
Cancela para el acceso de Vehículos. Medidas 9 metros de ancha y 2 metros de alta, de apertura corredera de una hoja. Pilares de 80x80 mm a ambos lados para fijar de manera independiente al terreno. Incluye herrajes por si tiene necesidad de fijar y continuar con el panel (Pliegues) a ambos lados. Pestillo inferior. Galvanizada. Incluso replanteo, apertura de huecos en el terreno, sendos dados de 0,30x0,30x0,60 m de hormigón HM-20/P/40/IIa CEM II/A-P 32,5R para recibido de los postes, colocación y aplomado de la puerta sobre los postes, elementos de anclaje, herrajes de seguridad y cierre y accesorios de fijación y montaje. Losa de hormigón de 10x0,20x0,20 m para fijación de rail. Totalmente montada.

| Código | Ud | Descripción | Rendimiento | Precio | Importe |
|---|---|---|---|---|---|
| MatPyMC038A | ud | Cancela metálica corredera de 9x2 m (material; 15/08/2021) | 1 | 2895 | 2895.00 |
| MatPyMC002B | ud | Accesorios de cerramiento (material; 15/08/2021) | 1 | 450 | 450.00 |
| MatPyHH018 | m3 | Hormigón HM-20/P/40/IIa central | 0.455 | 66.59 | 30.30 |
| O-Py002 | h | Capataz | 5 | 24.92 | 124.60 |
| O-Py008 | h | Cuadrilla A (O.1ª+A.+P.E.) | 5 | 58.27 | 291.35 |
| %CI | % | Costes Indirectos | 6 % | 3791.25 | 227.48 |
|  |  | Total |  |  | 4018.73 |

| Medición | Uds. | Parcial |
|---|---|---|
| Nuevo acceso a polideportivo | 1 | 1.00 |
| Total |  | 1 |

**PY01B001** ud Desmontaje de puerta de acceso
1 ud × 189.72 = 189.72
Desmontaje de puerta de acceso, incluso demolición de cimiento, carga, transporte, descarga y acopio en obra de residuos resultantes y parte proporcional de medios auxiliares, totalmente ejecutado.

| Código | Ud | Descripción | Rendimiento | Precio | Importe |
|---|---|---|---|---|---|
| MaqPy037 | h | Excavadora hidraúlica s/ruedas | 0.5 | 86.15 | 43.08 |
| MaqPy007 | h | Camión basculante 4x4 | 0.5 | 75.91 | 37.96 |
| O-Py002 | h | Capataz | 2 | 24.92 | 49.84 |
| O-Py007 | h | Peón ordinario | 2 | 23.09 | 46.18 |
| O%.Maux | % | Medios auxiliares (s/O) | 2 % | 96.02 | 1.92 |
| %CI | % | Costes Indirectos | 6 % | 178.98 | 10.74 |
|  |  | Total |  |  | 189.72 |

| Medición | Uds. | Parcial |
|---|---|---|
| Actual acceso polideportivo | 1 | 1.00 |
| Total |  | 1 |

**N11** m Cerramiento de fabrica de bloque (31/01/2000)
12 m × 51.83 = 621.96
Cerramiento de 2 m de altura de fábrica de bloques huecos de hormigón gris estándar de 40x20x10 cm para revestir, recibidos con mortero de cemento CEM II/A-P 32,5R y arena de río 1/6, rellenos de hormigón HM-15 y armadura según normativa, i/p.p. de formación de dinteles, zunchos, jambas, ejecución de encuentros, piezas especiales, roturas, replanteo, nivelación, aplomado, rejuntado, limpieza y medios auxiliares, s/NTE-FFB-6, medida deduciendo huecos superiores a 1 m2.

| Código | Ud | Descripción | Rendimiento | Precio | Importe |
|---|---|---|---|---|---|
| MatPyFB001 | ud | Bloque hormigón gris 40x20x10 cm (material; 31/01/2000) | 26 | 0.5 | 13.00 |
| MatPyMM006 | m3 | Mortero cemento 1/6 (M-5) CEM II/A-P 32,5R | 0.026 | 57.83 | 1.50 |
| MatPyHH002 | m3 | HM 20/P/20/I CEM II/A-P 32,5R central | 0.02 | 67.02 | 1.34 |
| MatPyAA005 | kg | Barras corrugadas B 500 S | 3 | 0.91 | 2.73 |
| O-Py003 | h | Oficial primera | 0.83 | 24.58 | 20.40 |
| O-Py007 | h | Peón ordinario | 0.43 | 23.09 | 9.93 |
| %CI | % | Costes Indirectos | 6 % | 48.90 | 2.93 |
|  |  | Total |  |  | 51.83 |

| Medición | Uds. | Largo | Parcial |
|---|---|---|---|
| Actual acceso a polideportivo | 1 | 12 | 12.00 |
| Total |  |  | 12 |

**N109** m Barandilla metálica
8.6 m × 112.58 = 968.19
Barandilla en forma recta, de 100 cm de altura, formada por: bastidor compuesto de barandal superior e inferior de cuadradillo de perfil macizo de acero laminado en caliente de 12x12 mm y montantes de cuadradillo de perfil macizo de acero laminado en caliente de 12x12 mm con una separación de 100 cm entre sí; entrepaño para relleno de los huecos del bastidor compuesto de barrotes verticales de cuadradillo de perfil macizo de acero laminado en caliente de 12x12 mm con una separación de 10 cm y pasamanos de cuadradillo de perfil macizo de acero laminado en caliente de 12x12 mm, fijada mediante anclaje mecánico de expansión.

| Código | Ud | Descripción | Rendimiento | Precio | Importe |
|---|---|---|---|---|---|
| O-Py003 | h | Oficial primera | 0.54 | 24.58 | 13.27 |
| O-Py007 | h | Peón ordinario | 0.34 | 23.09 | 7.85 |
| MatPyEM001 | m | Cuadradillo de perfil macizo de acero laminado en caliente de 12 (material; 03/08/2022) | 14.25 | 5.66 | 80.66 |
| MatPyEM002 | ud | Anclaje mecánico con taco de expansión de acero galvanizado, tue (material; 03/08/2022) | 2 | 1.47 | 2.94 |
| MatPyEM003 | kg | Imprimación SHOP-PRIMER a base de resinas pigmentadas con óxido (material; 03/08/2022) | 0.15 | 9.95 | 1.49 |
| %CI | % | Costes Indirectos | 6 % | 106.21 | 6.37 |
|  |  | Total |  |  | 112.58 |

| Medición | Uds. | Largo | Parcial |
|---|---|---|---|
| Cierre acera | 1 | 8.6 | 8.60 |
| Total |  |  | 8.6 |

## 10 SEGURIDAD Y SALUD (09/08/2021)
Importe: 29859.24

**N10.1** PA SEGURIDAD Y SALUD (09/08/2021)
1 PA × 29859.24 = 29859.24
PA Partida Alzada a Justificar según Anejo 17

## 11 GESTIÓN DE RESIDUOS
Importe: 17235.23

### 11.1 TRANSPORTE DE RESIDUOS
Importe: 4685.09

**PY12A001** m3 Retirada de residuos con camión
810.57 m3 × 5.78 = 4685.09
Retirada de residuos en camión desde la obra hasta la instalación autorizada de gestión de residuos, incluso carga del acopio de obra, transporte interior, selección, tiempo de espera, transporte a planta y descarga sin canon de gestión.

| Código | Ud | Descripción | Rendimiento | Precio | Importe |
|---|---|---|---|---|---|
| MaqPy007 | h | Camión basculante 4x4 | 0.065 | 75.91 | 4.93 |
| MaqPy046 | h | Pala cargadora neumáticos 150 CV, 2,5m3 (maquinaria; 08/06/2022) | 0.01 | 51.95 | 0.52 |
| %CI | % | Costes Indirectos | 6 % | 5.45 | 0.33 |
|  |  | Total |  |  | 5.78 |

| Medición | Uds. | Largo | Parcial |
|---|---|---|---|
| Residuos de acero |  |  |  |
| 1/7,85=0,127 | 0.127 | 167.51 | 21.27 |
| Residuos de hormigón |  |  |  |
| 1/2,20=0,455 | 0.455 | 1037.86 | 472.23 |
| Residuos de mezclas bituminosas |  |  |  |
| 1/2,30=0,435 | 0.435 | 728.9 | 317.07 |
| Total |  |  | 810.57 |

### 11.2 GESTIÓN DE RESIDUOS
Importe: 12550.14

**PY12B001** t Gestión de residuos de acero
167.51 t × 2.7 = 452.28
Gestión controlada en centro de reciclaje de residuos de hierro y acero, con código 17 04 051, i/ canon e impuesto, según el Catalogo Europeo de Residuos (ORDEN MAM/304/2002), incluso fraccionamiento o troceado previo de los residuos para su aceptación por el gestor.

| Código | Ud | Descripción | Rendimiento | Precio | Importe |
|---|---|---|---|---|---|
| MaqPy013 | t | Canon de gestión residuos de hierro y acero (maquinaria; 01/09/2022) | 1 | 1.13 | 1.13 |
| %CI | % | Costes Indirectos | 6 % | 1.13 | 0.07 |
| MaqPy013B | t | Impuesto de gestión residuos de hierro y acero (13/08/2022) | 1 | 1.5 | 1.50 |
|  |  | Total |  |  | 2.7 |

| Medición | Uds. | Largo | Ancho | Alto | Parcial |
|---|---|---|---|---|---|
| Procedente de desmontaje de valla de cerramiento |  |  |  |  |  |
|  | 1.25 | 160 | 0.02 | 7.85 | 31.40 |
| Procedente de desmontaje de barrera metálica |  |  |  |  |  |
| (Longitud según mediciones de Capítulo 4.4) | 1.25 | 1057.1 | 0.01 | 7.85 | 103.73 |
| Demolición de cubierta de chapa metálica |  |  |  |  |  |
| Canal Isabel II (Superficie según mediciones de Capítulo 6.4) | 1.25 | 33 | 0.1 | 7.85 | 32.38 |
| Total |  |  |  |  | 167.51 |

**PY12B002** t Gestión de residuos de de mezclas de hormigón, tejas, ladrillo,
1037.86 t × 4.5 = 4670.37
Gestión controlada en centro de reciclaje de residuos de mezclas de hormigón, tejas, ladrillo, etc, i/ canon e impuesto, con código 17 01 01, según el Catalogo Europeo de Residuos (ORDEN MAM/304/2002), incluso fraccionamiento o troceado previo de los residuos para su aceptación por el gestor.

| Código | Ud | Descripción | Rendimiento | Precio | Importe |
|---|---|---|---|---|---|
| MaqPy014 | t | Canon de gestión residuos de hormigón (maquinaria; 01/09/2022) | 1 | 2.83 | 2.83 |
| %CI | % | Costes Indirectos | 6 % | 2.83 | 0.17 |
| MaqPy014B | t | Impuesto de gestión residuos de hormigón, tejas, ladrillo (13/08/2022) | 1 | 1.5 | 1.50 |
|  |  | Total |  |  | 4.5 |

| Medición | Uds. | Largo | Ancho | Alto | Parcial |
|---|---|---|---|---|---|
| Procedente de: |  |  |  |  |  |
| - Demolición de colector c/retro |  |  |  |  |  |
| (Longitud según mediciones de Capítulo 1) | 1.3 | 33 | 0.8 | 2.2 |  |
| - Demolición de cunetas de hormigón |  |  |  |  |  |
| (Longitud según mediciones de Capítulo 1) | 1.3 | 402 | 0.08 | 2.2 |  |
| - Demolición de arquetas |  |  |  |  |  |
| Canal Isabel II (Longitud según mediciones de Capítulo 6.4) | 1.3 | 3 | 0.8 | 2.2 |  |
| - Demolición de conducción |  |  |  |  |  |
| fórmula: 2,20 | 1.15 | 282 | 0.25 | 1.1 |  |
| fórmula: 2,20 | 1.15 | 292 | 0.6 | 1.1 |  |
| fórmula: 2,20 | 1.15 | 125 | 0.8 | 1 |  |
| - Demolición de muros de bloque de hormigón |  |  |  |  |  |
| Canal Isabel II (Superficie según mediciones de Capítulo 6.4) | 1.15 | 13 | 0.2 | 2.2 |  |
| - Demolición de pavimento de hormigón |  |  |  |  |  |
| Canal Isabel II (Superficie según mediciones de Capítulo 6.4) | 1.15 | 10.5 | 0.2 | 2.2 |  |
| Total |  |  |  |  | 1037.86 |

**PY12B005** t Gestión de residuos de mezclas bit.
728.9 t × 10.19 = 7427.49
Gestión controlada en centro de reciclaje de residuos de mezclas bituminosas, con código 17 03 02, i/ canon e impuesto, según el Catalogo Europeo de Residuos (ORDEN MAM/304/2002), incluso fraccionamiento o troceado previo de los residuos para su aceptación por el gestor.

| Código | Ud | Descripción | Rendimiento | Precio | Importe |
|---|---|---|---|---|---|
| MaqPy016 | t | Canon de gestión residuos mez. bituminosas (maquinaria; 14/03/2011) | 1 | 8.2 | 8.20 |
| %CI | % | Costes Indirectos | 6 % | 8.20 | 0.49 |
| MaqPy016B | t | Impuesto de gestión residuos mez. bituminosas (13/08/2022) | 1 | 1.5 | 1.50 |
|  |  | Total |  |  | 10.19 |

| Medición | Uds. | Largo | Ancho | Alto | Parcial |
|---|---|---|---|---|---|
| Procedente de: |  |  |  |  |  |
| - Fresados |  |  |  |  |  |
| (superficie/cm según mediciones de Capítulo 1) | 1.2 | 1083.5 | 0.01 | 2.2 | 28.60 |
| - Demoliciones |  |  |  |  |  |
| (superficie según mediciones de Capítulo 1) | 1.3 | 816.2 | 0.3 | 2.2 | 700.30 |
| Total |  |  |  |  | 728.9 |

## Mediciones

**PY09BA010a** m Canaliz 2 tubos D=160 mm+1 D=125 mm acera
26.5 m × 21.43
Canalización de baja y media tensión en acera, formada por 2 tubos, en base 2, de polietileno en color rojo de doble pared de 160 mm de diámetro exterior y 1 tubo de polietileno en color verde de doble pared de 125 mm de diámetro exterior, incluso cama de arena de rio de 5 cm de espesor, cinta señalizadora, cuerda guía para cables y parte proporcional de juntas, ejecutado según normas de la Compañía y pliego de prescripciones técnicas particulares de la obra, completamente ejecutada y medida según planos como longitud total de la conducción.

| Código | Ud | Descripción | Rendimiento | Precio | Importe |
|---|---|---|---|---|---|
| MatPyFP015 | m3 | Arena de río 0/6 mm | 0.025 | 5.72 | 0.14 |
| MatPyEE006 | m | Tubo corrugugado doble pared rojo De=160 mm (material; 13/12/2020) | 2 | 1.85 | 3.70 |
| MatPyEE007 | m | Tubo corrugugado doble pared verde De=125 mm (material; 13/12/2020) | 1 | 1.75 | 1.75 |
| MatPyEE001 | m | Cable Guia tubo EE (material; 03/10/2020) | 5 | 0.4 | 2.00 |
| MatPyEE002 | m | Cinta de señalización EE (material; 14/03/2011) | 1 | 0.9 | 0.90 |
| O-Py002 | h | Capataz | 0.12 | 24.92 | 2.99 |
| O-Py008 | h | Cuadrilla A (O.1ª+A.+P.E.) | 0.15 | 58.27 | 8.74 |
| %CI | % | Costes Indirectos | 6 % | 20.22 | 1.21 |
|  |  | Total |  |  | 21.43 |

**PY09BB010a** m Conductor BT XZ1 0,6/1 kV 4x(1x240) mm2 Al
26.5 m × 14.63
Suministro e instalación de conductor de aluminio, tipo XZ1 de 4x(1x240) mm2 de sección, para tensión nominal de 0,6/1 kV en instalación subterránea de baja tensión, incluso conexiones y empalmes, según normas de la Compañía y pliego de prescripciones técnicas particulares de la obra, completamente ejecutado y medido según planos como longitud total de la conducción.

| Código | Ud | Descripción | Rendimiento | Precio | Importe |
|---|---|---|---|---|---|
| MatPyEE003 | m | Conductor BT XZ1 0,6/1 kV 4x(1x240) mm2 Al (material; 13/12/2020) | 1 | 8.15 | 8.15 |
| O-Py002 | h | Capataz | 0.05 | 24.92 | 1.25 |
| O-Py003 | h | Oficial primera | 0.09 | 24.58 | 2.21 |
| O-Py007 | h | Peón ordinario | 0.09 | 23.09 | 2.08 |
| O%.Maux | % | Medios auxiliares (s/O) | 2 % | 5.54 | 0.11 |
| %CI | % | Costes Indirectos | 6 % | 13.80 | 0.83 |
|  |  | Total |  |  | 14.63 |

## Precios auxiliares

**AuxPy008** m3 Excavación a maquina en zanjas o pozo (21/02/2007)
Precio: 7.57
Excavación a máquina de zanjas o pozos, en cualquier clase de terreno, con perfilado del fondo de la excavación, incluyendo replanteo, terminación a mano en donde sea necesario y carga de residuos resultantes, completamente ejecutada y medida sobre perfil.

| Código | Ud | Descripción | Rendimiento | Precio | Importe |
|---|---|---|---|---|---|
| MaqPy038 | h | Excav.hidráulica neumáticos 144 CV | 0.05 | 51.41 | 2.57 |
| MaqPy007 | h | Camión basculante 4x4 | 0.05 | 75.91 | 3.80 |
| O-Py002 | h | Capataz | 0.002 | 24.92 | 0.05 |
| O-Py007 | h | Peón ordinario | 0.05 | 23.09 | 1.15 |
|  |  | Total |  |  | 7.57 |

**AuxPy009** m3 Hormigón HM-20 vert manual (14/03/2011)
Precio: 78.13
Suministro y vertido con medios manuales de hormigón HM-20/P/40/IIa fabricado en planta con cemento CEM II/A-P 32,5 R, incluso preparación de la superficie de asiento, regleado y nivelado, completamente ejecutado.

| Código | Ud | Descripción | Rendimiento | Precio | Importe |
|---|---|---|---|---|---|
| MatPyHH018 | m3 | Hormigón HM-20/P/40/IIa central | 1 | 66.59 | 66.59 |
| MatPyHH030 | m3 | Agua | 0.05 | 1.43 | 0.07 |
| MaqPy078 | h | Vibrador de aguja | 0.26 | 0.82 | 0.21 |
| O-Py002 | h | Capataz | 0.05 | 24.92 | 1.25 |
| O-Py003 | h | Oficial primera | 0.21 | 24.58 | 5.16 |
| O-Py007 | h | Peón ordinario | 0.21 | 23.09 | 4.85 |
|  |  | Total |  |  | 78.13 |

**AuxPy003** m2 Enfoscado cem. 1/3 (M-12,5) CEM II/A-P 32,5 R (14/03/2011)
Precio: 12.08
Enfoscado con mortero de cemento 1/3 (M-12,5) CEM II/A-P 32,5 R, realizado sobre cualquier tipo de paramentos, completamente acabado.

| Código | Ud | Descripción | Rendimiento | Precio | Importe |
|---|---|---|---|---|---|
| MatPyMM001 | m3 | Mortero cemento 1/3 (M-12,5) CEM II/A-P 32,5R (material; 14/03/2011) | 0.015 | 67.38 | 1.01 |
| O-Py008 | h | Cuadrilla A (O.1ª+A.+P.E.) | 0.19 | 58.27 | 11.07 |
|  |  | Total |  |  | 12.08 |

**AuxPy015** m2 Enlucido y bruñido con mortero 1/3 (M-12,5) (14/03/2011)
Precio: 8.05
Enlucido y bruñido con mortero de cemento 1/3 (M-12,5) CEM II/A-P 32,5 R, realizado sobre cualquier tipo de paramentos, completamente acabado.

| Código | Ud | Descripción | Rendimiento | Precio | Importe |
|---|---|---|---|---|---|
| MatPyMM001 | m3 | Mortero cemento 1/3 (M-12,5) CEM II/A-P 32,5R | 0.007 | 67.38 | 0.47 |
| O-Py008 | h | Cuadrilla A (O.1ª+A.+P.E.) | 0.13 | 58.27 | 7.58 |
|  |  | Total |  |  | 8.05 |

**AuxPy001** m2 Encofrado y desencofrado de madera (14/03/2011)
Precio: 11.79
Encofrado y desencofrado de madera para cimentaciones (con 25 puestas de madera), incluso limpieza con liquido desencofrante, completamente ejecutado.

| Código | Ud | Descripción | Rendimiento | Precio | Importe |
|---|---|---|---|---|---|
| MatPyEN007 | m3 | Madera de pino en tablón | 0.006 | 146.74 | 0.88 |
| MatPyEN006 | l | Liquido desencofrante | 0.84 | 1.45 | 1.22 |
| MatPyEN001 | kg | Clavos | 0.49 | 2.73 | 1.34 |
| O-Py003 | h | Oficial primera | 0.15 | 24.58 | 3.69 |
| O-Py005 | h | Ayudante | 0.2 | 23.31 | 4.66 |
|  |  | Total |  |  | 11.79 |

**AuxPy011** m3 Relleno localizado s. seleccionado préstamo (21/02/2007)
Precio: 8.05
Relleno localizado realizado con suelo de préstamo tipo suelo seleccionado procedente de préstamos, compactado al 100% del Próctor Normal, completamente ejecutado y medido sobre planos.

| Código | Ud | Descripción | Rendimiento | Precio | Importe |
|---|---|---|---|---|---|
| MatPyMT025 | m3 | Suelo seleccionado de préstamo 100% PM | 1.09 | 4.13 | 4.50 |
| MatPyHH030 | m3 | Agua | 0.06 | 1.43 | 0.09 |
| MaqPy038 | h | Excav.hidráulica neumáticos 144 CV | 0.03 | 51.41 | 1.54 |
| MaqPy064 | h | Pisón vibrante 70 kg | 0.075 | 1.83 | 0.14 |
| O-Py002 | h | Capataz | 0.002 | 24.92 | 0.05 |
| O-Py007 | h | Peón ordinario | 0.075 | 23.09 | 1.73 |
|  |  | Total |  |  | 8.05 |

**AuxPy010** m3 Hormigón HA-25 en cimientos vert. manual (14/03/2011)
Precio: 90.16
Suministro y vertido por medios manuales en cimientos de muros, de hormigón HA 25/P/20/I fabricado en planta con cemento CEM II/A-P 32,5 R, incluso preparación de la superficie de asiento, vibrado, regleado y curado, completamente ejecutado.

| Código | Ud | Descripción | Rendimiento | Precio | Importe |
|---|---|---|---|---|---|
| MatPyHH001 | m3 | HA 25/P/20/lIa CEM II/A-P 32,5R central | 1 | 76.24 | 76.24 |
| MatPyHH030 | m3 | Agua | 0.05 | 1.43 | 0.07 |
| MaqPy078 | h | Vibrador de aguja | 0.26 | 0.82 | 0.21 |
| O-Py002 | h | Capataz | 0.05 | 24.92 | 1.25 |
| O-Py003 | h | Oficial primera | 0.26 | 24.58 | 6.39 |
| O-Py007 | h | Peón ordinario | 0.26 | 23.09 | 6.00 |
|  |  | Total |  |  | 90.16 |

**AuxPy016** kg Acero corrugado B 500 S (14/03/2011)
Precio: 1.47
Suministro y montaje de acero corrugado B 500 S, incluso parte proporcional de alambre de atar de 1,3 mm de diámetro, cortado, doblado y medios auxiliares, según EHE-08, completamente ejecutado y medido el peso colocado en obra.

| Código | Ud | Descripción | Rendimiento | Precio | Importe |
|---|---|---|---|---|---|
| MatPyAA005 | kg | Barras corrugadas B 500 S | 1 | 0.91 | 0.91 |
| MatPyAA001 | kg | Alambre para atar | 0.006 | 1.26 | 0.01 |
| O-Py003 | h | Oficial primera | 0.011 | 24.58 | 0.27 |
| O-Py005 | h | Ayudante | 0.012 | 23.31 | 0.28 |
|  |  | Total |  |  | 1.47 |

## Recursos

**%CI** % Costes Indirectos
Vigilancia, cortes y maniobras, incluso consumo de agua en concepto de vaciado y limpieza.

**MatPySE001** ud Captafaros triangular barrera dos caras H.I
Claves: malla, articulación, barrera, acero, absorción, perfil, protección, soporte, diámetro, galvanizar, talud, piedra

**MatPyFP017** m Tubo PEAD D=40 mm
Claves: polietileno

**MatPyFP018** m Cuerda plástico N-5 guía cable
Claves: cuerda, plástico, guía, cable

**MatPyVA001** ud Pequeño material
Claves: material

**MatPyFP275** m Tubo de acero D300
Claves: polietileno

**MatPyFP215** m Tubo de polietileno PE-200
Claves: polietileno

**MatPySE115** ud Respiradero de tubería de gas
Claves: polietileno

**MATPYMM101** ud Chapa metálica
Claves: polietileno

**MaqPy070** h Grúa telescópica autoprop. 25 t
Claves: telescópico, grúa

**MatPyMT073** m Galería prefabricada HA 2,0x2,5
Claves: prefabricado

**MaqPy069** t km transporte prefabricados
Claves: transporte, prefabricado

**MatPyMT074** m Galería prefabricada HA 2,0x2,5, con acceso hombre
Claves: prefabricado

**MatPyMT075** m Galería prefabricada HA 2,0x2,5, con acceso materiales/hombre
Claves: prefabricado

**MatPyFP230** m Tubo de fundición dúctil de 600
Claves: polietileno

**MATPYCT101** m Cable de fibra óptica
Claves: polietileno

**MatPyHP001** ud Hito prefabricado CYII
Claves: polietileno

**MATPYVV002** ud Codo EE fundición dúctil DN600
Claves: polietileno

**MatPyVV001** ud Válvula de mariposa motorizada D 600 mm PN25
Claves: polietileno

**MATPYVV008** ud Carrete de anclaje (pasamuros) FD DN600 PN25
Claves: polietileno

**MATPYVV004** ud Brida-enchufe FD DN600 PN25
Claves: polietileno

**MatPyMO002** kg Abono mineral simple, no solubre
ABONO MINERAL SIMPLE, NO SOLUBLE
Claves: mineral, abono, simple

**MatPyMO003** ud Tutor de caña de bambú
PROTECTOR FORESTAL PARA ÁRBOLES O ARBUSTOS CON 2 CAÑAS DE BAMBÚ DE 60 cm Y Ø 1 cm PARA SUBJECCIÓN Y SEÑALIZACIÓN
Claves: señalización, protección, árbol, bambú, caña, arbusto

**MatPyMO004** ud Olea europaea (olivo o aceituno) de 25-30 cm de diámetro
Claves: olivo, contenedor, diámetro

**MatPyMO005** m2 Malla antihierba polipr.180g/m2
Claves: malla, hierba

**MatPyMO006** m3 Picón volcánico grueso seleccion
Claves: grueso

**MatPyAP152** ud Anclaje de acero corrugado en forma de U, de 8 mm de diámetro
Claves: malla, hierba

**MatPyHH115** m Bordillo hormigón bicapa gris t.II 4-20x22 cm
Claves: capa, bordillo, hormigón, gris

**MatPyFP151** u Bordillo barbacana central
Claves: central, bordillo

**MatPyFP152** u Bordillo barbacana lateral
Claves: bordillo, lateral

## Entidades
- 000, C
- 001, C
- 002, C
- 003, C
- 004, C
- 005, C
- Almería, C
- Cádiz, C
- Córdoba, C
- General, C
- Granada, C
- Huelva, C
- Jaén, C
- Málaga, C
- OFERTA1, Oferta 1 Demol Construcciones, C
- OFERTA2, Oferta 2 Servasa Construcciones, C
- OFERTA3, Oferta 3 Cercosa Construcciones, C
- Sevilla, C
